# Grundschulerweiterung Neuenhaus ( Neubau )
Angebotsaufforderung (GAEB DA XML 3.3, DA83)
Projekt: 2025-01
Währung: EUR
Auftraggeber: Samtgmeine Neuenhaus,, Hr. Michael Kramer, Veldhausener Strasse 26
Ausführungsort: Grundschulerweiterung Neuenhaus, Ersatzneubau eines Gebäudes mit Klassenr
Erstellt mit: BUILDUP, BUILDUP v31.0.0.0, 20.10.2026

## 012 Trockenbauarbeiten

### 12 Trockenbauarbeiten

*Hinweis: Allgemeine Regelungen jeder Art nach DIN 18299*
1. ANGEBOTSGRUNDLAGEN:
in der nachfolgend angegebenen Reihenfolge:
1.1  Angebotsvorseite
1.2  Allgemeine Regelungen für Bauarbeiten jeder Art gem. DIN 18299
1.3  Leistungsverzeichnis / Beschreibung der Leistungen
1.4  Die Vorbemerkungen
1.5  Die technischen Bestimmungen
1.6  Die Angebots- und Vertragsbedingungen
1.7  VOB Teil B und C sofern im Vorstehenden nichts anderes geregelt ist
1.8  BGB, insbesondere die Bestimmungen über Werkvertrag bzw. Kaufvertrag
2. AUSSCHREIBUNG: öffentliche Ausschreibung
3. ANGEBOTSABGABE:
lt. Formblatt
4. ZUSCHLAGSFRIST: kurzfristig
5. SICHERHEITSLEISTUNG:
nach VOB/B jedoch 5 Hundertstel der Abrechnungssumme
als Bankbürgschaft, 24 Monate unbefristet.
6. VERJÄHRUNGSFRIST: nach VOB, jedoch 5 Jahre.
7. BAUWESEN- BAULEISTUNGSVERSICHERUNG:
Umlage 4 Tausendstel der Brutto-Abrechnungssumme
8. KOSTENUMLAGEN:
0,3 % für allgemeine Umlagen der Nettoabrechnungssumme
9. FACHBAULEITUNG: Im Angebotspreis enthalten.
10. ABNAHME:  Die Abnahme erfolgt förmlich.
Beantragung durch den Auftragnehmer nach VOB/B § 12.4

Allgemeine Regelungen für Bauarbeiten jeder Art  DIN 18299

Angaben zur Baustelle

1  Grundstück

1.1  Das Baugrundstück befindet sich am Bosthorst 1-3 in  49828 Neuenhaus. Es wird im Norden von der Schulstrasse, im Westen vom Bosthorst begrenzt. In östlicher Richtung wird das Grundstück vom östlichen Stadtgraben und den Liegenschaften des ska Neuenhaus begrenzt. In südlicher Richtung befindet sich die Fürstenstrasse mit Bebauung.

1.2  Als Baustellenlagerfläche wird vom Auftraggeber (AG) ausschließlich eine begrenzte Fläche zur Verfügung gestellt. Diese ist ausschließlich mit der Bauleitung abzustimmen und durch diese freigeben zu lassen. Die Zuwegungen zum Baufeld können während der Bauphase verändert werden.

1.3  Die Zufahrt zum Baugrundstück erfolgt über die Schulstrasse. bei Arbeiten im/am Bestand kann nach Freigabe durch Samtgemeinde & Schulleitung eine Anfahrt über den Bosthorst erfolgen.

Eine Beeinträchtigung des laufenden Betriebes - besonders des Schulverkehrs zu den Stosszeiten vor und nach Unterricht - darf durch die Baufahrzeuge nicht entstehen. Somit ist von Anlieferverkehr in der Zeit von 7.30 - 8.15  und 12.15 - 13.30 Uhr grundsätzlich abzusehen.

  Grundsätzlich ist darauf zu achten, das um das komplette Baufeld herum zu den Anfangs- und Endzeiten des Unterrichts (Grundschul-)Kinder am umliegenden Strassenverkehr teilnehmen. Dass diese als unsicher und unvorsichtig im Strassenverkehr zu bewerten sind, ist UNBEDINGT zu beachten!  In Anspruch genommene Bereiche der öffentlichen Straße / Gehwege sind täglich zu reinigen. Eine separate Vergütung erfolgt hierfür nicht.

1.4  Dem Bieter wird dringend empfohlen, sich durch eine Ortsbesichtigung Kenntnis über die Beschaffenheit des Baugrundstücks, der Zufahrts- und Lagermöglichkeiten und der Baustelleneinrichtungs- Situation zu verschaffen. Aus Unkenntnis der örtl. Situation später geltend gemachte Nachforderungen von Mehrkosten müssen abgelehnt werden.

1.5  Siehe auch Lageplan, welcher als pdf-Datei beigefügt sind.

1.6.  Grundsätzlich ist darauf zu achten, das um das komplette Baufeld herum zu den Anfangs- und Endzeiten des Unterrichts (Grundschul-)Kinder am umliegenden Strassenverkehr teilnehmen. Dass diese als unsicher und unvorsichtig im Strassenverkehr zu bewerten sind, ist UNBEDINGT zu beachten!

2  Gelände / Gebäude

2.1  Sollten in der Leistungsbeschreibung keine besonderen Ansätze für nachfolgend aufgeführte Punkte enthalten sein, sind diese in die Einheitspreise einzukalkulieren.

2.2  Alle für die Durchführung der in nachstehendem Leistungsverzeichnis (LV) aufgeführten Arbeiten erforderlichen Gerüste jeglicher Art, Hubsteiger oder sonstiges, sind in die jeweiligen Einheitspreise einzukalkulieren. Eine besondere Vergütung hierfür erfolgt nicht!

2.3  Gemäß DIN 18299 Pkt 4.14 und VOB ist die Einhaltung aller Unfallverhütungsvorschriften Sache des AN. Die Kosten dafür sind in die Einheitspreise einzukalkulieren.

2.4  Bei dem Gebäude handelt es sich um die derzeit in Betrieb befindliche Grundschule Neuenhaus.  Die Bestandsgebäude wurden im Jahre 1968 erstellt und stetig gemäß Bedarf umgebaut und verändert.

2.5  Während der Maßnahmen im Bestand werden ca. 300 Schüler die Schule besuchen. Sämtliche Arbeiten sind entsprechend abzusichern und so zu legen, dass die Beeinträchtigung des laufenden Unterrichts möglichst wenig gestört wird. Ebenso sind Arbeitsbereiche entsprechend den besonderen Anforderungen weiträumig zu sichern.

3  Höhenangaben/ Abmessungen

OK Gelände:  -0,50 m u OKFF Bestand & Neubau
OK Gelände:  + 17,60  m ü NN
j.h. Grundwasser:  + 16,60 m ü NN
mittleres Grundwasser:  + 16,10 m ü NN

Abmessungen vebleibender Bestand:  13,80 x 42,57 m
OK Bestand:  + 11,10 m

Abmessungen Mensa zzgl. Flur:  15,26 x 21,9 m
OK Attika Mensa:  + 4,45 m
OK Lichtkuppeln Mensa:  + 5,76 m

Abmessungen Erschließungstrakt:  8,75 x 43,25 m
Abmessungen Cluster:  21,10 x 51,72 m
OK Attika Flachdach Neubau:  + 8,40 m
OK Neubau:  + 10,95 m

Bauform Neubau:  massive Konstruktion Fassade & Tragwerk, 2-schalig
Zwischendecken Neubau / Dachkonstruktionen:  Holzbau
Flachdachkonstruktion Mensa:  Holzbau / alternativ: Stb-Decke
Geschossigkeit Schulung und Büro =  2-geschossig

4  Planungsbeteiligte:

Bauherr:  Samtgemeinde Neuenhaus
Veldhausener Strasse 26, 49828 Neuenhaus

5  Bauablauf:

5.1  Auftragsabwicklung:
Grundsätzlich erbringt der AN die ausgeschriebene Leistung im eigenen Betrieb. Er verpflichtet sich, bei der Ausführung der Leistungen die für die Arbeitsverhältnisse der eingesetzten Arbeitnehmerinnen und Arbeitnehmer geltenden tarifvertraglichen Bestimmungen einzuhalten.

5.2  Dies gilt auch bei Einsatz von Nachunternehmern.

5.3  Alle Arbeiten sind unter ständiger Aufsicht eines erfahrenen, verantwortungsbewussten und umsichtigen Vorarbeiters auszuführen. Dieser muss auf der Baustelle telefonisch erreichbar sein. Der für die Baustelle vorgesehene Fachbauleiter und Vorarbeiter dürfen während der Bauzeit nicht ausgewechselt werden.

5.4  Alle Arbeiten müssen Hand in Hand mit allen am Bau beteiligten Gewerken abgestimmt und ausgeführt werden. Hierzu ist ein Höchstmaß an Koordination erforderlich.

5.5  Die Baustelle / der Arbeitsbereich ist ohne besondere Aufforderung täglich von allem selbst verursachten Schutt zu reinigen. Erfolgt dies nicht, kann die Bauleitung ohne Ankündigung das Reinigen auf Kosten des AN veranlassen.

5.6  Auf die Einhaltung der Unfallverhütungsvorschriften wird hiermit besonders hingewiesen. Hierbei ist besonders der § 5 der Baustellenverordnung zu beachten.

5.7  Dem AN werden alle Planunterlagen per mail zur Verfügung gestellt. Auf Anforderung werden weitere Ausfertigungen gegen Kostenübernahme ausgehändigt.

5.8  Bautagesberichte:
Der AN hat Bautagesberichte zu führen und dem AG wöchentlich zu übergeben. Sie müssen alle Angaben enthalten, die für die Ausführung und Abrechnung des Auftrages von Bedeutung sein können.

5.9  Der AN der Rohbauarbeiten hat das Gebäude von einem öffentlich bestellten Vermessungsbüro einmessen zu lassen. Die Kosten hierfür sind in die Einheitspreise einzukalkulieren. Die Einmessung ist eigenverantwortlich zu überprüfen.

5.10  Meterfestpunkte:
Das verantwortliche Einmessen der für alle Handwerker verbindlichen Meterpunkte in allen Bauteilen durch Setzen von Bolzen, die durch eine rote Farbmarkierung zusätzlich zu kennzeichnen sind, gehört zur Leistung des Rohbauunternehmers. Die Punkte sind insbesondere an gut sichtbaren und wichtigen Stellen nach Angabe der Bauleitung anzuordnen, während der ganzen Bauzeit zu sichern, bei Verlust zu erneuern und auf Anordnung der Bauleitung später wieder zu entfernen.

6  Baustelleneinrichtung:

6.1  Für die erforderlichen Baustelleneinrichtungen stehen auf dem Gelände Freiflächen nur sehr begrenzt zur Verfügung.

6.2  Für die Aufstellung von Mannschafts- und Materialcontainern ist die genaue Lage mit der Bauleitung bzw. Samtgemeinde / Schulleitung zu klären. Ein Miet-WC ist für die Nutzung durch den AN eigenständig zu beschaffen.

6.3  Bauschutt und Baustellenabfälle aus Arbeiten des AN sind sofort, nach verwertbaren Fraktionen getrennt, in bereitzustellende Container zu verladen und zu entsorgen.
Für die allgemeine Schuttbeseitigung und für die sonstigen Ausbaugewerke werden vom Rohbauunternehmer laufend Container bereitgestellt. Die Benutzung ist direkt mit dem Rohbauunternehmer zu verrechnen. Sollten hierbei Probleme auftauchen, ist die Bauleitung berechtigt, die Kosten ohne Ankündigung direkt bei der Schlussrechnung in Abzug zu bringen. Schadstoffhaltige Materialien muss jeder AN eigenverantwortlich entsprechend der Gefahrstoffverordnung entsorgen.

6.4  Transportverpackungen sind entsprechend Verpackungsverordnung dem Hersteller bzw. Vertreiber zur Wiederverwertung zurückzugeben und dürfen nicht über die Baustellenabfall- Container entsorgt werden. Für die strikte Einhaltung dieser Forderung und eine ggf. erforderliche ordnungsgemäße Zwischenlagerung ist jeder AN selbst verantwortlich.

6.5  Bis zur Schlussabnahme sind alle Schutzmaßnahmen an vorh. fertigen Gebäudeteilen oder Einrichtungen vom AN im erforderlichen und wirkungsvollen Umfang durchzuführen. Dies stellt eine Nebenleistung dar und wird nicht besonders vergütet, sofern nicht im LV-Text entsprechende Positionen enthalten sind.

6.6  Der AN haftet dem AG gegenüber für: Personen- und Sachschäden in zivilrechtlicher Hinsicht, Sturm- und Wasserschäden an und in Gebäuden, Schäden an Bau- und Nachbargrundstücken, Straßen und Wegen sowie an vorhandenem Baumbestand.

6.7  Alle Zu- und Abfahrtstraßen sind unverzüglich von Verschmutzungen durch Baufahrzeuge zu reinigen.

6.8  Versorgungsleitungen:

Die Anlage der erf. Bauanschlüsse für Strom (mind. mit 32A abgesichert), Wasser und Abwasser von den jeweiligen Übergabestellen der EVU bzw. auf dem Gelände, die Vorhaltung, Wartung und spätere Entfernung ist Angelegenheit des AN der Rohbauarbeiten. Dieser gestattet die Mitbenutzung anderer Handwerker. Die Kosten sind direkt mit dem Rohbauunternehmer abzurechnen. Sollten hierbei Probleme auftauchen, ist die Bauleitung berechtigt, die Kosten ohne Ankündigung bei der Schlussrechnung in Abzug zu bringen.

6.9  Für den Einsatz von lärmverursachenden Maschinen und Geräten wird auf das Maschinenschutzgesetz und die TA-Lärm verwiesen. Die eventuell erforderlichen schalldämmenden Maßnahmen sind Sache des AN. Grundsätzlich wären stark lärmende Arbeiten (z.B. Schneid- und Trennarbeiten) während der Unterrichtszeit zu vermeiden und - wenn möglich - in den Nachmittag zu legen.

6.10  Mit den im LV enthaltenen Angaben über Bauart, Bauteil, Baustoff und Abmessungen gelten auch der Herstellungsvorgang und ablauf bis zur fertigen Leistung unter Zugrundelegung der anerkannten Regeln der Technik und der Bestimmungen der DIN-Normen als beschrieben. Hierbei bedeutet Bauart: das Herstellen durch Zusammenfügen der Stoffe und Bauteile bis zur fertigen Leistung.

6.11  Sofern in der Leistungsbeschreibung die Ausführung "nach besonderer Anordnung des AG" vorgeschrieben ist, bedeutet dies, dass auch mit der Vorbereitung zur Ausführung erst nach besonderer Anordnung des AG zu beginnen ist.

6.12  Der AN hat dem AG den Nachweis über die Gütesicherung der zu liefernden Stoffe und Bauteile entsprechend den betreffenden DIN-Normen zu erbringen. Diese Forderung gilt als erfüllt, wenn die Stoffe oder Bauteile das Gütezeichen einer anerkannten Güteschutzgemeinschaft tragen.

6.13  Im LV festgelegte Fabrikate und Materialien sind grundsätzlich zu verwenden. In Ausnahmefällen kann mit schriftlicher Genehmigung des AG gleichwertiges Material verwendet werden.

6.14  Die Bauführung behält sich vor, einzelne Positionen bzw. Titel zu ändern oder völlig aus dem LV zu streichen. Eine Entschädigung wegen Minderung des Auftrages kann hieraus nicht abgeleitet werden.

6.15  Sämtliche in Ansatz gebrachten Massen sind zum Nachweis aufgestellt. Eine Verringerung bzw. Vergrößerung der Massen in den einzelnen Ansätzen berechtigen den Ausführenden nicht zu einer Änderung des Einheitspreises.

6.16  Der AG behält sich vor, die Arbeiten ganz, geteilt oder an keinen der Bieter zu vergeben.

6.17  Sollte sich der Baubeginn aus Gründen verschieben, die der AG nicht zu vertreten hat, können keine Ansprüche aus dieser Verschiebung gegen ihn hergeleitet werden.

6.18  Der AN hat die förmliche Abnahme gemäß VOB/B § 12.4 nach Fertigstellung seiner Leistungen beim AG zu beantragen. Dem AN obliegt die Unterhaltung seiner Leistungen bis zur förmlichen Abnahme, auch wenn die Bauanlage ganz oder teilweise vorher in Benutzung genommen worden ist.

7.  DGNB-Anforderungen an den Baustellenbetrieb:

Der AN wird verpflichtet, alle einschlägigen Umweltschutzgesetze zu beachten und ihre Einhaltung für den gesamten Bauprozess sicher zu stellen.
Einzuhalten und in Abstimmung mit der Bauleitung zu dokumentieren sind insbesondere folgende Kriterien:
2.1  Lärmvermeidung
- Es sind möglichst lärmarme Baumaschinen auf der Baustelle einzusetzen.
- Geräuschvolle Baumaschinen sind so weit wie möglich vom Immissionsort entfernt aufzustellen und zu betreiben.
- Soweit der Arbeitsablauf es zulässt, sind geräuschvolle Baumaschinen in vorhandenen oder dafür hergestellten geschlossenen Räumen zu betreiben.
- Säge- und Schneidarbeiten sind an den extra gekennzeichneten Stellen im Gebäude zu erledigen.
2.2  Staubvermeidung
- Staubentwicklung ist durch zusätzliche Maßnahmen zu vermeiden, wie z.B. Befeuchten von Fahrflächen, Baustraßen etc.
- Es sind nur Säge-, Schneid- und Schleifgeräte mit einer geeigneten Staubabsaugung auf der Baustelle zugelassen.
- Bei Säge- und Schleifarbeiten ist Staub an der Entstehungsstelle sofort abzusaugen.
- Säge-, Schleif- und Schneidarbeiten sind an den extra gekennzeichneten Stellen im Gebäude zu erledigen.
- Die Staubabsaugungen sind gem. Herstellervorgaben zu warten und zu reinigen.
- Das Ausschütteln von Staubfangvorrichtungen aus dem Fenster ist verboten.
- Nach Möglichkeit sind Staub entwickelnde Arbeiten räumlich durch Folientüren o.ä. zu begrenzen.
2.3  Bodenschutz
- Der Bodenschutz ist im Hinblick auf Verunreinigungen durch Öle, Kraftstoffe, Chemikalien, Farben und weitere Belastungen einzuhalten.
- Es ist durch geeignete Maßnahmen sicherzustellen, dass der Boden nicht durch chemische Verunreinigungen kontaminiert wird.
- Behälter, die umweltgefährdende Stoffe enthalten, sind mit entsprechenden Auffangwannen zu versehen.
- Es ist zu verhindern, dass wassergefährdende Stoffe in den Untergrund gelangen.
- Das Betanken, Reparieren, Abschmieren und längere Parken von Baumaschinen und Fahrzeugen auf dem unbefestigten Grundstück ist ohne zusätzliche Sicherungs- und Auffangmaßnahmen ist untersagt.
- Baumaschinen sind vor ihrem erstmaligen Gebrauch und während des Betriebes täglich durch eine Verantwortliche oder einen Verantwortlichen auf Dichtigkeit hinsichtlich Schmier- und Treibstoffverlusten zu prüfen. Erforderlichenfalls sind zusätzliche Maßnahmen zum Auffangen von Schmier- und Treibstoffen zu treffen.
- Es dürfen nur Geräte und Werkzeuge zum Einsatz kommen, die zuvor nicht im Bereich kontaminierter Standorte verwendet wurden. Ausnahmen sind nur dann zulässig, wenn ein Nachweis vorliegt, dass die zum Einsatz vorgesehenen Geräte und Werkzeuge einer Grundreinigung unterzogen wurden und frei von jeglichen Schadstoffen (z. B. Schwermetalle, Kohlenwasserstoffe) sind.
- Die Bodenflächen von während der Bauphase eingerichteten Werkstätten und Anlagen zum Umgang mit wassergefährdenden Stoffen müssen wasserundurchlässig befestigt werden.
- Das Fahren und Abstellen von Kraftfahrzeugen mit Verbrennungsmotoren ist auf das zur Baudurchführung notwendige Maß zu beschränken. Fahrzeuge sind auf wasserundurchlässiger und - wenn möglich - an das Kanalnetz angeschlossener Fläche abzustellen. Eine Fahrzeugwäsche ist nur auf dazu ausdrücklich zugelassenen Flächen oder in zugelassenen Anlagen erlaubt.
- Toilettenanlagen dürfen nur außerhalb der Baugruben aufgestellt werden. Mit der Entsorgung der dichten Sammelbehälter ist ein zugelassenes Unternehmen zu beauftragen. Der Standort der Toilettenanlage ist in größtmöglicher Entfernung zur Baumaßnahme/Baugrube und zu vorhandenen Gewässern zu wählen.
- Unter stationären Verbrennungsmotoren und Aggregaten sind Ölwannen aufzustellen. Öl oder Abfallauffangvorrichtungen sind zu überdachen.
- Geräte zur Aufnahme und zum Auffangen von ausgelaufenem Öl oder Treibstoff, sowie ölaufsaugende Stoffe (Ölbindemittel) sind auf der Baustelle ständig in ausreichender Menge bereit zu halten.
- Sollte trotz aller Vorsorge eine Verunreinigung des Untergrundes oder eines Gewässers eintreten, so muss unverzüglich eine Meldung an die Bauleitung erfolgen.

8.  Vorgaben der DGNB an den Auftragnehmer
  zur Erlagung eines Gütesiegels nach dem DGNB System NBI18
  ( Neubau Bildungsbauten )

Der Bauherr engagiert sich für die aktive Umsetzung von Umwelt-, Sozial- und Gesundheitsstandards in Unternehmensalltag und - projekten. Für das BV  Grundschulerweiterung Neuenhausist eine DGNB-Zertifizierung vorgesehen.
Ein zentraler Aspekt für die Auswahl der Baustoffe bei Neubauten ist folglich ihre Eignung für die Zertifizierung des Gebäudes nach den entsprechenden Kriterien des deutschen Gütesiegels für nachhaltiges Bauen (DGNB-Zertifikat) in der Version NBV23, welche die höchste DGNB-Qualitätsstufe 4 einhalten müssen. Sicherzustellen ist mithin ihre Unbedenklichkeit für Gesundheit und Umwelt sowie eine hohe Transparenz der Bestandteile aller eingesetzten Baustoffe und Materialien. Seitens des DGNB-Systems wird eine detaillierte Dokumentation der Bestandteile und Inhaltstoffe der angebotenen Produkte gefordert. Berücksichtigt werden derzeit unter anderem folgende Stoffgruppen (als Produkte oder als Bestandteil von Rezepturen):
- Halogenierte und teilhalogenierte Treibmittel
1. Schwermetalle
2. Stoffe, die unter die Biozid-Richtlinie fallen
3. Gefahrstoffe gemäß CLP-Verordnung (1272/2008/EG)
4. Organische Lösungsmittel und Weichmacher
Besonders besorgniserregende Stoffe (SVHC nach REACH (1907/2006/EG)):
- krebserregend, erbgutverändernd und fortpflanzungsgefährdend (CMR),
1. persistent, bioakkumulierend und toxisch (PBT),
2. sehr persistent und sehr bioakkumulierend (vPvB) sowie ähnlich besorgniserregend (z. B. endokrine Disruptoren).
Grundsätzlich dürfen nur Materialien, Baustoffe und Bauteile Verwendung finden, deren Einbau, Verwendung und Nutzung nach dem neuesten Stand der Technik nicht als gesundheits- und / oder umweltgefährdend einzustufen sind. Das heißt es dürfen ebenso keine Baustoffe verwendet werden, bei denen eine unzulässige chemische oder biologische Beeinträchtigung des Grundwassers erfolgen könnte.
Darüber hinaus sind die im Folgenden beschriebenen Anforderungen zu erfüllen.
DGNB-Nachweisunterlagen/Dokumente zu Baumaterialien und Bauteilen
Alle Bieter / Auftragnehmer müssen bei ihrer Angebotsabgabe eine Produktauswahl mit möglichst geringen Risiken für die lokale Umwelt berücksichtigen.
Ziel ist die Vermeidung von Umweltgefährdungen durch Inhaltsstoffe, welche bei Einbau, Nutzung, Reparatur und Entsorgung der Produkte entstehen. Insbesondere sind Risiken für das Grundwasser, Oberflächenwasser, Boden und Luft zu minimieren durch die DGNB-konforme
- Verwendung lösemittelfreier Farben, Beschichtungen, Kleber, Primer bei den Gewerken des Innenausbaus
1. Ggf. Verwendung lösemittelarmer Beschichtungssysteme auf PU-, Epoxidharz und Bitumenbasis
2. Verwendung schwermetallfreier Lacke
3. Verwendung von Kunstschaumdämm- und -dichtstoffen, die nur mit HFCKW-/FCKW-freien Treibmitteln geschäumt sind und die HCBD-frei sind.
In den Anlagen der Vertragsunterlagen sind alle einzuhaltenden DGNB-Anforderungen für die Qualitätsstufe 4 beschrieben. Die für die hier anzubietenden Leistungen erfahrungsgemäß insbesondere zutreffenden DGNB-Anforderungen sind darüber hinaus in den nachfolgenden „Bauökologischen. Materialanforderungen“ aufgeführt.
Falls der Bieter für einzelne Spezialprodukte die Einhaltung der Anforderungen nicht eindeutig erkennen kann, empfehlen wir für diese Produkte bereits mit dem Angebot technische Merkblätter und Sicherheitsdatenblätter als prüffähige Nachweise vorzulegen und sich vom Hersteller die Erfüllung der vorgeschriebenen bauökologischen Standards per rechtsgültig unterschriebener Herstellererklärung bestätigen zu lassen beziehungsweise sich vom Hersteller geeignete Ersatzprodukte (= besonders schadstoff-, emissions- und geruchsarm + niedrige/ste GISCODE-Klasse) empfehlen zu lassen.
Nach Auftragserteilung muss eine Dokumentation der Produktbestandteile (Inhalts- und Hilfsstoffe, Ausrüstungsstoffe etc.) vorgelegt werden, welche die im Folgenden beschriebenen Nachweisdokumente enthalten muss. Diese müssen auch die im angebotenen Produkt eingesetzten Vorprodukte (Substanzen und Zubereitungen gem. Gefahrstoffrichtlinie, beispielsweise Lacke, Dichtungsmaterialien u.ä.) umfassen - diese sind rechtzeitig von den Herstellern einzuholen.
Die Dokumente (Produktdatenblätter, technische Merkblätter, Sicherheitsdatenblätter, EPD, Zulassungen und sonstige Nachweise) für alle eingesetzten Baustoffe sind elektronisch im pdf-Format zuzusenden und auf Datenträgern mit der Übergaben der Werkstatt-/ Montageplanung, spätestens 15 Arbeitstage vor Aufnahme der Bautätigkeit vorzulegen, um eine Produktfreigabe für den Einbau zu erreichen. Auf Anforderung muss eine Nachlieferung spätestens innerhalb von 3 Kalendertagen erfolgen. Eine Zusammenstellung typischer Dokumente zu diesen Anforderungen findet sich in den folgenden Abschnitten.
Es wird für die Erstellung der Ökobilanz nach DGNB ein Massengerüst der eingesetzten Elemente notwendig. Konstruktionszeichnungen und Massenangaben zu den Bauteilen sind den oben angeforderten Datenträgern hinzuzufügen.

Art der Dokumentation der eingesetzten Bauprodukte
Aus der Produktinformation müssen alle verfügbaren gesundheits- und umweltrelevanten Daten und Informationen zum Produkt (seinen Bestandteilen) und allen seinen Inhaltsstoffen ersichtlich sein. Inhaltsstoffe, die nicht recherchierbar sind, müssen entsprechend kenntlich gemacht werden.
Neben den gesetzlich vorgeschriebenen Zulassungsbescheinigungen, Prüfnachweisen (CE-Zertifikate, Bauprodukten-RL) sind, falls zutreffend, als aktuelle Versionen zwingend vorzulegen:
- Umwelt-Produkterklärungen (EPD)
1. Sicherheitsdatenblätter
2. technische und/oder Produkt-Merkblätter
3. ggf. rechtsgültig unterschriebene Herstellererklärungen zur Gleichwertigkeit mit nach den DGNB-Kriterien geforderten Normen
4. Wartungs-, Instandhaltungs- und Pflegehinweise zu den Produkten
5. Verarbeitungshinweise und informationen
6. Daten und Informationen gemäß REACH- Verfahren (Registration, Evaluation, Administration of Chemicals),
7. SVHC-Informationen
8. Allergenitäts-Informationen,
9. Zulassungs- und Prüfzertifikate,
10. CMR-Stoff-Informationen (CMR = Cancerogen, Mutagen, Reproduktionstoxisch)
Die Dokumente sind ggf. bei den Vorproduzenten anzufordern. Wurden einige der aufgezählten Dokumente von den Herstellern nicht erstellt, ist im Angebot darauf hinzuweisen. Typ III Umweltproduktdeklarationen (EPD), die entsprechenden Nachweise enthalten, gelten als Erfüllungsnachweis.
Darüber hinaus sind in allen Fällen vorzulegen:
- Beschreibung des Aufbaus der Bauteile
1. Schichtenaufbau und Materialzusammensetzung der Bauteile
2. Mengen, Massen und Stückzahlen der eingesetzten Baumaterialien und teile
Die Eingabe dieser Daten muss in der Eingabetabelle (Positivliste, Muster in der Anlage A.15.1) nach Beauftragung der NU und vor Einbau der Materialien erfolgen.
Dazu sind im Anhang dieses Leistungsverzeichnisses:
- A15.1  Formular Positivliste
- A15.2  Anleitung zur Nutzung des Formulars "Positivliste"
Prüfung und Freigabe der einzusetzenden Bauprodukte vor Einbau / Infotelefon
Nach Auftragserteilung und vor dem Einbau müssen die Dokumente zu den Produktbestandteilen und der Nachweis der Einhaltung der DGNB-Anforderungen gemäß Qualitätsstufe 4 als pdf-Dokumente per E-Mail zur Produktprüfung und -freigabe gesandt werden an:
Büro für Bauberatung GmbH,
z.H. Frau Nina Peters
E-Mail : n.peters@bfb-bürofürbauberatung.de
Eine Kopie der mail geht zeitgleich an den Auftraggeber und die Bauleitung.
( Ansprechpartner werden bei Auftragsvergabe benannt ).
Der AN erhält daraufhin per E-Mail ein Produktprüfungsblatt zur weiteren Bearbeitung, Dokumentation und Freigabe.
Bei dem beauftragten Büro für Bauberatung GmbH kann sich der AN bei Rückfragen zu einzelnen Anforderungen über das Infotelefon 0049-2151 1539733 zudem beraten lassen.

Überblick: DGNB-Anforderungen für die Bauelemente im Projekt
Alle angebotenen Produkte (gemäß ihrer Zusammensetzung) müssen die in der Kriterienmatrix der DGNB (Anlage A.15.4 zu diesem LV ) beschriebenen Anforderungen einhalten.
Unabhängig davon sind darüber hinaus die für Ihr LV erfahrungsgemäß insbesondere zutreffenden DGNB-Anforderungen, am Ende dieses Textes zusammengestellt.
Falls der AN für einzelne Produkte die Einhaltung der Anforderungen nicht nachweisen kann, muss er sich als prüffähige Nachweise vom Hersteller die Erfüllung der vorgeschriebenen DGNB-Standards per rechtsgültiger Herstellererklärung (nur gültig als PDF mit Unterschrift und Briefkopf) bestätigen lassen beziehungsweise sich vom Hersteller geeignete Ersatzprodukte empfehlen lassen.
Emissionsverhalten:
Die angebotenen Produkte müssen anwendungs- und produktbezogen unterschiedliche Normen und Grenzwerte für das Emissionsverhalten von VOC und SVOC aus Baumaterialien einhalten (bspw. GIS-Codes, Emicode ECplus/EC1 usw.). Diese Normeinhaltungen können auch durch gleichwertige Herstellererklärungen ersetzt werden.
Für einzelne Produkte werden die gewerkespezifischen Anforderungen in den Anlagen beschrieben. Die Nachweise sind in jedem Fall vorzulegen.
Im Auswahl-, Bemusterungs- und Bauverfahren sind stichprobenartige Untersuchungen zum Emissionsverhalten der angebotenen Produkte möglich. Der Bieter muss sich einverstanden erklären, auf Anforderung Probenmaterialien zur Verfügung zu stellen.
Technisch-funktionale Alternativen
Ist aus technischen oder funktionalen Gründen (d.h. in Ermangelung eines funktional gleichwertigen Produktes oder einer Konstruktionsalternative welche die Anforderungen erfüllen) oder weil die Datengrundlagen nicht mit vertretbarem Aufwand zu erstellen sind, eine der genannten Produktanforderungen nicht umsetzbar, werden Ausnahmen von den Anforderungen zugelassen. Die Abweichung von den Anforderungen muss unter Angabe des Produktes, der technischen Anwendung und der eingesetzten Menge dokumentiert und anhand von schriftlichen Stellungnahmen von mindestens drei Herstellern/Produktanbietern begründet werden. Produktausnahmen aus rein ästhetischen Gründen fallen nicht unter die Ausnahmeregelung.
Der Bieter hat über alle verlangten Funktionen und Anforderungen entsprechende Prüfzeugnisse, Zulassungen und Nachweise nach Auftragserteilung vorzulegen. Diese sind in Schriftform und elektronisch im pdf-Format auf Datenträgern - spätestens 5 Arbeitstage vor Aufnahme der Bautätigkeit - vorzulegen - auf Anforderung spätestens innerhalb von 3 Kalendertagen."

9.  Termine:

Alle Arbeiten werden terminlich gemeinsam mit den jeweiligen, behördlichen Ansprechpartnern der Samtgemeinde & örtlicher Bauleitung abgestimmt.

Termin:

Mitte Januar 2027 ( erste Ständerwerke Cluster + Dachböden )
-
Juni 2027 ( Decken )

Die einzelnen Titel Dämmung Dachboden / Decken / Wände / Ausbau / Abhangdecken usw. sind ggf. zeitlich getrennt voneinander zu realisieren.

Somit muss damit gerechnet werden, dass die Arbeiten nicht stringent in einem Zuge erfolgen können. Daher sind alle erforderlichen Baustelleneinrichtungen der einzelnen Montagearbeiten in die Einheitspreise einzukalkulieren. Hieraus entsteht kein gesonderter Vergütungsanspruch.

*Hinweis: Bauökologische Materialanforderungen*
Bauökologische Materialanforderungen
Ergänzungen in den Ausschreibungstexten und in den einzelnen Leistungspositionen:
Das Bauvorhaben wird nach DGNB Neubau Bildungsbauten Version 2018, bewertet.
Um im Bedarfsfall ein Gütesiegel zu erreichen, werden neben anderen die nachstehenden Anforderungen an die eingesetzten Baustoffe gestellt. Unten genannte Produkte stellt zur Vereinfachung eine grobe Übersicht da. Die beigefügte Kriterienmatrix der DGNB muss beachtet werden. Hier müssen alle Bauprodukte die Qualitätsstufe 4 erfüllen (siehe zusätzliche Leseanleitung zur Kriterienmatrix).
Der Anbieter muss bei seiner Angebotsabgabe eine Produktauswahl mit möglichst geringen Risiken für die lokale Umwelt berücksichtigen. Ziel ist die Vermeidung von Umweltgefährdungen durch Inhaltsstoffe, welche bei Einbau, Nutzung, Reparatur und Entsorgung der Produkte entstehen. Insbesondere sind Risiken für die späteren Nutzer sowie Grundwasser, Oberflächenwasser, Boden und Luft zu minimieren. Falls der Bieter für einzelne Spezialprodukte die Einhaltung der Anforderungen nicht eindeutig erkennen kann, so hat er gemäß seiner Hinweispflicht darauf aufmerksam zu machen.
Alle vom Auftragnehmer geplanten Produkte und Baustoffe sind vor der Verwendung in vorgefertigte Positivlisten des DGNB Auditors einzutragen und von diesem vor der Verwendung freizugeben. Hierzu werden auch die Produktdatenblätter, Sicherheitsdatenblätter und eventuelle Zertifikate eingereicht.
Als Nachweis sind nach Beauftragung technische Merkblätter, Sicherheitsdatenblätter (verfügbar für Zubereitung wie Lacke, Kleber, Dichtstoffe, etc.) und/oder rechtsgültige Herstellererklärungen zu Inhaltsstoffen, Werkstoffen und Flammschutzmitteln sowie ggf. Konformitätsbescheinigungen vorzulegen.
Sofern die Verwendung der unten aufgeführten Materialien durch das jeweilige Leistungsverzeichnis gefordert wird, sind folgende zusätzliche Anforderungen verpflichtend zu erfüllen.
1.  Gründung / Rohbau / Betonbau
(Nr.14 / Nr.25 / Nr. 36 / Nr.40-41 / Nr.44 Kriterienmatrix)
Sofern durch das Leistungsverzeichnis gefordert, sind als Betontrennmittel und Schalöle ausschließlich Produkte mit GISCODE BTM05 oder RAL-UZ178 zu verwenden.
Bei Bauwerksabdichtungen gegen Erdreich/Wasser/Feuchte mit Bitumen sind Produkte mit GISCODE BBP 10 (lösemittelfrei) zu verwenden.
Kunststofffolien zur Abdichtung der Gründung müssen einen Gehalt an Blei und Zinn < 0,1% aufweisen.
Alle Kunstschaum-Dämmstoffe zur Dämmung des Gebäudes / Perimeterdämmung wie PS / XPS/ PUR / PIR / Resol müssen frei von halogenierten Treibmitteln sein.
2.  Dachdecker / Abdichtung
Bituminöse Abdichtung (Nr.25/ Nr.26 Kriterienmatrix)
Sofern durch das Leistungsverzeichnis gefordert, sind bei ausreichender Außentemperatur (nach Vorschrift des Herstellers) Voranstriche auf Basis von Bitumenemulsionen einzusetzen. Lösemittelhaltige Voranstriche sind nur im Winterbau in den Monaten Oktober bis einschließlich März zulässig (nur bei Temperaturen unter +5 Grad).
Ausschließliche Verwendung von Produkten mit GISCODE BBP10, bei bituminöser Verbundabdichtung beim Umkehrdach BBP10, 20 oder 30.
Dämmplatten (Nr.40 / Nr.41 Kriterienmatrix)
Alle Kunstschaum-Dämmstoffe zur Dämmung des Gebäudes wie PS / XPS/ PUR / PIR / Resol müssen frei von halogenierten Treibmitteln sein.
Montageschäume (Nr.39 Kriterienmatrix)
Der Einsatz von Montageschäumen ist grundsätzlich zu vermeiden.
Abdichtungen aus Kunststoff (Nr.44 Kriterienmatrix)
Sofern durch das Leistungsverzeichnis gefordert, sind Erzeugnisse aus Kunststoff mit einem SVHC- Gehalt < 01 % zu verwenden.
Holzbauteile (Nr.28 / Nr.29 Kriterienmatrix)
Die angebotenen Holzarten, Holzprodukte und Holzwerkstoffe müssen aus nachweislich legaler und nachhaltiger Waldbewirtschaftung stammen. Ein entsprechender Nachweis (vollständige aktuelle FSC- und PEFC-Zertifikate und Dokumente sowie Lieferscheine mit Kommission und Zertifikatsnummern) ist vorzulegen.
Sofern für Holz entsprechender Schutz gefordert ist, sind keine chemischen Holzschutzmittel zu verwenden. Der Holzschutz ist konstruktiv nach DIN 68800-2 oder durch natürliche Dauerhaftigkeit nach DIN EN 350-2 auszuführen.
Biozid und flammhemmend ausgerüstete Produkte sind nach SVHC der REACH-Kandidatenliste zu betrachten und müssen Bor < 0,1% enthalten.
Mineralfaserdämmstoffe
Zu verwenden sind Mineralfaserdämmstoffe mit RAL- Gütezeichen oder gleichwertig.
Aluminium (Nr.32 Kriterienmatrix)
Verkleidungen aus Aluminium am Dach sind mit Produkten ohne Chrom-VI-Passivierungmittel auszuführen.
Sonstige Metalle (Nr.34 Kriterienmatrix)
Wenn wasserführende Bauteile am Dach und der Regenwasserabführung > 10% der Fläche der projizierten Dachaufsicht ausmachen, müssen bei Dachrinnen und Fallrohren, die Blei, Zink oder Kupfer enthalten, Schwermetallfilter installiert werden.
3.  Fassade / Fenster
Montagekleber / Dichtstoffe (Nr.13 Kriterienmatrix)
Kleb- und Dichtstoffe zur Herstellung Luftdichtheit Chloroparaffine und VOC-Gehalt < 1% oder EMICODE EC1 / EC1Plus, EC1Plus-R.
Fassadenelemente / Pfosten-Riegel Fassade (Nr.19 / Nr.32 / Nr. 33 Kriterienmatrix)
Korrosionsschutzbeschichtungen sind mit einem wasserverdünnbaren Produkten mit einem VOC-Gehalt < 140g/l zu verwenden.
Passivierungsmittel müssen Chrom-VI-frei sein, Grundierungen und Endbeschichtungen wie Lacke, Pulverlacke ohne Einsatz von Blei-, Cadmium- und Chrom-VI-Verbindungen.
Naturstein
Alle eingesetzten Natursteine für die Fassaden- oder Dachgestaltung benötigen eine CE-Kennzeichnung (Materialien aus EU-Ländern) und/oder einen Nachweis der Einhaltung der ILO-Konvention 182 durch entsprechende Zertifikate (beispielsweise XertifiX oder Fair Stone).
Holzfenster
Soweit das Leistungsverzeichnis Holzfenster vorsieht, sind diese nur mit verkehrsfähigen Biozidprodukten nach 528/2012/EG als chemische Imprägnierung zu versehen.
Kunststofffenster (Nr. 44 Kriterienmatrix)
Soweit das Leistungsverzeichnis Kunststofffenster vorsieht, sind diese nur mit Kunststoffprofilen mit einem SVHC-Gehalt < 0,1% auszuführen.
Mineralfaserdämmstoffe
Zu verwenden sind Mineralfaserdämmstoffe mit RAL- Gütezeichen oder gleichwertig.
Fensterfolien /-bänder zur Abdichtung und Systemkleber
Zu verwenden sind lösemittelfreie und nicht mit HFCKW/CKW hergestellte Fensterfolien und Kompribänder, ohne halogenhaltige Flammschutzmittel und mit EMICODE.
Fensterfolien zur Abdichtung sollten auf Vlies-Basis sein und mit EMICODE versehen sein.
Systemkleber müssen einen Chlorparaffin- und Weichmachergehalt < 0,1% enthalten und lösemittelfrei sein.
Montageschäume
Die Verwendung von Montageschaum ist grundsätzlich nicht erlaubt.
Diese Variante soll nur dann ausgeführt werden, wenn die Fuge zwischen Fensterprofil und Baukörper nachweislich nicht fachgerecht mit Mineralwollstreifen oder Kompriband geschlossen werden kann. Dann muss allerdings ausschließlich Montageschaum mit FCKW- und FKW- freien Treibmitteln verwendet werden.
Dichtstoffe für Anschluss- und Fensterfugen
Zu verwenden sind folgende Produktqualitäten:
- neutralvernetzende Dichtstoffe Chlorparaffine, KWS-Weichmache < 0,1%, Lösemittel < 1%
4.  TGA  Technische Gebäudeausrüstung
Dämmstoffe / Rohrisolationen (Nr.40 / Nr.41 / Nr. 42 / Nr.43 Kriterienmatrix)
Kunstschaumdämmstoffe Haustechnik (PS, XPS, PUR, PIR, Resol) frei von halogenierten Treibmittel.n
Im Bereich ohne Brandschutzanforderungen sind FCKW-frei geschäumte und halogenfreie (gilt für Werkstoff und Flammschutz) Dämmstoffe (z.B. NH Armaflex oder gleichwertig) zu verwenden und müssen CPs, PBB, PBDE und TCEP < 0,1% enthalten.
Kleber
Verklebungen TGA Dichtungsmassen, -stoffe, Acryl, Silikon Chloroparaffine < 0,1%,
Lösemittel < 0,1%, KWS-Weichmacher < 0,1%
Flammhemmende Produkte
Flammhemmend ausgerüstete Produkte der Haustechnik ohne CPs und
PBB, PBDE, TCPE < 0,1%
ELT
Kabelummantelungen ELT sind nur mit einem SVHC-Gehalt < 0,1% auszuführen.
Dichtstoffe
Zu verwenden sind folgende Produkttypen:
Acrylate, Silikone Chlorparaffine, KWS-Weichmacher < 0,1% und Lösemittel < 1%

Werkseitig beschichtete Metallbauteile
Werkseitig beschichtete Metallbauteile wie z.B. Heizkörper ohne Einsatz von Chrom-VI-Verbindungen.
5.  Ausbau-Gewerke
Gipsprodukte (Nr.2 Kriterienmatrix)
Spachtelmassen (inkl. Q-Spachtel) müssen lösemittel- und weichmacherfrei nach VdL-RL01 oder RAL-UZ 102 sein.
Lacke/Lasuren auf nicht mineralischen Untergründen (Nr.1 Kriterienmatrix)
Zu verwenden sind ausschließlich wasserverdünnbare Grundierungen, Dispersionslacke oder Lasuren gemäß RAL-UZ 12a.
Grundierung, Haftgrund, Tiefgrund, Betonkontakt, Isoliergrund (Nr.3 Kriterienmatrix)
Zu verwenden sind lösemittel- und weichmacherfreie Dispersionsprodukte nach VdL-RL01.
Außenwandfarbe / WDVS (Nr.5 Kriterienmatrix)
Zu verwenden sind wasserverdünnbare Produkte gemäß Decopaint-RL < 40g/l.
Grundierung, Voranstrich, Spachtel, Kleber Wand + Boden (Nr. 8 Kriterienmatrix)
Zu verwenden sind ausschließlich Produkte mit EMICODE EC 1 / EC 1 Plus / EC1-R oder EC1 Plus-R.
Tapeten und Tapetenkleber (Nr. 4 Kriterienmatrix)
Tapetenkleber müssen lösemittel-und weichmacherfrei nach VdL-RL01 sein.
Tapeten sollen SVHC-frei und ohne flammhemmende Produkte sein.
Verlegehilfsstoffe Estrich / Fliesen (Nr.9 Kriterienmatrix)
Zu verwenden sind ausschließlich Sperranstriche, Estrichharze und Abdichtungen unter Fliesen mit EMICODE EC 1 / EC 1 Plus / EC1-R oder EC1 Plus-R.
Kleber PU/SMP (Nr.11 Kriterienmatrix)
Zu verwenden sind bei den silanmodifizierten Polymer-Klebstoffen ausschließlich Produkte mit GISCODE RS 10 oder mit EMICODE EC 1 / EC 1 Plus /EC1-R oder EC1 Plus-R.
Acryl- / Silikondichtstoffe (Nr.12 Kriterienmatrix)
Zu verwenden sind Produkte, die einen Chlorparaffine-, Lösemittel- und KWS- Weichmachergehalt < 0,1 % aufweisen.
Boden-/ Wandbeschichtungen / Industrieböden (Nr.20 / Nr.22 / Nr.23 / Nr.24 Kriterienmatrix)
Bei der Verwendung von reaktiven PU-Produkten zur Beschichtung bzw. Versiegelung sind ausschließlich Produkte mit GISCODE PU 10 und bauaufsichtlicher Zulassung im System (AbZ) zugelassen.
PMMA Beschichtungen an Böden und Wänden müssen den GISCODE RMA 10 aufweisen.
Epoxydoberflächenbeschichtungen an Böden und Wänden müssen den GISCODE RE20/RE30 aufweisen.
EP-/PU-Grundierungen müssen den GISCODE PU10/40/60 oder RE20/RE30 aufweisen.
Beschichtungen auf Holz im Innenbereich (Nr.21 / Nr.30 / Nr.31 / Nr. 43 / Nr.45 Kriterienmatrix)
Oberflächenbeschichtungen auf Holzflächen wie Parkett, Treppen, Vertäfelungen müssen den GISCODE W1/2+ oder W1/DD bzw. W2/DD+ tragen und VOC-frei sein.
Im gesamten Innenraum dürfen keine chemischen Holzschutzmittel eingesetzt werden.
Filmgeschützte Holzlasuren dürfen nur zulässige Wirkstoffe nach 528/2012/EG enthalten.
Flammhemmend und biozid ausgerüstete Produkte zum Holzschutz und in Holzwerkstoffen dürfen nur einen Bor-Gehalt < 0,1% enthalten.
Öle/Wachse mit mindestens GISCODE Ö 10 oder gleichwertig.
Holz allgemein
Für alle Holzprodukte und Holzwerkstoffe wie Innentüren, Sockelleisten, Parkett, Teeküchen etc. sind FSC- / PEFC- Zertifikate und die dazugehörigen Lieferscheine mit COC-Nummer (Chain of Custody) vorzulegen.
Holzwerkstoffe müssen formaldehydfrei sein.
Bodenbeläge (Nr.6 / Nr.7 / Nr. 10 Kriterienmatrix)
Textile Bodenbeläge müssen das GUT-Gütesiegel tragen oder nach RAL-UZ 128 zertifiziert sein.
Elastische Bodenbeläge müssen frei von Chlorparaffinen und SVHC sein (AbZ < 0,1%, und nach 28 Tagen < RAL-UZ 120).
Alle eingesetzten Natursteine für Treppen, Boden- und Wandbeläge benötigen eine CE-Kennzeichnung (Materialien aus EU-Ländern) und/oder einen Nachweis der Einhaltung der ILO-Konvention 182 durch entsprechende Zertifikate (beispielsweise XertifiX oder Fair Stone).
Natursteinverfestiger müssen nicht kennzeichnungspflichtig sein und der Lösemittelgehalt darf 5% nicht überschreiten.
Holzböden sind nur FSC-/PEFC-Zertifikat zugelassen (die dazugehörigen Lieferscheine mit COC-Nummer (Chain of Custody) sind vorzulegen).
Sockelleisten aus Kunststoff
Zu verwenden sind schwermetall- chlor- und weichmacherfreie Kern- oder Weichsockelleisten. Eine Befestigung ist mechanisch vorzunehmen.
Bodenverklebungen
Vorzusehen sind ausschließlich Produkte, die folgende Vorgaben erfüllen:
Bodenverlegewerkstoffe:
- Lösemittel- und weichmacherfreie, geruchsneutrale Dispersionsprodukte (Spachtel, Voranstrich, Kleber), VOC- frei
Doppelboden/Hohlraumboden
Zu verwenden sind Trägerplatten auf Gipsbasis oder zementgebundene Materialien. Holzfaserplatten sind auf Grund der Formaldehydbindemittel und des Schimmelrisikos nicht zulässig.
Zur Gewinde- und zur Stützenfixierung sind nur lösemittelfreie Klebstoffe zulässig. Als Staubbindender Anstrich  soweit gefordert  ist nur ein lösemittel- und weichmacherfreies, geruchsneutrales Dispersionsprodukt zulässig; nach EMICODE VOC-frei.

*Hinweis: Baustellenordnung*
1Vorbemerkung
Für die nachfolgend ausgeschriebene Baumaßnahme wird nachstehende Baustellenordnung vereinbart. Ferner gelten die spezielle Projekt-Baustellenordnung und der aktuelle Leitfaden für Fremdfirmen des AG. Diese soll einen störungsfreien Bauablauf ermöglichen und die Sicherheit für Beschäftigte und Anlagen gewährleisten. Sie enthält Regeln zur Organisation, Koordination und Überwachung des Baustellenbetriebs und umfasst Maßgaben zur Arbeitssicherheit. Jeder AN hat sein Personal über den Inhalt der Baustellenordnung und des Leitfadens zu unterrichten. Ihre Einhaltung ist ein Teil der Vertragserfüllung.

2Allgemeines
Das Personal des ANs hat den Anweisungen des AG Folge zu leisten. Im nicht gerechtfertigten Weigerungsfall hat der AG das Recht, die erforderlichen Maßnahmen zulasten des ANs zu veranlassen.

Der AG wird bei offensichtlicher Missachtung der Unfallverhütungsvorschriften oder bei bestehenden Unfallgefahren die sofortige Einstellung der Arbeiten veranlassen. Die Unterbrechung dauert so lange an, bis die Gefahrenquelle beseitigt ist. Die durch die Unterbrechung entstehenden Kosten und Folgen gehen zulasten des verursachenden ANs. Der vereinbarte Fertigstellungstermin bleibt von dieser Maßnahme unberührt.

Der AN verpflichtet sich, seine Arbeit auf dem Baustellengelände erst aufzunehmen, wenn ihm die Arbeitserlaubnis vom AG erteilt wurde. Die in Verbindung mit der Arbeitserlaubnis erteilten Auflagen bezüglich der Arbeitssicherheit usw. sind einzuhalten.

Den Beschäftigten des ANs ist ausschließlich der Aufenthalt innerhalb der ihnen vom AG zugewiesenen Bereiche gestattet. Der Zugang zu anderen Bereichen des Gebäudes bzw. dem zum Gebäude gehörenden Gelände ist ausdrücklich untersagt.

Die Bauleitung ist berechtigt, gegen die Baustellenordnung zuwiderhandelnde Personen nach einmaliger Abmahnung von der Baustelle zu weisen.

3Verantwortung des ANs
Der AN hat das Arbeitsschutzgesetz und die Unfallverhütungsvorschriften in der jeweils neuesten Fassung einzuhalten. Das von ihm eingesetzte Personal ist entsprechend der für seinen Arbeitsbereich gültigen Unfallverhütungsvorschrift zu unterweisen. Bei Arbeitsunfällen ist, unabhängig von der unternehmensinternen und arbeitsrechtlichen Meldepflicht, grundsätzlich der AG unverzüglich in Kenntnis zu setzen.

4Persönliche Schutzausrüstung
Für alle Arbeiten hat der AN seinem Personal die notwendigen Schutzausrüstungen bereitzustellen. Er hat dafür zu sorgen, dass seine Mitarbeiter die Schutzausrüstungen nutzen. Prinzipiell besteht auf der Baustelle Schutzhelm- und Sicherheitsschuhpflicht.

Der AN ist dafür verantwortlich, dass der gesamte Bereich seiner Bau- und Montagestelle auch bei vorübergehender Abwesenheit des Personals so gesichert ist, dass keine Unfallgefährdungen bestehen.

5Technische Sicherheit von Arbeitsmitteln
Verwendete Arbeitsmittel, wie Gerüste, Bauaufzüge, Arbeitsbühnen, elektrische Anlagen und Geräte, Krane und dergleichen, haben den geltenden Regeln und Unfallverhütungsvorschriften sowie den Allgemein Anerkannten Regeln der Technik zu entsprechen. Vorgeschriebene Sachkundigen- und Sachverständigen-Prüfprotokolle müssen vom AN rechtzeitig vorgenommen werden, sie sind einschl. aller sonstigen notwendigen Nachweise auf der Baustelle zur Einsicht vorzuhalten.

6Hebezeuge und Montagefahrzeuge
Bei der Benutzung von mobilen Hebezeugen ist der AN für ordnungsgemäße Handhabung und Schutzvorkehrung verantwortlich. Das gilt auch für eingesetzte Anschlagmittel. Es dürfen nur für den beabsichtigten Transport zugelassene und sicherheitstechnisch einwandfreie Lastaufnahmemittel eingesetzt werden.

7Absturzsicherungen
Gerüste sind nach DIN 4420 zu errichten. Vom Gerüstbauer ist dies durch das Anbringen eines oder mehrerer Gerüstkennzeichnungen, aus denen die zulässige Belastbarkeit, die Gerüstgruppe sowie DIN-4420-Konformität hervorgehen, zu dokumentieren. Für die betriebssichere Herstellung und den Aufbau von Gerüsten ist die Fachfirma verantwortlich. Für die Erhaltung des Gerüsts ist der Benutzer verantwortlich. Es dürfen keine Absturzsicherungen ohne die Zustimmung der Bauleitung entfernt bzw. außer Kraft gesetzt werden. Die Benutzung von beschädigten oder nicht den Vorschriften entsprechenden Gerüsten ist nicht gestattet. Vor der Freigabe ist die Zustimmung zur Nutzung von der Bauleitung bzw. SiGeKo einzuholen.

8Arbeiten in mehreren Ebenen
Bei Montagearbeiten ist das zeitgleiche Übereinanderarbeiten mehrer Personen auszuschließen. Ist dies nicht möglich, so sind alternative Maßnahmen zur Sicherung der Gefahrenbereiche wie Absperrungen vorzusehen.

9Elektrosicherheit/Baustromversorgung
Elektroarbeiten dürfen nur von fachkundigen Personen ausgeführt werden. Es ist nur die Verwendung von zugelassenen und gem. UVV geprüften elektrischen Betriebsmitteln und Geräten gestattet. Ab der Hauptverteilung sind für die Arbeiten des ANs erforderliche Unterverteilungen Sache des ANs.

10Baustellenbeleuchtung
Der AN stellt eine ausreichende Arbeitsplatzbeleuchtung für seine Mitarbeiter in allen Arbeitsbereichen im Rahmen seiner Leistungen zur Baustelleneinrichtung für sein Gewerk zur Verfügung.

11Brand- und Explosionsschutz
Arbeiten in und an genutzten oder bewohnten Gebäuden stellen neben einer erhöhten Brandgefahr auch eine besonders hohe Gefährdung für die Nutzer und Bewohner der Gebäude dar. Aus diesem Grund sind alle Gerüstlagen arbeitstäglich von Materialresten zu säubern, brennbare Materialien, insbesondere Polystyroldämmstoffe, dürfen nur in solcher Menge auf Gerüsten gelagert werden, wie sie innerhalb der nächsten zwei Stunden verarbeitet werden sollen.

Aufgrund des äußerst hohen Risikos für Leib und Leben der Gebäudebewohner während der Ausführung von WDVS mit Polystyrol gilt: Werden Fassaden genutzter oder bewohnter Gebäude mit Polystyroldämmstoffen bekleidet, sind diese zu Ende jeden Arbeitstags so weit mit Armierungsputz zu versehen, dass nach Feierabend, nachts und am Wochenende nur in unumgänglich erforderlichem Umfang ungeputzte Dämmstoffflächen an den Fassaden verbleiben, um eine eventuelle Brandausbreitung zu minimieren.

Jeder AN hat im Rahmen seines Wirkungsbereiches dafür zu sorgen, dass jegliche Brandgefahr vermieden wird. Darüber hinaus hat der AN bei Arbeiten mit Brandgefahr ausreichend Maßnahmen für eine evtl. Brandbekämpfung zu treffen. Der AN verpflichtet sich, im Vorfeld und eigenverantwortlich entsprechende Erlaubnisscheine (z. B. bei Schweißarbeiten) bei dem entsprechenden Gebäudeverantwortlichen einzuholen. Bei vorhandener Brand- und Explosionsgefahr ist eine Schweißerlaubnis beim AG einzuholen.

Gasflaschen aller Art sind durch geeignete Maßnahmen gegen Umfallen zu sichern. Sie dürfen nicht der Sonne oder sonstigen Wärmeeinflüssen ausgesetzt werden. Die Aufstellorte für eine größere Anzahl von Gasflaschen sind mit dem AG im Vorfeld abzustimmen. Die Lagerung von Flüssiggas unter Erdlage ist grundsätzlich verboten.

12Verkehrswege
Sämtliche Flucht- und Rettungswege sind vom AN permanent freizuhalten.

13Sozialeinrichtungen
Waschräume und Toiletten werden durch den AN Rohbau bereitgestellt und regelmäßig gereinigt.

14Fernsprechstelle
Ein Fernsprechgerät mit Notrufeinrichtung hat bei der örtlichen Fachbauleitung zur Verfügung zu stehen.

15Umgang mit Gefahrstoffen
Beabsichtigt der AN den Einsatz bzw. Umgang mit Gefahrenstoffen entsprechend der Gefahrenstoffverordnung bzw. den technischen Regeln für Gefahrenstoffe, so hat der AN vor Aufnahme der Arbeiten:
1. den Nachweis der Sachkunde,
2. eine Anzeige des beabsichtigten Umganges mit dem Gefahrenstoff,
3. das Vorhandensein einer entsprechenden Betriebsanweisung gem. den Vorschriften der Gefahrenstoffverordnung,
4. das Vorhandensein von EU-Sicherheitsdatenblättern schriftlich zu erbringen.

Andernfalls behält sich der AG vor, die Arbeiten zu unterbinden bzw. auf Kosten des ANs an einen Dritten weiterzuvergeben.

16Abfallbeseitigung/Sauberkeit auf der Baustelle
Es ist besonders zu beachten, dass der Straßenverkehr nicht durch Verschmutzung oder sonstige baustellentypische Beeinflussung gestört wird. Auf der Baustelle wird die Abfallbeseitigung nach dem Verursacherprinzip organisiert.

Es wird während der gesamten Bauzeit immer eine saubere, den Unfallverhütungsvorschriften entsprechende Baustelle verlangt.

Schutt ist grundsätzlich nach Anfall in die Schuttcontainer zu laden. Verpackungsmaterialien und leere Gebinde etc. sind grundsätzlich nach Anfall durch den jeweiligen AN zu sammeln und täglich eigenverantwortlich in Eigenregie von der Baustelle zu transportieren und zu entsorgen. Schuttcontainer sind regelmäßig zu leeren. Insbesondere ist darauf zu achten, dass durch Schutt, Staub und sonstige Verschmutzungen nachfolgende Gewerke in ihrer Qualität nicht dauerhaft beeinträchtigt sind. Die Bauleitung hält sich bei Nichteinhaltung dieser Forderungen, nach Setzung einer angemessenen Frist, ohne weitere Ankündigung die Ersatzvornahme vor.

17Alkohol / Rauchen
Im Bereich der Baustelle sowie im gesamten Betriebsgelände gilt absolutes Alkoholverbot. Sollten an der Baustelle Beschäftigte während der Arbeitszeit alkoholisiert angetroffen werden, behält sich der AG vor, die entsprechenden Personen ohne Abmahnung von der Baustelle zu verweisen. Das Rauchen ist im kompletten Gebäude der Baustelle untersagt und lediglich in ausgewiesenen Bereichen des Betriebsfeldes erlaubt. Dieser ist absolut blickdicht zum Schulhof auszuführen!

18Koordination und Überwachung derArbeitssicherheit
Auf der Grundlage der Baustellenverordnung wird ein Sicherheits- und Gesundheitsschutzkoordinator eingesetzt. Er überwacht die Einhaltung dieser Baustellenordnung sowie die der Arbeitsschutz- und Unfallverhütungsvorschriften und schreitet bei erkennbaren Gefahrenzuständen ein. Die Tätigkeit des Koordinators befreit den AN nicht von der Verantwortlichkeit zur Erfüllung der Arbeitsschutz- und Unfallverhütungsvorschriften.

19Sonstiges
Vor Beginn der Arbeiten ist die vorliegende Baustellenordnung nachweislich jedem Mitarbeiter zur Kenntnis zu geben. Die Baustellenordnung tritt bei Baubeginn mit sofortiger Wirkung in Kraft. Die Baustelle wird im Aussenbereich / Baufeld zur Baustellensicherung videoüberwacht. Mit Betreten des Baufeldes wird der Überwachung stillschweigend zugestimmt.

*Hinweis: ZTV Trockenbauarbeiten*
Zusätzliche Technische Vertragsbedingungen
Trockenbauarbeiten

1Grundlagen
Für die Leistungen dieses Gewerks gelten die VOB Teil C, insbesondere ATV DIN 18340 Trockenbauarbeiten, und die Allgemein Anerkannten Regeln der Technik.

Ergänzend hierzu gelten die Regelwerke der nachstehend genannten Herausgeber in der zum Zeitpunkt der Ausführung gültigen Fassung als Grundlage von Kalkulation und Arbeitsausführung:
- AGI: Arbeitsgemeinschaft Industriebau e. V.,
- BAF: Bundesverband Ausbau und Fassade im ZDB,
- BAKT: Bundesarbeitskreis Trockenbau,
- BFS: Bundesausschuss Farbe und Sachwertschutz e. V.,
- GIPS: Bundesverband der Gipsindustrie e. V.,
- BVS: Bundesverband Systemböden e. V.,
- DGfdB: Deutsche Gesellschaft für das Badewesen e. V.,
- RAL: Deutsches Institut für Gütesicherung und Kennzeichnung e. V.,
- SAF: Fachverband der Stuckateure für Ausbau und Fassade,
- VdS Schadenverhütung GmbH.

2Vorleistung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Tragrüstungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Beginn der Arbeiten ist vom AN eine Werkstatt- und Montageplanung für alle Anschlüsse, Abschlüsse und Deckenkonstruktionen zu erstellen und dem AG vor Ausführung zur Prüfung und Freigabe vorzulegen. Bestandteil der Werkstatt- und Montageplanung des AN sind u. a.:
- Prüfung und Berücksichtigung der voraussichtlichen Trocknungszeiten im Hinblick auf den Bauzeitenplan,
- Durchbrüche in Wände und Decken mit Anforderungen an Brand- und Schallschutz,
- rechtzeitig vor Ausführungsbeginn Überprüfung der bauseitigen Untergrundbeschaffenheit auf Eignung für die eigene Leistung in Bezug auf Haftzugfestigkeit bei Erfordernis,
- Nachweise statischer, brandschutz-, schallschutz-, wärmeschutz- und sicherheitstechnischer Art,
- Fugen,
- Überprüfung der tatsächlichen Einbauhöhen bezogen auf das gesamte Ausbausystem,
- Prüfung der AG-seitigen Planung auf Anordnung von Streiflichtquellen.

Unverzüglich nach Auftragserteilung sieht der AN die TGA- und die ELT-Fachplanung sowie ggf. das BS-Konzept unaufgefordert ein. Der AN fordert von den Gewerken ELT, TGA und Innentüren unaufgefordert die Einbauanleitungen für jegliche Einbauteile, Schottungen, BS-Klappen und Türelemente an, um diese im Rahmen seiner Werkstatt- und Montageplanung zu sichten und geeignete Einbausituationen als Vorleistung für die anderen Gewerke erstellen zu können. Der AN legt unaufgefordert Montagepläne vor, die - in Abstimmung auf die von den TGA-Gewerken durchzuführenden Medien und deren Einbaubedingungen aus Brandschutzanforderungen - die genaue Lage der Tragprofile der Unterkonstruktion erkennen lassen.

Sämtliche Oberwände bzw. Wandschotts oberhalb flurquerender Türen sind detailliert in ihrer Medienbelegung und Unterkonstruktionsausbildung vom AN rechtzeitig vor Beginn der Arbeiten und in Abstimmung auf die TGA-Gewerke zu planen.

3Ausführung und Konstruktion
3.1Ausführung
3.1.1Allgemeine Grundlagen zur Kalkulation
Der nutzungsbezogene Mindestschallschutz gemäß VDI ist einzuhalten, weiterhin prinzipiell erhöhter Schallschutz nach DIN 4109.

Sind Befestigungen von Bauteilen an Vorsatzschalen erforderlich, hat der AN dafür zu sorgen, dass verdeckte Rohre und Leitungen nicht beschädigt werden.

Für die Beplankung sind, soweit nicht anders beschrieben, Platten mit mindestens 12,5 mm Dicke und einer möglichst festen Oberfläche zu verwenden. Beplankungen unter Fliesen- und Plattenbelägen sind mindestens 2-lg. auszuführen.

Mit dem AG ist Rücksprache zu halten, ob Türen im Endzustand eingebaut werden können. Der AN hat zu klären ob, bedingt durch den Bauablauf, eine Zwischenlagerung der Türblätter erforderlich ist bzw. das Anbringen von provisorischen Öffnungsbeschlägen mit anschließendem Gangbarmachen der Türen erforderlich ist.

Sämtliche Revisionsöffnungen sind mit Aluminium-Rahmenkonstruktionen mit Gipsplatteneinlage auszuführen, soweit nicht detailliert abweichend beschrieben.

3.1.2Produkte
Für die Konstruktion sind die Zulassungen und Prüfbescheide sowie die Richt- und Systemzeichnungen des jeweilig gewählten Herstellers maßgebend. Dabei ist das System zu bevorzugen, welches bei gleicher Wanddicke die höchsten Schalldämmwerte erreicht und die anderen bauphysikalischen Anforderungen ausreichend abdeckt. Für das vom AN zur Ausführung vorgesehene Herstellersystem ist rechtzeitig vor Ausführung die Zustimmung vom AG einzuholen.

In Feucht- und Kellerräumen sind mindestens feuchtraumgeeignete hydrophobierte Gipsplatten (GKBI) einzubauen. Dies gilt auch für die untere Lage bei doppellagigen Beplankungen. Geschnittene Kanten imprägnierter Platten sind nachzuimprägnieren.

Der Einbau von Gips- oder Gipskartonbauplatten (Gewerbebereiche, Schwimmbad- und Sporthallenduschen etc.) - auch hydrophobierter Platten - in feuchtigkeitsgefährdeten, hochbeanspruchten Bereichen ist untersagt. Gegebenenfalls weist der AN den AG hierauf gesondert hin, wenn der AG für solche Bereiche gipshaltige Werkstoffe vorgesehen hat.

3.1.3Anschlüsse, Durchdringungen, Fugen
Anschlüsse an thermisch beanspruchte Bauteile bzw. Einbauteile sind beweglich auszubilden. Anschlüsse an angrenzende Bauteile sind, sofern in den Unterlagen nicht anders beschrieben oder angegeben, stumpf auszuführen. Haarfugen sind zulässig.

Werden Flächendichtungen in Ausnahmefällen von Befestigungselementen durchdrungen, sind diese ebenfalls abzudichten. Hierfür sind Formteile aus dem verwendeten Abdichtungssystem zu verwenden, die geeignet sind für die Verwendung zusammen mit der Flächendichtung.

Querschnittsschwächungen bzw. -veränderungen von Bauteilen (Dehnfugen, unterschnittene Sockel etc.) sind stets mit der gleichen Anzahl von Beplankungslagen auszuführen wie nebenliegende Wandflächen.

Im Übergang von verschiedenen Flächen (z. B. Dach-Wand), beim Anschluss an andere Bauteile oder -elemente sowie bei Wandanschlüssen sind stets Trennfugen mit Abschlussprofilen zu erstellen. Diese sind anschließend dauerelastisch, abreißsicher und überstreichfähig zu verfugen.

Alle Deckenanschlüsse (an Stützen, Außen- und Innenwände sowie Trennwände) sind so auszuführen, dass alle Bauteilanforderungen gewährleistet werden. Die zu erwartenden Bewegungen der Wände und der Decken müssen ohne Beeinträchtigung möglich sein.

Elastisch verschlossene Fugen sind grundsätzlich zu hinterfüllen, um eine Dreiflankenhaftung zu vermeiden. Als Hinterfüllung sind geschlossenzellige, nicht saugende Materialien zu verwenden.

Anschlüsse zwischen Unterkante Rohbaukonstruktion und Oberkante Wand sind entsprechend den möglichen Verformungen unter Berücksichtigung der bauphysikalischen Anforderungen als Gleitanschlüsse gemäß Herstellerangaben auszubilden.

Bei Rohr-/Kanaldurchführungen etc. durch Wände im unmittelbaren Bereich von Gleitanschlüssen sind mittels vierseitiger Auswechslungen die gleitenden Deckenanschlüsse um den Durchbruch herumzuführen.

3.1.4Unterkonstruktion - allgemein
Für Nassraumbereiche mit hoher Feuchtigkeitsbeanspruchung sind als Metallunterkonstruktion verzinkte und korrosionsgeschützte Stahlblechprofile sowie korrosionsgeschützte Befestigungsmittel zu verwenden.

Zargenaussteifungsprofile müssen so ausgeführt werden, dass die Bauwerksbewegungen bei größeren Deckendurchbiegungen aufgenommen werden können (z. B. durch Teleskopanschlüsse oder Anschlusswinkel mit ausreichender Federwirkung).

Die Unterkonstruktionen für demontable Systeme müssen in jeder Lage gegen seitliches Verschieben gesichert sein. Auch beim Entfernen einer ganzen Plattenreihe darf sich die Unterkonstruktion nicht verschieben. Dabei darf die Zugänglichkeit, soweit es erforderlich ist, zum Deckenhohlraum und der darin liegenden technischen Teile nicht beeinträchtigt werden. Im Bereich von Türen oder ähnlichen Teilen, durch die die Decke seitlich in horizontaler oder anderer Richtung beansprucht werden könnte, sind zusätzliche Diagonalaussteifungen einzubauen.

Wasserführende Rohrleitungen in Trockenbauschächten benötigen im Allgemeinen spezielle Unterkonstruktionen für mehrfache Befestigung über die Geschosshöhe, Befestigungen lediglich an Standard-Trockenbauprofilen sind in der Regel nicht ausreichend. Der Unternehmer meldet beim AG Bedenken an, wenn er feststellt, dass Installationstrassen zur Lastabtragung an von ihm errichteten Trockenbaukonstruktionen befestigt werden.

3.1.5Spachtelung, Oberflächen
Der AN prüft vor Ausführung von oberflächensichtig verbleibenden Arbeiten, ob in der späteren Nutzung Streiflicht entstehen kann oder künstliche Beleuchtung geplant ist. In diesem Fall sind Oberflächen nach Q4 streiflichttauglich herzustellen. Die Versorgung der Streiflichtquellen während der Ausführung erfolgt durch den AN.

Ist für einen Raum Gussasphalt als Bodenaufbau vorgesehen, dürfen Spachtelarbeiten erst im Anschluss daran durchgeführt werden. Es ist zu vermeiden, dass gespachtelte Flächen mit Warmluft beaufschlagt werden.

Sichtbare Stoßfugen umlaufender Bekleidungen sind auf Gehrung herzustellen, soweit nicht produktspezifisch eine andere Ausführung vorgesehen ist.

Elastische Verfugungen sind grundsätzlich mit überstreichbarem Material auszuführen.

Die Ausführung der Innenecken von Wänden, die erkennbar nur vliesarmiert und/oder gestrichen werden, erfolgt stets mit Inneneckformteilen.

Der AN erkundet unaufgefordert, welche Wandoberflächen vom Folgegewerk mit Fliesen belegt werden, und spachtelt in diesen Bereichen die Oberfläche lediglich in Qualität Q1 mit 10 cm breit verspachtelten Fugen zur späteren Aufnahme von Fliesenbelägen.

3.1.6Beplankung
An Türen ist die Beplankung im Sturzbereich mit ausgeklinktem Anschnitt auszuführen (Beplankungsfuge verläuft nicht in einer Flucht mit der Türzarge).

Alle sichtbaren Innen- und Außenecken sind, sofern nicht anders beschrieben, mit GK-Formteilen auszuführen.

Bereiche mit hoher Feuchtebeanspruchung müssen mit feuchtigkeitsunempfindlichen, zementgebundenen Platten in allen Beplankungslagen beplankt werden. Dies betrifft insbesondere alle nicht häuslichen Nassbereiche und gewerblichen Nassbereiche. Die Stöße dieser Platten sind zu verkleben, um die Anforderungen an feuchtigkeitsunempfindliche Untergründe zu erfüllen.

3.1.7Brandschutz
Die Einbauanleitungen aller von Drittgewerken verbauten Produkte, die in Trockenbaukonstruktionen liegen oder diese tangieren, sind vom AN selbsttätig bei dem AG abzufordern, um die für diese Produkte erforderlichen Einbausituationen erstellen zu können (so beispielsweise die Einbauanleitungen von Brandschutzklappen, damit der AN die verstärkten Profile, die Laibung und den umlaufenden Spalt um die Klappen maßhaltig und zulassungsgerecht herstellen kann).

Trockenbauwände mit Schall- oder Brandschutzanforderungen sind in mindestens 150 mm Wandstärke auszuführen, sofern Lichtschalter und Steckdosen in der Wand vorgesehen sind, um die erforderlichen Brand- und Schallschutzanforderungen auch im Bodenbereich hinter Hohlwanddosen herstellen zu können.
Sind in der Planung des AG Wände mit Brand- oder Schallschutzanforderungen in geringer Wandstärke als 150 mm vorgesehen, so meldet der AN hiergegen Bedenken an.

Öffnungen für Schalter- und Abzweigdosen sind entsprechend den Elektroinstallationsplänen bzw. nach Angabe des Elektrikers herzustellen. Bei Trennwandkonstruktionen mit Brandbeanspruchungen sind die Elektrodosen in Gips einzubetten oder rückseitig abgekoffert oder mittels zugelassener Hohlwanddosen auszuführen. Keinesfalls sind sich gegenüberliegende Elektrodosen zulässig ohne Hinterfüllung mit Mineralwolle oder Gipsmörtel.

Durchführungen durch brand- oder schallschutzqualifzierte Trockenbauwände sind stets mit Auslaibung aus Blech und Beplankung entsprechend dem Hauptbauteil im Laibungsbereich auszuführen.

Werden Brandschutzklappen in Trockenbauwände eingebaut, so hat der AN nach Ausführung der ersten BS-Klappe die Zustimmung des RLT-Prüfingenieurs zur getätigten Ausführung einzuholen. Erst nach dessen Zustimmung sind weitere BS-Klappen im Trockenbau einzubauen.

Dem AN obliegt eine hohe Verantwortung durch das Verschließen/Verdecken von Brandschottungen. Demzufolge darf der AN Trockenbaukonstruktionen mit horizontalen Brandschottungen in Geschossdecken, unabhängig von jeglicher AG-seitiger Freigabe zum Schließen von Schächten und Vorwänden, nur dann erfolgen, wenn die Geschossdeckendurchtritte brandschutztechnisch qualifiziert verschlossen wurden. Ist dies trotz Aufforderung an den AN, die entsprechenden Trockenbaukonstruktionen zu schließen nicht erfolgt, so meldet der AN Bedenken beim AG gegen die Bauausführung an und stellt die diesbezüglichen Leistungen bis zur Klärung zurück.

3.1.8Türen
Türöffnungen sind unabhängig vom Türblattgewicht stets mit eingestellten UA-Verstärkungsprofilen auszuführen.

Soweit Rohrrahmentüren, auch von Drittgewerken, an oder zwischen Trockenbauwänden zum Einbau vorgesehen sind, sind die Einbauanleitungen der Türen zu beachten. In solchen Situationen sind in der Regel mindestens Quadratrohre von 50 x 50 x 4 mm mit teleskopierbaren Deckenanschlüssen vorzusehen. Sind solche Unterkonstruktionen nicht vorhanden, meldet der AN rechtzeitig vor dem Schleifen der zweiten Wandseite Bedenken gegen den Türeinbau an.

3.2Bauphysik
Soweit außenseitig keine oder nur eine Dämmung geringer Stärke (< 6 cm im Laibungsbereich) aufgebracht wird, soll eine zusätzliche Laibungsinnendämmung vorgesehen werden. Als Material hierfür sind Kalziumsilikatplatten zu verwenden, sofern nicht ausdrücklich etwas anderes beschrieben ist. Der AN weist den AG ggf. auf das Erfordernis der vorbeschriebenen Laibungsinnendämmung hin.

*Hinweis: ZTV Zimmer-/Holzbauarbeiten*
Zusätzliche Technische Vertragsbedingungen
Zimmer-/Holzbauarbeiten

1  Grundlagen
Für die Leistungen dieses Gewerks gelten die VOB Teil C, insbesondere ATV DIN 18334 Zimmer-/Holzbauarbeiten, und die Allgemein Anerkannten Regeln der Technik.

Ergänzend hierzu gelten die Regelwerke der nachstehend genannten Herausgeber in der zum Zeitpunkt der Ausführung gültigen Fassung als Grundlage von Kalkulation und Arbeitsausführung:
- BDZ: Holzbau Deutschland Bund Deutscher Zimmermeister
- Studiengemeinschaft Holzleimbau e. V.
- BFS: Bundesausschuss Farbe und Sachwertschutz e. V.,
- Bundesverband Farbe Gestaltung Bautenschutz,
- Deutsche Bauchemie e. V.,
- DGUV: Deutsche Gesetzliche Unfallversicherung e. V.,
- Holzbau Deutschland - Institut e. V.,
- Informationsverein Holz e. V.,
- RAL: Deutsches Institut für Gütesicherung und Kennzeichnung e. V.,
- WTA: Wissenschaftlich-Technische Arbeitsgemeinschaft für Bauwerkserhaltung und Denkmalpflege e. V.
- Holzbau Deutschland - Bund Deutscher Zimmermeister:  Fachregeln des Zimmererhandwerks 01 - Außenwandbekleidugen aus Holz (03/2023)
- Mappe Technik im Zimmererhandwerk - Teil 3 Regelausführungen, Kapitel 02 "Außenwandbekleidungen"
- Holzbau Deutschland - Bund Deutscher Zimmermeister:  Fachregeln des Zimmererhandwerks 02 - Balkone und Terrassen 2020)
- Muster-Richtlinie über brandschutztechnische Anforderungen an Bauteile und Außenwandbekleidungen in Holzbauweise (MHolzBauRL/2020), für Gebäudeklasse 4 und 5

2  Vorleistung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Tragrüstungen (mit Ausnahme von Traggerüsten der Klasse B nach DIN EN 12812), Lehren etc. integraler Leistungsbestandteil des AN und werden nicht gesondert vergütet, soweit nicht in Leistungspositionen ausdrücklich abweichend beschrieben.

Vor Beginn der Arbeiten ist vom AN eine Werkstatt- und Montageplanung sowie bei Schrägdächern ein Abbundplan zu erstellen und dem AG rechtzeitig vor Ausführung zur Prüfung und Freigabe vorzulegen. Bestandteil der Werkstatt- und Montageplanung des AN sind u. a.:
- statische Nachweise und erforderliche Detailpunkte für alle Bauteile, Verbindungen, Befestigungsmittel, Anschluss- und Auflagerpunkte einschließlich Werkzeichnungen und Prüfzeugnissen, unter Berücksichtigung der Flächen- und Eigenlasten
- Abstimmung sämtlicher Detailpunkte unter Einbeziehung der tangierenden Leistungen anderer Gewerke
- Nachweise statischer, brandschutz-, schallschutz-, wärmeschutz- und sicherheitstechnischer Art
- Überprüfung der Verträglichkeit zu ggf. bereits vorhandenen Schutzmitteln bzw. verbleibenden Anstrichen einschließlich Musterflächen
- bauphysikalische Berechnungen (soweit nicht vorhanden), wie z. B. Berechnungen zu Dampfdurchgang, Bauteilfeuchte und Wärmedämmwerten aller von ihm gedämmten oder mit Dampfsperren oder -bremsen zu versehenden Einbaubereiche. Ihm nicht bekannte Eingabewerte für die Berechnung erfragt bei Erfordernis der AN beim AG

Der AN klärt im Rahmen seiner Werkstatt- und Montageplanung vor Ausführungsbeginn, welche Hölzer sichtbar bleiben sollen. Alle sichtbar verbleibenden Hölzer sind gehobelt und mit gefasten Kanten vorzusehen.

3  Ausführung und Konstruktion
3.1  Allgemeine Grundlagen
Soweit vom AN bei Arbeitsausführung Schäden an hölzernen Bestandskonstruktionen festgestellt werden, die über das in der Beauftragung festgelegte Maß hinausgehen, ist der AG unverzüglich zu verständigen. Vor Beseitigung über den Auftrag hinausgehender Schäden an der Substanz wird der AN ein Aufmaß hierüber als Grundlage seines Vergütungsanspruchs erstellen und dem AG zur Freigabe vorlegen.

Vor Stemm-, Bohr-, Nagel- und Schraubarbeiten an Estrichen, geputzten Wänden und Decken oder Vorsatzschalen sind Leitungen mit einem Suchgerät zu orten. Der AN haftet für von ihm verursachte Schäden auch an verdeckt liegenden Kabeln und Leitungen.

Soweit Trennlagen und Unterlagen als konstruktiver Holzschutz für vom AN einzubauende Holzteile erforderlich werden, sind diese vom AN einzubauen, ohne dass hierfür eine zusätzliche Vergütung erfolgt.

Bei sichtbar bleibenden Hölzern im Außenbereich sind die Kanten leicht zu brechen bzw. zu fasen.

Holzverbindungen sind stets metallischen Verbindungsmitteln vorzuziehen. Der Einbau metallischer Verbindungsmittel in Hölzern im Außenbereich darf nur in konstruktiv unumgänglichen Ausnahmefällen erfolgen. Soweit metallische Verbindungsmittel ausnahmsweise zum Einsatz gelangen, sind diese in die Hölzer einzusenken und mit Holzeinsatzstücken unsichtbar zu überdecken. Ein sichtbares Verbleiben von Nagelplatten, Balkenschuhen etc. ist allenfalls in optisch untergeordneten Bereichen (nicht ausgebauten Dachböden, Ställen, etc.) zulässig.

3.2  Stoffe/Materialien/Anforderungen - soweit in den LV-Positionen  nicht anders beschrieben gilt wie folgt:
3.2.1  Abbund/Abbinden - Traditioneller Abbund, Zeichnerischer Abbund, Rechnerischer Abbund, Computergestützter Abbund/Vorbereiten von Holzkonstruktionen:
- Aufmaß
- Abbundplan als Grundlage des Abbunds
- Hölzer maßgerecht anreißen - Ab- und Einschnitte, Schrägen und Winkel, Zapfen, Zapfenlöcher, Bohrlöcher, Sparrenlage, Lage von Achsen, Lage von Wänden, Lage von Pfetten, Lage von Pfosten, Lage von Riegeln, Lage von Einbauteilen
- millimetergenauer Zuschnitt
- Bearbeitung
- Kennzeichnung
- probeweiser Zusammenbau
- Dachausmittlung
- Schiftung

3.2.2  Holzfeuchte, gem. DIN 4074-1, DIN 1052, DIN 18 334
Bauschnittholz, Nadelholz </= 20 %
Brettschichtholz (BSH), Nadelholz 12 % +/- 2 %
Konstruktionsvollholz (KVH), Nadelholz 15 % +/- 3 %

3.2.3  Nutzungsklasse, gem. DIN EN 1995-1-1
Bauschnittholz, Nadelholz= NK 1,2 und 3
Brettschichtholz (BSH), Nadelholz= NK 1 und 2
Konstruktionsvollholz (KVH), Nadelholz= NK 1 und 2

3.2.4  Maßtoleranzklasse, gem. DIN EN 336
Querschnittsabmessungen  1 (sägeraue Hölzer)  2 (gehobelte Hölzer)
</= 100 mm  +3/-1 mm  +/-1 mm
> 100 mm - </=  300 mm  +4/-2 mm  +/- 1,5 mm

3.2.5  Sortierklasse DIN 4074 und Festigkeitsklasse DIN EN 338
Bauschnittholz - Nadelholz, Trocken sortiert
Fichte  S10  C24
Tanne  S10  C24
Kiefer  S10  C24
Lärche  S10  C24

Brettschichtholz - Nadelholz
GL 24c= 2 4N/mm2 bei 350 kg/m3 Rohdichte (c= kombinierter Aufbau)
GL 24h= 24 N/mm2 bei 380 kg/m3 Rohdichte (h= homogener Aufbau)
GL 28c= 28 N/mm2 bei 380 kg/m3 Rohdichte (c= kombinierter Aufbau)

Konstruktionsvollholz - Nadelholz, Trocken sortiert
C24, C24M - sichtbarer Bereich (Si/gehobelt und gefast) und nicht sichtbarer Bereich (NSi/egalisiert und gefast), für Kanthölzer - S10 TS (trocken sortiert), entspricht C24.

Kennzeichnung KVH ohne Keilzinkenverbindung, DIN EN 14081-1:
- CE-Zeichen, Herstellerkennung, Jahr der Erstprüfung des Herstellers, Nummer der Leistungserklärung, Datierter Normverweis, Bezeichnung des Produkttyps, wesentliche Produkteigenschaften

Kennzeichnung KVH mit Keilzinkenverbindung, DIN EN 15497:
- CE-Zeichen, Herstellerkennung, Jahr der Erstprüfung des Herstellers, Nummer der Leistungserklärung, Datierter Normverweis, Bezeichnung des Produkttyps, wesentliche Produkteigenschaften

3.2.6  Baustoffklasse DIN EN 13501-1 und DIN 4102-1
- Bauschnittholz, Nadelholz B2 (normalentflammbar)
- Brettschichtholz, Nadelholz D-s2, d0 (normalentflammbar)
- KVH Fichte D-s2, d0 (normalentflammbar)
Kennzeichnung der Leistungseigenschaften nach DIN EN 13501-2
- R= Tragfähigkeit
- E= Raumabschluss
- I= Wärmedämmung

3.2.7  Oberflächen
- Bauschnittholz, Nadelholz= sägerau oder egalisiert, Kanten gefast
- Brettschichtholz, Nadelholz= Industrie-Qualität / egalisiert; Sicht-Qualität / gehobelt und gefast - Hobelschläge bis 1 mm Tiefe zulässig; Auslese-Qualität / gehobelt und gefast - Hobelschläge bis 0,5 mm Tiefe zulässig
- KVH Si = sichtbarer Bereich/ gehobelt und gefast
- KVH NSi = nicht sichtbarer Bereich/ egalisiert und gefast

3.2.8  Holzschutz - DIN 68800 in allen seinen Teilen
Der AN berücksichtigt die Erfordernisse des konstruktiven und ggf. eines chemischen Holzschutzes bei seiner Werkstatt- und Montageplanung. Konstruktiver Holzschutz ist dem chemischen stets vorzuziehen.

Soweit Ausführungsvorgaben des AG einem optimalen konstruktiven Holzschutz widersprechen, wird der AN dies dem AG mit Hinweis auf die zu erwartende geringere Dauerhaftigkeit mitteilen.

Konstruktiver Holzschutz, gem. DIN 68800-2 - vorbeugende bauliche Maßnahmen zur Sicherung der Dauerhaftigkeit (außen und innen) sind schon in der Planung von Holzbauteilen zu berücksichtigen.
Zum Holzschutz nach DIN 68800-2 gelten auch die Gebrauchsklassen (GK) von Holzbauteilen
nach DIN EN 335. Die Vorgaben zum bauliche Holzschutz hängen auch davon ab, wie die Holzbauteile verbaut werden und welchen Einflüssen sie ausgesetzt sind.

DIN 68800-3: Chemischer Holzschutz ist in Innenräumen zu vermeiden. Soweit der AN unumgängliche chemische Holzschutzmaßnahmen durchführt, übergibt er dem AG unaufgefordert die Bescheinigungen über
- den Hersteller des Holzschutzmittels
- die Aufwendungsmenge
- die Art des Holzschutzmittels mit Prüfprädikaten
- das Überwachungszeichen
- das Datum der Einbringung, das Einbringungsverfahren
- berücksichtigte Gebrauchsklasse
- Unterschrift des ausführenden Betriebs
und bringt diese an tragenden Konstruktionen an solcher Stelle vor Ort an, dass sie auch nach dem Einbau der Hölzer noch sichtbar sind.

Die Mindestanforderungen an Holzschutzmittel (Prüfprädikate) ist abhängig von der Gebrauchsklasse:
GK - Beanspruchung - erforderlicher Holzschutz - Prüfprädikat Holzschutzmittel - Holz der Dauerhaftigkeitsklasse nach DIN EN 350-2.

Alle nach erfolgtem Holzschutz noch bearbeiteten oder gerissenen Teile sind entsprechend nachzubehandeln.

Sich auf den Holzschutz beziehende europäische Normen und Regelwerke sollen, soweit baurechtlich zulässig, nur nachrangig nach den nationalen deutschen Regelwerken Anwendung finden. Bei Widersprüchen zwischen den Regelwerken gilt der geringstmögliche chemische Holzschutz als vereinbart.

Alle zum Aufbringen von Holzschutzmitteln erforderlichen Vorleistungen sind als Nebenleistungen vom AN vorzusehen.

3.2.9  Wärmedämmungen
Wärmedämmsysteme oder -elemente, die zusätzlich die Funktion einer Unterspannung oder einer Unterdeckung erfüllen, sind mit zusätzlichen systembezogenen Maßnahmen an alle flankierenden und durchdringenden Bauteile anzuschließen.

Sofern nicht in der Leistungsbeschreibung abweichend festgelegt, ist als mindeste Qualität von Wärmedämmungen Steinwolle mit einem Flammpunkt von > 1.000 °C vorzusehen, Glaswolle ist nur bei ausdrücklichem Leistungsbeschrieb zulässig. "Mineralwolle" ist insofern in der Leistungsbeschreibung als Steinwolle zu verstehen.

Sind ausgebaute Dachgeschosse zu dämmen und sind keine Detailzeichnungen vorhanden, so sind die Abseitenwände, die Schräge über diesen und der außenliegende Bereich der obersten Decke sowie die Gaubenfronten im vorderen Abschluss als Mindestumfang zu dämmen.

Soweit Zwischensparrendämmungen hinterlüftet ausgeführt werden, sind bei der Bemessung von Lüftungsöffnungen die Querschnittsminderung durch Insektenschutzgitter und die Durchbiegung der Konstruktion zu beachten. Soweit nicht anders in der Leistungsbeschreibung vorgegeben, sollen Konterlatten mindestens 38 mm hoch sein.

Auf Ringbalken, Schräggurten, Firstpfetten etc. sind Wärmedämmungen zur Vermeidungen von Wärmebrücken einzubauen.

Dämmungen in Steildächern sind, auch bei der Verwendung von Dämmplatten und Dämmkeilen, so einzubauen, dass das Abgleiten verhindert wird.

Soweit ein Rieselschutz erforderlich ist, soll dieser nach technischer Möglichkeit als Vlies anstelle einer Folie ausgeführt werden.

3.2.10  Dampfbremsen und Dampfsperren
Diffusionsäquivalente Luftschichtdicke (sd-Wert) und Begriffe:
- diffusionsoffen:  0,50 m < sd,
- Dampfbremse:  0,50 m < sd < 1.500 m,
- Dampfsperre:  sd > 1.500 m.

Dampfsperren und Dampfbremsen sind mit minimaler Anzahl von Durchdringungen herzustellen, die Anzahl und Art von Befestigungsmitteln sind hierauf abzustellen. Alle Anschlüsse an flankierende Bauteile sind abzudichten, ggf. sind auch die Durchdringungen von Befestigungsmitteln einzudichten. Soweit Dampfsperren von Installationen, Schalterdosen, Kabeln etc. durchdrungen werden, sind diese nach Herstellervorgabe wind- und dampfdicht an die Dampfsperren anzuschließen.

Soweit nicht nur Teilbereiche, sondern gesamte Ausbauten vom AN mit einer Dampfsperre versehen werden, weist der AN die Luftdichtigkeit seiner Ausführungen durch Blower-Door-Tests, als Bestandteil seiner zu erbringenden Leistung, rechtzeitig vor Beginn von Arbeiten zur raumseitigen Bekleidung der Dampfsperren nach. Der AN ist zahlungspflichtig.

Befestigungselemente, die Flächendichtungen im Ausnahmefall durchdringen, sind abzudichten. Die Ausführung erfolgt in Abstimmung mit der örtlichen Bauleitung.

Der AN führt alle Anschlüsse an Fenster- und Fassadenelemente aus bzw. prüft bauseitig vorhandene Anschlüsse auf Dichtigkeit, sodass er alleinig für die Dichtigkeit der von ihm erstellen Leistungen verantwortlich ist.

3.2.11  Dachstühle ausgebauter Dachräume
Sparren von Dachstühlen ausgebauter Dachräume sind ausschließlich mit kammergetrockneten Hölzern oder Leimhölzern auszuführen. Soweit die Durchbiegungsbemessung nicht < L/300 beträgt, weist der AN den AG hierauf hin und lässt sich das mögliche Auftreten von Rissen in Dachschrägenbekleidungen vom AG schriftlich bestätigen.

3.2.12  Treppen
Ein statischer Nachweis für Treppenkonstruktionen erfolgt im Rahmen der Werkstatt- und Montageplanung durch den AN. Hierbei sind alle Holzbauteile nicht nur in Bezug auf statische Erfordernisse, sondern auch gegen Knarzgeräusche aus Durchbiegung zu bemessen. Einstemmungen für Treppenstufen sind zur Vermeidung von Knarzgeräuschen zu entgraten. Befestigungsmittel für Stufen und Geländerpfosten sind verdeckt anzubringen.

Sofern in der Leistungsbeschreibung nicht abweichend festgelegt, sind folgende Konstruktionsprinzipien einzuhalten:
- alle Verbindungsmittel sind einzusenken und mit Holzrundplättchen, in Faserrichtung, zu überdecken
- die Antrittsstufe von Treppen soll als Kastenstufe ausgebildet werden
- Geländerstäbe sind einzuzapfen
- Deckleisten und dauerelastische Versiegelungen zur Abdeckung ungenauer Passungen sind nicht zulässig
- Krümmlinge sind unsichtbar mit anschließenden Bauteilen zu verbinden
- wandseitige Befestigungen müssen nicht sichtbar erfolgen
- Handläufe und Geländer verzogener Treppen sind nicht abschnittsweise, sondern ununterbrochen und durchgängig verzogen auszuführen

3.2.13  Windrispenband gemäß DIN 1052
Befestigung:  mind. 2 Ankernägel/Kammnägel pro Kreuzungspunkt am Sparren, plus zusätzlicher Verankerung am Fußpunkt
Nägel:  Kammnägel neutral mit Zulassung, 4x 50 mm, verzinkt oder Ankernägel magaziniert KMR, 4x 50 mm, verzinkt
Spannen:  mit Spezialgerät
Rand-/Achsabstände:  gem. DIN 1052

3.2.14  Verbindungsmittel
Leistungsbestandteile für Holzschrauben:
- Einmessen der Positionierung
- Vorbohren
- Schraube setzen
- Einschrauben mit Drehmomentvorgabe
- Schraubprotokoll
- ETA-Zulassung

Konstruktiv erforderliche Holzverbindungsmittel d > 6 mm/ L > 100 mm, die nicht in der Statik oder den Positionsplänen angegeben sind, werden über eine gesonderte Pauschalposition abgerechnet.

Schrauben d < 6 mm und L < 100 mm sind gemäß DIN 18334 als Nebenleistung mit einzurechnen.

*Hinweis: ZTV Tischlerarbeiten*
Zusätzliche Technische Vertragsbedingungen
Tischlerarbeiten

1  Grundlagen
Für die Leistungen dieses Gewerks gelten die VOB Teil C, insbesondere ATV DIN 18355 Tischlerarbeiten, und die Allgemein Anerkannten Regeln der Technik.

Ergänzend hierzu gelten die Regelwerke der nachstehend genannten Herausgeber in der zum Zeitpunkt der Ausführung gültigen Fassung als Grundlage von Kalkulation und Arbeitsausführung:
- BAKT: Bundesarbeitskreis Trockenbau
- BFS: Bundesausschuss Farbe und Sachwertschutz e. V.,
- BIV: Bundesinnungsverband des Glaserhandwerks,
- bvj: Bundesverband der Jungglaser und Fensterbauer e. V.,
- DGUV: Deutsche Gesetzliche Unfallversicherung e. V.,
- GDA: Gesamtverband der Aluminiumindustrie e. V.,
- GEV: Gemeinschaft Emissionskontrollierte Verlegewerkstoffe, Klebstoffe und Bauprodukte e. V.,
- ift Rosenheim GmbH,
- Informationsverein Holz e. V.,
- IVD: Industrieverband Dichtstoffe e. V.,
- RAL: Deutsches Institut für Gütesicherung und Kennzeichnung e. V.,
- RAL: Gütegemeinschaft Fenster, Fassaden und Haustüren e. V.,
- ttz: Industrieverband Tore Türen Zargen e. V.,
- VdS Schadenverhütung GmbH,
- VFF: Verband Fenster + Fassade,
- WTA: Wissenschaftlich-Technische Arbeitsgemeinschaft für Bauwerkserhaltung und Denkmalpflege e. V.

2  Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Fertigungsbeginn und Tür- und/oder Fensterlistenerstellung ist vom AN unaufgefordert und eigenverantwortlich ein örtliches Aufmaß aller Öffnungen auf der Baustelle auszuführen.

Vor Beginn der Arbeiten ist vom AN eine Werkstatt- und Montageplanung zu erstellen und dem AG vor Ausführung zur Prüfung und Freigabe vorzulegen. Bestandteil der Werkstatt- und Montageplanung des AN sind u. a.:
- statische Nachweise und erforderliche Detailpunkte für alle Bauteile, Verbindungen, Befestigungsmittel, Anschluss- und Auflagerpunkte, einschließlich Werkzeichnungen und Prüfzeugnissen, unter Berücksichtigung der Flächen- und Eigenlasten,
- Tür- und Fensterlisten unter Berücksichtigung der erforderlichen Öffnungs-/Durchgangsbreiten und Öffnungsrichtungen sowie aller für den Brandschutz relevanten Einbauteile, Funktionsmechanismen, Schließer sowie Schließfolgeregelung, FSA, Beschläge, Fluchttürwächter, Fluchtürterminals,
- statische Bemessung der Glasstärken, -arten und -zwischenlagern,
- Nachweise statischer, brandschutz-, schallschutz-, wärmeschutz- und sicherheitstechnischer Art,
- Feststellung der tatsächlichen Einbauhöhen bezogen auf das gesamte Ausbausystem,
- statischer Nachweis für Treppenkonstruktionen, unter Berücksichtigung der Vermeidung vonKnarrgeräuschen aus Durchbiegung (Einstemmungen für Treppenstufen sind zur Vermeidung von Knarrgeräuschen zu entgraten; Befestigungsmittel für Stufen und Geländerpfosten sind verdeckt anzubringen),
- Detailplanung für Möblierung, Einbauten und Geräte einschließlich Listen über alle Beschläge, Ausschnitte, Steckdosen, Beleuchtung, Kabel und Leitungen (verdeckt geführt), Schaltungen,
- ggf. Kabel mit losen Enden zum bauseitigen Aufklemmen in Typ und Adernanzahl einlegen,
- konstruktive Maßnahmen für behindertengerechte, Ebenengleiche Ausgänge an Terrassen.

Vom AN ist im Rahmen seiner Werkstatt- und Montageplanung eine Gefährdungsanalyse nach DIN EN 12978 durchzuführen; soweit sich aus dieser Analyse ergibt, dass weitere Schutzvorrichtungen (Sensorleisten, Bewegungsmelder) erforderlich werden, teilt der AN dies dem AG rechtzeitig vor Beginn der Ausführung mit.

Der AN unterbreitet dem AG mit Angebotsabgabe ein weiteres, gesondertes Angebot für die regelmäßige jährliche Wartung aller brandschutzrelevanten Bauteile für die Dauer von 5 Jahren. Die Wartung ist von qualifizierten Fachkräften nach DIN EN 14677 durchzuführen.

3  Ausführung und Konstruktion
3.1  Allgemeine Hinweise
Werden dem Angebot ausländische Fabrikate zugrunde gelegt, sind Güte- oder Gleichwertigkeitsnachweise nach deutschen Normen von einer amtlich anerkannten Materialprüfstelle mit Angebotsabgabe vom AN zu übergeben. Nicht genormte bzw. nicht zu genormten Materialien gleichwertige Materialien sind unzulässig.

Der AN weist den AG bei Erfordernis rechtzeitig vor Ausführung der Baustellenmontage darauf hin, wie die Räumlichkeiten der Baustelle zu klimatisieren sind, um Schäden und Verformungen durch Temperatureinflüsse und Feuchtigkeit zu vermeiden.

Alle Befestigungs- und Verankerungskonstruktionen sind grundsätzlich verdeckt auszuführen, Kunststoffabdeckkappen gelten nicht als verdeckte Befestigung.

Alle Werkstoffe und Materialien für den Innenbereich sind vor dem Hintergrund der Anforderung der weitestgehend möglichen Freiheit von Gerüchen und Ausgasungen zu wählen. Dauerhafte Geruchsbelästigungen durch eingebaute Materialien und Stoffe gelten als wesentlicher Mangel.

3.2  Stoffe/Materialien/Anforderungen
3.2.1  Oberflächen, Furniere
Sämtliche Leistungen sind oberflächenfertig zu übergeben, soweit nicht an anderer Stelle ausdrücklich abweichend beschrieben.

Für jegliche Beschichtungs-, Maler- und Lackierarbeiten sind vom AN Probeflächen auszuführen. Diese sind nach angemessener Standzeit vor Ausführung der Hauptleistung auf ihre Haftfähigkeit und ihre Untergrundverträglichkeit zu prüfen.

Sofern gebeizte und/oder furnierte Flächen unterschiedlicher Hersteller, Werkstoffuntergründe, Furnierlieferanten etc. gefordert sind, ist davon auszugehen, dass alle Oberflächen unterschiedlicher Bauteile absolut oberflächengleich aussehen sollen. In solchen Fällen sind vom AN so viele Muster anzufertigen, wie als Grundlage einer erfolgreichen Grenzbemusterung erforderlich werden.
Die Oberflächen sichtbarer Stirnseiten sind in gleicher Art auszuführen wie diejenigen nebenliegender Flächen, sofern nicht an anderer Stelle abweichend beschrieben. Kanten sind mit überdeckten Hartholzleimern zu versehen.

Zum Feuchtigkeitsausgleich sind Anleimer mit dem Grundmaterial gemeinsam einzulagern. Holzanleimer sollen mit stehenden Jahresringen ausgeführt werden. Ein bündiges Fräsen von Anleimern darf erst - in Abhängigkeit vom verwendeten Leim - nach 1 bis 2 Tagen nach dem Verleimen erfolgen.

Sichtbar verbleibende Deckfurniere sind ausschließlich in hochwertiger Güte zu verwenden, dies gilt auch für die nach Öffnung der Fronten sichtbaren Innenoberflächen von Möbeln.

3.2.2  Einbaumöbel
Für alle Möbel sind unterseitig kunststoffbeschichtete, belüftete Sockelblenden in Dekor nach Wahl des AG, mit höhenverstellbaren Füßen vorzusehen.

Sockelblenden sind so auszuführen, dass alle unterseitigen, bodennahen Schnittkanten mit Kunststoffleimern verdeckt werden, um eine Wasseraufnahme über offene Stirnflächen von Holzwerkstoffen zu verzögern bzw. zu erschweren.

Seitliche und obere Anschlüsse von Einbaumöbeln sind mit Deckleisten, die örtlich an vorhandene Wände anzupassen sind, auszuführen. Dauerelastische Versiegelungen sind zu diesem Zweck nur auf ausdrückliche Anforderung hin zulässig.

Alle Türen von Einbaumöbeln erhalten qualitativ hochwertige Federtopfbänder mit Schließdämpfung. Der AN stimmt vor Ausführungsbeginn mit dem AG ab, ob Griffmulden oder Griffbeschläge zur Ausführung gelangen. Pop-up-Beschläge kommen als eingebohrte, möbelseitenintegrierte Beschläge (nicht als aufgeschraubte Beschläge) zur Ausführung. Standardmäßig sind Möbelschlösser als Sicherheitsschlösser (nicht als Buntbartschlösser) mit Rosettenabdeckung, im Material der übrigen Beschläge, raumweise gleichschließend vorzusehen.

3.2.3  Küchen/Teeküchen
Teeküchen sind analog zu der vorstehenden Beschreibung für Einbaumöbel herzustellen, mit der Ausnahme, dass alle Oberflächen und Fachböden mit Ausnahme der Fronten HPL-beschichtet herzustellen sind, soweit nicht an anderer Stelle abweichend beschrieben. Die Korpusse müssen eine Wandstärke von mindestens 16 mm aufweisen. In der Ansicht verbleibende Seiten von Korpussen sind im Dekor der Fronten zu belegen.

Alle Korpusse müssen Bohrungen für höhenverstellbare Fachbodenträger aufweisen.

Alle Türen erhalten Edelstahl-Topfbänder mit gedämpftem Federrücksteller. Alle Auszüge erhalten kugelgelagerte Metallauszüge, gedämpft selbstschließend. Griffe sind als durchgeschraubte Edelstahl-Stangengriffe an allen zu öffnenden Elementen vorzusehen, soweit nicht anders beschrieben.

Soweit zwischen Oberkante Oberschrank und (Abhang-)Decke nicht mehr als 30 cm Abstand verbleiben, ist der Zwischenraum vom AN mit einer Blende zu schließen.

Unterhalb aller Oberschränke sind LED-Lichtleisten in durchgehender Länge als Bestandteil der Oberschränke vom AN als Arbeitsplattenbeleuchtung vorzusehen.

Die Arbeitsplatte ist, soweit nicht abweichend beschrieben, als HPL-beschichtete Holzspanplatte in Standardfarbton und -dekor eines Herstellers nach Angaben des AG in Arbeitshöhe 90 cm ± 3 cm auszuführen mit Materialstärke > 44 mm. Mit gleichem Dekor versehene Wandanschlusswischleisten gehören ebenso zum Leistungsumfang des AN wie die erforderlichen Ausschnitte für Spülbecken. Lüftungssiebe für Kühlschrankabluft und Heißdampfschutzstreifen über Geschirrspüler sind Leistungsumfang des AN.

Jede Küche erhält als Mindestausstattungsumfang einen Einlageeinsatz für Besteck und drei Abfalleimer für Abfalltrennung. Über-Eck-Schränke sind stets mit Über-Eck-Auszugböden auszustatten.

3.2.3.1  Geräte in Teeküchen
Geräte in Teeküchen sind von einem Hersteller mit mindestens 10-jähriger Ersatzteilbeschaffungsgarantie und mit herstellerveranlasstem Vor-Ort-Werkskundendienst vorzusehen. Alle Einbaugeräte für Küchen und Teeküchen müssen mindestens der Energieeffizienzklasse A+++ entsprechen. Sichtbare Bedienblenden der Geräte sind standardmäßig in gebürsteter Edelstahloptik auszuführen. Geschirrspül- und Waschmaschinen sind als Einbaugeräte anstelle von Unterbaugeräten auszuführen, sofern nicht an anderer Stelle abweichend beschrieben.

3.2.4  Verglasungen
Die Kanten nicht gerahmter Scheiben sind generell zu bearbeiten. Bei ESG-, VSG- und Floatglas-Scheiben werden die Kanten feinjustiert und poliert.

Alle Isolierglas- und Funktionsscheiben (VSG, ESG etc.) müssen unveränderliche Kennzeichnungen (z. B. geätzte Stempel) mit Angaben zu u- und g-Wert (bei ISO-Scheiben) sowie zu Glasart und -stärke aufweisen.

3.2.5  Geländer und Handläufe
Alle Geländer, die absturzsichernde Funktion erfüllen, sind vom AN prüffähig statisch nachzuweisen. Der Stababstand darf generell nicht größer als 12 cm, bei Einrichtungen der Kinderbetreuung oder -pflege nicht größer als 9 cm sein.

Der AN weist den AG darauf hin, dass bei Einrichtungen für Alte, Behinderte oder Kinder zusätzliche tiefer liegende Handläufe erforderlich werden, die entsprechender Befestigungen bedürfen.

Geländer und Handläufe in Gebäuden mit großen Personenansammlungen (bspw. Schulen, Einkaufszentren, Versammlungsstätten) müssen unterbrechungsfrei verlaufen und geschlossene Übergänge aufweisen.

3.2.6  Treppen
Sofern in der Leistungsbeschreibung nicht abweichend festgelegt, sind folgende Konstruktionsprinzipien einzuhalten:
- Alle Verbindungsmittel sind einzusenken und mit Holzrundplättchen zu überdecken,
- Die Antrittsstufe soll als Kastenstufe ausgebildet werden,
- Geländerstäbe sind einzuzapfen,
- Deckleisten und dauerelastische Versiegelungen zur Abdeckung ungenauer Passungen sind nicht zulässig,
- Krümmlinge sind unsichtbar mit anschließenden Bauteilen zu verbinden,
- Wandseitige Befestigungen müssen unsichtbar erfolgen,
- Stufendurchbiegungen von Holztrittstufen dürfen bei einer Belastung von 1,2 kN in Laufmitte nicht größer als l/300 sein, der AN bemisst die Materialstärken entsprechend,
- Handläufe und Geländer verzogener Treppen sind nicht abschnittsweise, sondern ununterbrochen und durchgängig verzogenen auszuführen.

3.2.7  Innenfensterbänke
Innenfensterbänke sind grundsätzlich als vorgezogene Leistung zu gesondertem Termin nach Aufforderung durch die Bauleitung zu montieren und vom AN gegen Beschädigung durch Folgegewerke wie Putzer und Maler umfänglich durch vollflächige Ummantelung zu schützen.

Innenfensterbänke sind mit vorderen und seitlichen Überständen von jeweils ca. 3 cm vorzusehen, sofern nicht an anderer Stelle abweichend beschrieben. Wenn Innenfensterbänke nicht vor dem Verputzen der Laibungen eingesetzt werden, sind alle Wandanschlüsse nachträglich örtlich passig zu schneiden. Dauerelastische Versiegelungen zur optischen Überdeckung von Anschlussfugen sind untersagt, soweit nicht anderweitig abweichend geregelt.

Innenfensterbänke bis zu einer Länge von 3,00 m sind ungeteilt einzubauen, längere Fensterbänke sind unter Bezugnahme auf die Achsen der Fensterelemente zu teilen.

Die Befestigung von Innenfensterbänken erfolgt verdeckt als Klebebefestigung.

Innenfensterbänke mit Dekoroberfläche erhalten stirnseitig eine Bekleidung aus demselben Dekor. Kunststoff-Endkappen sind als Stirnseitenabdeckung nicht zulässig.

Innenfensterbänke sind grundsätzlich kipp- und trittsicher auszuführen.

3.2.8  Tischlerarbeiten für den Außenbereich
Im Außenbereich einzubauende kammergetrocknete Hölzer sind vor dem Einbau ausreichend lange abgedeckt im Freien zu lagern, um die später einwirkende Luftfeuchtigkeit rechtzeitig vor ihrer Verarbeitung aufnehmen zu können. Alle ggf. anfallenden Aufwendungen zum Nachhobeln, Nachjustieren, Kürzen usw. aus nachträglich gequollenen Hölzern gehen zulasten des AN.

Soweit Schalungen, Verkleidungen, Bohlentüren etc. im Außenbereich nicht ohnehin aus Nut- und Federschalungen hergestellt werden, sind die einzelnen Bretter oder Bohlen zuvor genannter Bauteile mittels wasserfest verleimter eingenuteter Federn untereinander zu verbinden.

Für die Verbindung bewitterter hölzerner Außenbauteile sind zur Erhöhung der Dauerhaftigkeit reine Holzverbindungen einzusetzen, soweit auf Metallverbindungen unter Berücksichtigung angemessenen Aufwands verzichtet werden kann. Als metallische Befestigungsmittel sind im Außenbereich ausschließlich Edelstahlschrauben mit Torx-Schraubkopf zulässig.

Sichtbar verbleibende Flächenschalungen sollen genagelt (und nicht geschraubt) ausgeführt werden, wobei die Nagelköpfe nach Möglichkeit unter überdeckten Bereichen oder Deckleisten liegen sollten. Sichtbar verbleibende Nagelköpfe sind in Flächenschalungen mindestens 3 mm tief einzusenken.

Schnell wachsende Weichhölzer wie Fichte und Tanne sind im bewitterten Außenbereich nur bei ausdrücklicher Beschreibung zulässig, andernfalls sind langsamer wachsende, resistentere Hölzer wie Lärche vom AN zu verbauen.

Eckverbindungen mittels "Minizinken" d. h. Keilverzinkung von Eckverbindungen im Außenbereich sind ebenso unzulässig wie Holzverbindungsmittel (Dübel, Lamelle) aus Buchenholz.

Alle Holzbauteile im Außenbereich sind mit entsprechenden Überständen und Tropfkanten auszuführen. Soweit AG-seitig hiervon abweichende Ausführungen planerisch vorgegeben sind, weist der AN den AG ausdrücklich hierauf hin.

3.3  Türen
Der AN klärt mit Erstellung der Türliste rechtzeitig vor Bestellung der Türen die erforderliche Einbauhöhe der Türdrücker und weist den AG auf die Vorgabehöhe 850 mm aus DIN 18040 hin.

Der AN trägt in die von ihm zu erstellende Türliste alle lichten Durchgangsbreiten von Türflügeln ein, die sich aus der Kombination seiner Türkonstruktionen und der vorhandenen Öffnungsmaße ergeben. Er gleicht unaufgefordert und zum Zeitpunkt der Erstellung der Türliste die von ihm ermittelten lichten Durchgangsbreiten mit den vom AG anzugebenden mindesterforderlichen Durchgangsbreiten ab und meldet erforderlichenfalls beim AG Bedenken an, wenn geforderte lichte Durchgangsbreiten nicht eingehalten werden können.

Sind in Tür- oder Fensterlisten Profil- sowie Glasstärken in der Leistungsbeschreibung benannt, gelten diese nur als Kalkulations-, nicht aber als Ausführungsgrundlage.

Eckstöße von Bekleidungen und Vorleistungen sind auf Gehrung auszuführen. Bekleidungen und Vorleistungen sind im Material und mit der gleichen Oberflächenbehandlung wie die Einbauelemente herzustellen.

In der Altbausanierung sind bei Demontagearbeiten mit anschließender Türerneuerung die Bestandsdübel ggf. in der Türlaibung zu belassen und bündig abzuschneiden. Hülsen von Blendrahmenschrauben sollen in der Wand verbleiben.

Falzdichtungen und Türdrücker sind erst nach Ausführung der Malerarbeiten einzubauen und in den Türecken auf Gehrung zu schneiden.

3.3.1  Zargen
Türzargen sind so auszubilden, dass sie nach ihrem Einbau die Lehre für Innen- und Außenputz bzw. bei mehrschichtigen Außenwänden für Innenputz und Wetterschutzhaut (Verblender o. Ä.) bilden. Daher sind alle Zargen abschnittsweise in die Rohbauwandöffnungen einzumessen. Die Zargen und Türschlagrichtung aller Türen sind so auszuwählen, dass die Zargenspiegel-Ansichtsbreiten von Türen unterschiedlicher Funktion gleichartig erscheinen.

Wegen der Lehrfunktion sind die Zargen flucht-, lot- und maßgerecht einzubauen. Dabei sind die zulässigen Toleranzen, speziell die Winkeltoleranzen in horizontaler und vertikaler Richtung, der vorleistenden Gewerke auszugleichen.

Sind Umfassungszargen mit Mörtel zu füllen, ist die Tür bis zur Erhärtung geschlossen zu halten und gegen unbefugtes Öffnen zu sichern. Ein Einschäumen von Türen mit Rauch- oder Brandschutzanforderung ist nicht zulässig, es sind Türen mit entsprechender Einbauanweisung vorzusehen.

Zargen ungefälzter Türen sind so maßhaltig zu setzen, dass die Fugenmaße zwischen Türblatt und Türzarge maximal 2 mm differieren. Der hierfür erforderliche erhöhte Aufwand ist vom AN zu berücksichtigen.

Stahlzargen und Zargen aus Holzwerkstoffen müssen Abweichungen von geplanten Soll-Wanddicken von -5 bis +10 mm ausgleichen können. Stahlzargen sind mit einer Mindestblechdicke von 1,5 mm für Türen ohne Funktionsanforderung im Wohnungsbau, und 2 mm für alle übrigen Türen auszuführen.

3.3.2  Unterer Abschluss
Der AN stellt durch seine Montage sicher, dass die Fuge unterhalb von Rauchschutztüren nicht größer als in der Einbauanleitung des Herstellers vorgegeben ist. Sollte die bauliche Vorleistung hierfür nicht geeignet sein, so informiert der AN den AG rechtzeitig vor Ausführung hierüber.

Brandschutztüren dürfen unterseitig nur bis zu einer maximalen Höhe, in der Regel nicht mehr als 2 cm, gekürzt werden. Unterschnitte zur Nachströmung gemäß Prüfzeugnis oder bauaufsichtlicher Zulassung unter Brandschutztüren sind unzulässig.

Türen in Bereichen mit Warenverkehr dürfen nur maximal 4 mm Schwellenhöhe aufweisen.

3.3.3  Feuerschutzabschlüsse und Rauchschutzabschlüsse
Rauch- und Brandschutztüren sind generell als geprüfte Einheit aus Türzarge, Türblatt und den für die Funktion erforderlichen Beschlägen als einheitliches System auszuführen.

Feuerschutztüren müssen selbstschließend sein. Als Betriebszustand gilt "ständig geschlossen", falls nicht beschrieben oder in den Planungsunterlagen ersichtlich.

Zu jeder Funktionstür sind vom Hersteller Einbau- und Wartungsanleitungen sowie Einbaurichtlinien aus dem Zulassungsbescheid mitzuliefern. Erforderliche Abnahmen und Inbetriebnahmen sind als Leistung des AN rechtzeitig durchführen zu lassen und zu dokumentieren.

3.3.4  Schließung
Alle Rahmentüren sowie alle Mietbereichszugangstüren sind generell so vorzurüsten, dass ein nachträglicher Austausch der Schließbleche gegen elektrische Türöffner ohne weitere Nachrüstungs- und Umbaumaßnahmen unter Wahrung der Zulassung des Elements stattfinden kann. Die entsprechenden Kabel sind als Vorrüstung verdeckt einzulegen, Schließbleche sind in entsprechender Dimensionierung vorzusehen. Die Kabelführung ist für die spätere Nachrüstung von im Türfalz liegenden ("verdeckten") Kabelschaukeln vorzusehen.

3.3.5  Panikverschluss-Türen in Flucht- und Rettungswegen
Anti-Panikbeschläge sind an allen Türen in Flucht- und Rettungswegen mit Betätigung in Fluchtrichtung erforderlich, um ein jederzeitiges ungehindertes Öffnen dieser Türen sicherzustellen.

Soweit bei 2-flg. Türen die erforderliche lichte Türdurchgangsbreite vom Gangflügel alleine nicht gewährleistet wird, sind Vollpanikbeschläge mit Schaltschloss in die Standflügel zu integrieren, die Betätigungsseiten sind hierbei fluchtrichtungsabhängig festzulegen. Erforderlichenfalls sind beidseitige Betätigungen auf Standflügeln vorzusehen.

Alle Türen in Flucht- und Rettungswegen sind ausschließlich mit nach DIN EN 179 geprüften Türdrückern oder nach EN 1125 geprüften Panikstangenbeschlägen auszurüsten. Die in diesen Normen geforderten geringen Betätigungskräfte werden vom Türhersteller in der Kombinationsprüfung von Tür und Beschlag mit Prüfnachweisen belegt.

Sofern Türen in Flucht- und Rettungswegen permanent geschlossen gehalten werden sollen, kann dies nur über Fluchttürterminals gewährleistet werden, die den Türverschluss bei Auslösung der Brandmeldeanlage aufheben. Alternativ hierzu können mechanisch-elektroakustische Fluchttürwächter eingesetzt werden, die akustischen Alarm bei unberechtigter Türöffnung geben.

3.3.6  Türschließer
Soweit nicht anders beschrieben, ist die Oberfläche von Türschließern in Aluminiumsilber vorzusehen. Türschließer von Außentüren werden auf der Innenseite der Fassade (nicht außenseitig, also Über-Kopf-Montage) montiert.

Scherentürschließer sind nicht zulässig. Obentürschließer sind standardmäßig mindestens als Gleitschienentürschließer (GLS) mit mechanischer Feststellung auszuführen. Vollintegrierte Türschließer sind bei Holzrahmentüren als Mindeststandard festgelegt.

Die Schließkraft und -geschwindigkeit sind örtlich vom AN unmittelbar vor der Abnahme einzustellen. Eine Nachbegehung ca. 3 Monate nach Inbetriebnahme zum Nachstellen aller Türschließer gehört zum Leistungsumfang des AN.

Sämtliche Befestigungsmittel für Türen am Baukörper müssen aus nicht rostendem Material bestehen oder verzinkt sein. Gegebenenfalls sind Verstärkungen vorzusehen, die ein Ausreißen des Schließmechanismus verhindern, wenn die Türkonstruktion dies erfordert.

Bauaufsichtlich erforderliche Türschließer an Türen, deren Betätigung für die Nutzer einen außergewöhnlich hohen Kraftaufwand erfordern (Bettlägerige, Senioren, kleinere Kinder), sollen Freilaufvorrichtungen erhalten, die auf eine Brandmeldeanlage aufzuschalten sind und die sicherstellen, dass sich die Türschließer so lange im Freilauf befinden, bis die Gebäudebrandmeldeanlage oder die RMZ Alarm auslösen. Der AN weist den AG auf das Erfordernis solcher Freilauftürschließer im Rahmen seiner Werkstatt- und Montageplanung hin.

3.3.7  Feststellanlagen und Freilauftürschließer
Überall dort, wo mit betriebsbedingter Offenhaltung von Türen und Toren mit Brand- und/oder Rauchschutzanforderung zu rechnen ist, muss eine Türfeststellanlage (FSA) eingebaut werden. Bei allen flurquerenden Türen, die keinen Nutzungseinheitenabschluss darstellen, ist davon auszugehen, dass diese mit einer FSA auszustatten sind. Der AN weist den AG auf das Erfordernis von Feststellanlagen im Rahmen seiner Werkstatt- und Montageplanung hin. Alle FSA erhalten einen separaten Wandtaster zur Auslösung der FSA mit Beschriftung "Tür schließen".

Die Offenhaltung bei Drehflügeltüren erfolgt in der Regel als teilintegrierte Anlage im Obentürschließer mit im Sturz integriertem Rauchmelder, soweit nicht ausdrücklich mit Haftmagneten beschrieben. Der Offenhaltungswinkel soll mindestens 117° betragen.

Alle Feststellanlagen sind als in die Gleitschienentürschließer integrierte Feststellanlagen einschließlich Rauchmeldezentrale auszuführen. Die Höhe des auf den Rahmen aufbauenden Bauteils soll nicht mehr als 35 mm betragen.

Alle Rauchmeldezentralen weisen die Möglichkeit zum Anschluss mindestens zwei externer Deckenrauchmelder sowie einen potenzialfreien Kontakt zur Aufschaltung eines (bauseitigen) Buskopplers einer Brandmeldeanlage zur zentralen Auslösung der Türschließfunktion auf.

In Bereichen mit hohen mechanischen Beanspruchungen (Schulen, Warenhäusern, Produktionen) sind ausschließlich Wandhaftmagnete vorzusehen. Der AN weist den AG mit Erstellung der Türliste auf das Erfordernis von Wandverstärkungen zur Aufnahme der Wandhaftmagnete hin. Beschriftete Auslösetaster für die Haftmagnete sind beidseits der Türelemente anzuordnen.

Soweit nicht an anderer Stelle anderslautend beschrieben, sollen folgende Schnittstellen bei der Ausführung von FSA gelten:
- Lieferung + Einbau Türschließer  AN,
- Lieferung + Einbau Rauchmeldezentrale  AN,
- Lieferung + Einbau FSA  AN,
- Lieferung + Einbau Deckenmelder  AN,
- Zuführung 230 V bis zur Tür  AG (Elektrogewerk),
- Zuführung Buskabel bis zur FSA  AG (Elektrogewerk),
- Zuleitung unter Putz für Deckenmelder  AG,
- Zuleitung auf Putz für Deckenmelder  AN,
- Zuleitung unter Putz für Taster, Taster  AG (Elektrogewerk),
- BMA-Buskoppler zur Aufschaltung  AG,
- Prüfbuch, Prüfbescheinigung, Inbetriebnahme  AN.

3.3.8  Kraftbetätigte Türen
Sofern Türantriebe vorgesehen sind, führt der AN im Rahmen seiner Werkstatt- und Montageplanung eine Gefährdungsanalyse nach DIN EN 12978 durch. Soweit sich aus dieser Analyse ergibt, dass weitere Schutzvorrichtungen (Sensorleisten, Bewegungsmelder, Einklemmschutz) erforderlich werden, teilt der AN dies dem AG rechtzeitig vor Beginn der Ausführung mit.

Kraftbetätigte, ("angetriebene") Türen sind generell an behindertengerechten Gebäudezugängen, Gewerbeküchenzugängen und allen Türen, die regelmäßig von Personen mit Warenverkehr begangen werden, vorzusehen.

Es sind ausschließlich flachbauende Antriebe, H < 70 mm, vorzusehen, alle Rahmenprofile sind hierauf abzustimmen. Alle kraftbetätigten Türen erhalten zusätzlich zum Sensorleistenantrieb beschriftete Unterputz-Betätigungstaster.

Soweit nicht an anderer Stelle anderslautend beschrieben, sollen folgende Schnittstellen bei der Ausführung kraftbetätigter Türen gelten:
Lieferung + Einbau Türantrieb  AN,
- Lieferung + Einbau Türöffner 2-flg. Türen  AN,
- Lieferung + Einbau Bedienterminal  AN,
- Lieferung + Einbau Sensorleiste (n)  AN,
- Zuführung 230 V bis zur Tür  AG (Elektrogewerk),
- Unterputz-Taster und Kabelzuführung  AG (Elektrogewerk),
- Prüfbuch, Prüfbescheinigung, Inbetriebnahme  AN.

3.3.9  Beschläge, allgemein
Soweit nicht anders beschrieben, sind die Beschläge standardmäßig für alle Türen mit Rundrosetten für Drücker und Schloss anstelle von Schildern vorzusehen.

Sämtliche Bänder von Stahlblech- und Glas-Rahmentüren sind in der gleichen Farbe wie Türelemente zu verbauen. Außenliegende Bänder sind nach Montageende mit Sicherung gegen Abschrauben und Herausschlagen der Bandstifte zu versehen.

Eloxiertes Leichtmetall oder polierte Beschläge sind vom AN während der Bauzeit gegen Beschädigung und Verunreinigung mit entsprechenden Folien oder Klebestreifen zu schützen. Diese sind später wieder restlos zu entfernen.

Malerarbeiten sollen durch die Beschlagarbeiten nicht erschwert werden. Der AN wird - soweit technisch möglich - erst nach Abschluss der Malerarbeiten seine Beschläge anbauen.

Alle eingebauten Werkstücke sind einwandfrei gangbar zu machen, Schlösser, Getriebe, Schließfallen, Riegel, Bänder und alle beweglichen Teile sind zu reinigen und - soweit zulässig - zu ölen.

Die Länge von Schließzylindern ist so zu wählen, dass die Zylinder annähernd bündig zu Schildern oder Rosetten stehen, Überstände < 5 mm sind zulässig, Rückstände sind unzulässig.

Werden Bodendichtungen für Schalldämmzwecke an Türen gefordert, so sind diese seitenweise unterschiedlich einstellbar auszuführen. Das Nachstellen muss ohne Aushängen der Türen möglich sein. Die Art des Fußbodenbelages ist zu erfragen. Beschläge für Hauseingangstüren sind gegen Aushebeln gesichert zu gestalten, Hauseingangstüren von Mehrfamilienhäusern sollen Panikschlösser erhalten.

Bei Balkontüren sind grundsätzlich ein Schnäpper mit Zuziehgriff und eine Aluminium-Sattelschiene als Trittschutz auszuführen.

Für Kippflügel müssen zusätzlich zum Oberlichtbeschlag Fangscheren vorgesehen werden, welche die Kippbewegung des Flügels nach dem Aushängen der Öffnungsschere begrenzen (Fangstellung) und Durchschlagen verhindern.

Stulpflügel sind mit verdeckt liegender Handhebelbedienung auszustatten. Kantenriegelverschlüsse sind nicht zugelassen.

Bei Parallel-Schiebe-Kipptüren ist eine Aussperrsicherung vorzusehen.

Oliven und Rosetten sind standardmäßig mit Edelstahloberfläche auszuführen. Farbbeschichtete Oberflächen sind unzulässig.

Beschläge für Fernbedienung, z. B. Kurbeltriebe, sind nicht höher als 1,40 m über dem Fußboden anzubringen. Das gilt sinngemäß auch für aushängbare mechanische Fernbedienungen.

Beschläge von Dreh-Kipp-Fenstern in Bereichen zur Nutzung von Kindern oder verwirrten Personen sind vom AN generell als Kipp-vor-Dreh-Beschläge mit abschließbaren Oliven auszuführen. Für alle abschließbaren Oliven innerhalb einer Nutzungseinheit sind gleichschließende Schlösser auszuführen.

Beschläge benachbart angeordneter Elemente (z. B. Außentür und nebenliegendes Fenster) sollen auf gleicher Höhe über OKF eingebaut werden.

3.3.10  Beschläge von Außentüren
Alle Außentüren, mit Ausnahme von Balkontüren, sind mit mindestens folgenden Beschlägen auszuführen:

Zugangs- oder Hauseingangstüren
Bänder:  3-tlg., mindestens 3 Bänder, pulverbeschichtet im Profilfarbton, mit Abschraubsicherung bei außenliegenden Bändern, 3-D-verstellbar
Drücker:  Drücker nach DIN EN 179 in Edelstahl, kugelgelagert, mit eigener Rückstellfeder, außenseitig Knauf als Rohrrahmenbeschlag
Stange:  Edelstahlgriffstange außenseitig über ges. Türhöhe, d = > 42 mm
Rosetten:  Außenseitig als Sicherheitsrosette mit Anbohrschutz
Schloss:  Panikschloss zur Öffnung von der Innenseite als Fallenriegelschloss
Obentürschließer:  OTS als Gleitschienenschließer, silberfarbig, raumseitig, mit Anschlagbegrenzer und Feststellung in raumseitiger Montage
Schließblech:  Als E-Öffner
Verglasung:  VSG aus 2-mal SPG beidseitig als ISO-Scheiben, erforderliche Kennzeichnung nach BG-Vorgabe durch Folierung
Regenschiene:  Nach außen aufschlagende, auf der Wand liegende Türen erhalten eine Regenschiene

Notausgangstüren
Bänder:  3-tlg., mindestens 3 Bänder, pulverbeschichtet im Profilfarbton, mit Abschraubsicherung bei außenliegenden Bändern
Drücker:  Drücker nach DIN EN 179 in Edelstahl, kugelgelagert, mit eigener Rückstellfeder, außenseitig Knauf als Rohrrahmenbeschlag
Rosetten:  Außenseitig als Sicherheitsrosette mit Anbohrschutz
Schloss:  Panikschloss zur Öffnung von der Innenseite als Fallenriegelschloss, Dreifachverriegelung
Überwachung:  Magnetkontakt für Verschlussüberwachung
Obentürschließer:  OTS als Gleitschienenschließer, silberfarbig, raumseitig, mit Anschlagbegrenzer
Schließblech:  Als Sicherheitsschließblech zur Vorrüstung für Türöffner
Verglasung:  VSG aus 2-mal SPG beidseitig als ISO-Scheiben; erforderliche Kennzeichnung nach BG-Vorgabe durch Folierung
Regenschiene:  Nach außen aufschlagende, auf der Wand liegende Türen erhalten eine Regenschiene

3.4  Balkon- und Terrassenbeläge aus Holz
Balkonbeläge aus Holz sollen ausschließlich mit thermobehandelten, dauerhaltbar gemachten einheimischen Harthölzern für Belag und Unterkonstruktion ausgeführt werden. Sämtliche Hölzer für Terrassenbeläge müssen über ein FSC-Siegel verfügen.

Die Materialstärke von Dielen soll mindestens 25 mm, die von VK-Hölzern mindestens 80 mm betragen.
Beläge aus Thermoholzdielen sollen in gleichmäßigen Längen, 2,50 m Einzellänge im laufenden Verband, planeben verlegt werden. Unterkonstruktion sind aus thermobehandelten, FSC-zertifizierten Kanthölzern mit Mindestkantenlänge 80 mm auf Dränlage aus feuchtigkeitsunempfindlichen Auflagern aus XPS-Dämmstoff, Auflagergröße mindestens 12 x 12 cm, herzustellen.

Die Befestigung der hölzernen Bodenbeläge erfolgt mittels gleichmäßig kontrolliert eingesenkter Edelstahlschrauben mit geometrischem Schraubbild.

Oberhalb von Bodeneinläufen und Notüberläufen sind stets Revisionsöffnungen am Holzdielenbelag auszubilden, indem die Dielung unterbrochen und ein optisch unauffälliger Revisionsdeckel aus Dielenbelag eingebaut wird.

*Hinweis: ZTV Innentüren*
Zusätzliche Technische Vertragsbedingungen
Innentüren, Tore

1  Grundlagen
Für die Leistungen dieses Gewerks gelten die VOB Teil C, insbesondere
- ATV DIN 18355 - Tischlerarbeiten,
- ATV DIN 18357 - Beschlagarbeiten,
- ATV DIN 18358 - Rollladenarbeiten,
- ATV DIN 18360 - Metallbauarbeiten,
- ATV DIN 18361 - Verglasungsarbeiten
und die Allgemein Anerkannten Regeln der Technik.

Ergänzend hierzu gelten die Regelwerke der nachstehend genannten Herausgeber in der zum Zeitpunkt der Ausführung gültigen Fassung als Grundlage von Kalkulation und Arbeitsausführung:
- BAKT: Bundesarbeitskreis Trockenbau,
- BIV: Bundesinnungsverband des Glaserhandwerks,
- Deutsche Bauchemie e. V.,
- DGfdB: Deutsche Gesellschaft für das Badewesen e. V.,
- DGUV: Deutsche Gesetzliche Unfallversicherung e. V.,
- DIN: Deutsches Institut für Normung e. V.,
- FTA: Fachverband Türautomation e. V.,
- GDA: Gesamtverband der Aluminiumindustrie e. V.,
- GSB International e. V.,
- ift Rosenheim GmbH,
- Informationsverein Holz e. V.,
- IVD: Industrieverband Dichtstoffe e. V.,
- RAL: Deutsches Institut für Gütesicherung und Kennzeichnung e. V.,
- RAL: Gütegemeinschaft Fenster, Fassaden und Haustüren e. V.,
- ttz: Industrieverband Tore Türen Zargen e. V.,
- VDE Verlag GmbH,
- VdS Schadenverhütung GmbH.

2  Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Der AN plant eigenverantwortlich seinen baustelleninternen Arbeitsablauf. Hieraus folgernd sind alle eventuellen bauablaufbedingten Aufwendungen für Hebezeuge, Mobilkraneinsätze, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Beginn der Arbeiten ist vom AN eine Werkstatt- und Montageplanung zu erstellen und dem AG vor Ausführung zur Prüfung und Freigabe vorzulegen. Bestandteil der Werkstatt- und Montageplanung des AN sind u. a.:
- statische Bemessung der Scheibenstärken (angegebene Glasstärken sind nur als Gestaltungsvorschlag zu verstehen),
- Nachweise statischer, brandschutz-, schallschutz-, wärmeschutz- und sicherheitstechnischer Art, unter Berücksichtigung möglicher auftretender Verformungen und Spannungen durch Stoß und thermische Belastungen,
- Bemessung der Konstruktionen einschließlich Verkehrslasten einschließlich der Unterkonstruktionen und der Verankerung,
- Türlisten unter Berücksichtigung der erforderlichen Öffnungs-/Durchgangsbreiten und Öffnungsrichtungen sowie aller für den Brandschutz relevanten Einbauteile, Funktionsmechanismen, Schließer sowie Schließfolgeregelung, FSA, Beschläge, Fluchttürwächter, Fluchttürterminals. Jede Türanlage erhält eine Nummer, die in den Grundrissen eingetragen wird.

Der AN erstellt Übersichtspläne über elektrisch oder elektronisch aufzuschaltende Türelemente unverzüglich, spätestens 10 Tage nach Beauftragung, zur Vorlage beim AG. Der AN stimmt diese auch mit dem Elektrogewerk ab. Soweit elektromotorische Türantriebe Leistungsbestandteil des AN sind, erstellt dieser unaufgefordert eine Gefährdungsanalyse für jede unterschiedliche Einbausituation zum Nachweis der Zulässigkeit des Einbaus am konkreten Einbauort.

Der AN prüft im Rahmen seiner Arbeitsvorbereitung die Elektroinstallationsplanung des AG auf Vollständigkeit und Lage der Anschlüsse für die Türelemente.

Der AN übergibt unverzüglich, spätestens innerhalb von 10 Tagen nach Beauftragung, eine Zusammenstellung aller Einbauanleitungen an den AG und weist auf erforderliche Vorleistungen in den Trockenbauwänden hin.

Der AN klärt mit Erstellung der Türliste rechtzeitig vor Bestellung der Türen die erforderliche Einbauhöhe der Türdrücker und weist den AG auf die Vorgabehöhe 850 mm aus DIN 18040-2 Tabelle 1 hin.

Soweit Tür- oder Fensterlisten sowie Glasstärken in der Leistungsbeschreibung benannt, gelten diese nur als Kalkulations-, nicht aber als Ausführungsgrundlage.

Der AN unterbreitet dem AG mit Angebotsabgabe ein weiteres, gesondertes Angebot für die regelmäßige jährliche Wartung aller brandschutzrelevanten Bauteile für die Dauer von 5 Jahren. Die Wartung ist von qualifizierten Fachkräften nach EN 14677 durchzuführen.

3  Türen
3.1  Türliste des AN, Werkstatt- und Montageplanung
Der AN erstellt innerhalb einer Woche nach Auftragserhalt eine Türliste auf Grundlage eines örtlichen Aufmaßes, der Ausführungsplanung des AG, der Leistungsbeschreibung und dieser ZTV. Stellt der AN in diesem Zusammenhang Widersprüche zwischen den verschiedenen Ausführungsgrundlagen fest, weist er den AG auf diese Widersprüche ausnahmslos hin und fordert Aufklärung und Entscheidung des AG rechtzeitig vor Materialbestellung ein. Die Erstellung der AN-seitigen Türliste gilt als Werkstatt- und Montageplanung des AN.

Der AN trägt in die von ihm zu erstellende Türliste alle lichten Durchgangsbreiten von Türflügeln ein, die sich aus der Kombination seiner Türkonstruktionen und der vorhandenen Öffnungsmaße ergeben. Er gleicht unaufgefordert und zum Zeitpunkt der Erstellung der Türliste die von ihm ermittelten lichten Durchgangsbreiten mit den vom AG anzugebenden mindesterforderlichen Durchgangsbreiten ab und meldet erforderlichenfalls beim AG Bedenken an, wenn geforderte lichte Durchgangsbreiten nicht eingehalten werden können.

Eckstöße von Bekleidungen und Verleistungen sind auf Gehrung auszuführen. Bekleidungen und Verleistungen sind im Material und mit der gleichen Oberflächenbehandlung wie die Einbauelemente herzustellen.

Falzdichtungen und Türdrücker sind erst nach Ausführung der Malerarbeiten einzubauen und in den Türecken auf Gehrung zu schneiden.

3.2  Zargen
Vor dem Verputzen eingesetzte Türzargen sind so auszubilden, dass sie nach ihrem Einbau die Lehre für Innen- und Außenputz bzw. bei mehrschichtigen Außenwänden für Innenputz und Wetterschutzhaut (Verblender o. Ä.) bilden. Daher sind alle Zargen abschnittsweise in die Rohbauwandöffnungen einzumessen. Die Zargen und Türschlagrichtung aller Türen sind so auszuwählen, dass die Zargenspiegel-Ansichtsbreiten von Türen unterschiedlicher Funktion gleichartig erscheinen.

Wegen der Lehrfunktion sind die Zargen flucht-, lot- und maßgerecht einzubauen. Dabei sind die zulässigen Toleranzen, speziell die Winkeltoleranzen in horizontaler und vertikaler Richtung, der vorleistenden Gewerke auszugleichen.

Sind Umfassungszargen mit Mörtel zu füllen, ist die Tür bis zur Erhärtung geschlossen zu halten und gegen unbefugtes Öffnen zu sichern. Ein Einschäumen von Türen mit Rauch- oder Brandschutzanforderung ist nicht zulässig, es sind Türen mit entsprechender Einbauanweisung vorzusehen.

Zargen ungefälzter Türen sind so maßhaltig zu setzen, dass die Fugenmaße zwischen Türblatt und Türzarge maximal 2 mm differieren. Der hierfür erforderliche erhöhte Aufwand ist vom AN zu berücksichtigen.

Stahlzargen und Zargen aus Holzwerkstoffen müssen Abweichungen von geplanten Soll-Wanddicken von -5 bis +10 mm ausgleichen können. Stahlzargen sind mit einer Mindestblechdicke von 1,5 mm für Türen ohne Funktionsanforderung im Wohnungsbau und 2 mm für alle übrigen Türen auszuführen.

3.3  Unterer Abschluss
Der AN stellt durch seine Montage sicher, dass die Fuge unterhalb von Rauchschutztüren nicht größer als in der Einbauanleitung des Herstellers vorgegeben ist. Sollte die bauliche Vorleistung hierfür nicht geeignet sein, so informiert der AN den AG rechtzeitig vor Ausführung hierüber.

Brandschutztüren dürfen unterseitig nur bis zu einer maximalen Höhe, in der Regel nicht mehr als 2 cm, unterseitig gekürzt werden. Unterschnitte zur Nachströmung gemäß Prüfzeugnis oder bauaufsichtlicher Zulassung unter Brandschutztüren sind unzulässig.

Türen in Bereichen mit Warenverkehr dürfen nur maximal 4 mm Schwellenhöhe aufweisen. Hauseingangstüren sind generell mit unterer Anschlagschiene herzustellen, soweit kein Warentransport stattfindet.

Der untere Abschluss von Außentüren ist standardmäßig vom AN mit einer Kunststoff-Abdichtungsbahn mit beidseitig mindestens 15 cm seitlichem Überstand vorzurüsten. Die Abdichtungsbahn ist vom AN am Untergrund vollflächig zu verkleben. Der untere Anschluss von Außentüren mit Aufständerung ist durch feuerverzinkte Stahlteile und Wärmedämmelemente auszuführen.

Behindertengerechte, ebenengleiche Ausgänge an Terrassen und Balkonen bedingen konstruktive Maßnahmen wie etwa beheizte und an die Entwässerung angeschlossene Rinnen vor solchen Türanschlüssen. Soweit der AN die Gefahr von Wassereinbruch durch mangelnde Aufkantungshöhen an Türen vermuten kann, teilt er dies dem AG rechtzeitig vor Ausführung der Leistungen mit.

Alle unteren Rahmenprofile von Fest- und Flügelrahmen müssen eine Höhe von mindestens 105 mm aufweisen.

Soweit der AN während der Bauausführung keine Trennfugen im Estrich unterhalb von Türen mit Schallschutzanforderungen an geeigneter Stelle in trittschallentkoppelnder, Unterboden-trennender Art Türen vorfindet, meldet er dem AG gegenüber diesbezüglich Bedenken an.

3.4  Feuerschutzabschlüsse und Rauchschutzabschlüsse
Rauch- und Brandschutztüren sind generell als geprüfte Einheit aus Türzarge, Türblatt und den für die Funktion erforderlichen Beschlägen als einheitliches System auszuführen.

Feuerschutztüren müssen selbstschließend sein. Als Betriebszustand gilt "ständig geschlossen", falls nicht beschrieben oder in den Planungsunterlagen ersichtlich.

Zu jeder Funktionstür sind vom Hersteller Einbau- und Wartungsanleitungen sowie Einbaurichtlinien aus dem Zulassungsbescheid mitzuliefern. Erforderliche Abnahmen und Inbetriebnahmen sind als Leistung des AN rechtzeitig durchführen zu lassen und zu dokumentieren.

3.5  Schließung
Alle Rahmentüren sowie alle Mietbereichszugangstüren sind generell so vorzurüsten, dass ein nachträglicher Austausch der Schließbleche gegen elektrische Türöffner ohne weitere Nachrüstungs- und Umbaumaßnahmen unter Wahrung der Zulassung des Elements stattfinden kann. Die entsprechenden Kabel sind als Vorrüstung verdeckt einzulegen, Schließbleche sind in entsprechender Dimensionierung vorzusehen. Die Kabelführung ist für die spätere Nachrüstung von im Türfalz liegenden ("verdeckten") Kabelschaukeln vorzusehen.

3.6  Panikverschluss-Türen in Flucht- und Rettungswegen
Anti-Panikbeschläge sind an allen Türen in Flucht- und Rettungswegen mit Betätigung in Fluchtrichtung erforderlich, um ein jederzeitiges ungehindertes Öffnen dieser Türen sicherstellen.

Soweit bei 2-flg. Türen die erforderliche lichte Türdurchgangsbreite vom Gangflügel alleine nicht gewährleistet wird, sind Vollpanikbeschläge mit Schaltschloss in die Standflügel zu integrieren, die Betätigungsseiten sind hierbei fluchtrichtungsabhängig festzulegen. Erforderlichenfalls sind beidseitige Betätigungen auf Standflügeln vorzusehen.

Alle Türen in Flucht- und Rettungswegen sind ausschließlich mit nach EN 179 geprüften Türdrückern oder nach EN 1125 geprüften Panikstangenbeschlägen auszurüsten. Die in diesen Normen geforderten geringen Betätigungskräfte werden vom Türhersteller in der Kombinationsprüfung von Tür und Beschlag mit Prüfnachweisen belegt.

Sofern Türen in Flucht- und Rettungswegen permanent geschlossen gehalten werden sollen, kann dies nur über Fluchttürterminals gewährleistet werden, die den Türverschluss bei Auslösung der Brandmeldeanlage aufheben. Alternativ hierzu können mechanisch-elektroakustische Fluchttürwächter eingesetzt werden, die akustischen Alarm bei unberechtigter Türöffnung geben.

3.7  Türschließer
Soweit nicht anders beschrieben, ist die Oberfläche von Türschließern in Aluminiumsilber vorzusehen. Türschließer von Außentüren werden auf der Innenseite der Fassade (nicht außenseitig, also Über-Kopf-Montage) montiert.

Scherentürschließer sind nicht zulässig, sofern nicht ausdrücklich in nachfolgenden Leistungspositionen gefordert. Obentürschließer sind standardmäßig mindestens als Gleitschienentürschließer (GLS) mit mechanischer Rastfeststellung auszuführen. Vollintegrierte Türschließer sind bei Holzrahmentüren als Mindeststandard festgelegt.

Die Schließkraft und -geschwindigkeit sind örtlich vom AN unmittelbar vor der Abnahme einzustellen. Eine Nachbegehung ca. 3 Monate nach Inbetriebnahme zum Nachstellen aller Türschließer gehört zum Leistungsumfang des AN.

Sämtliche Befestigungsmittel für Türen am Baukörper müssen aus nichtrostendem Material bestehen oder verzinkt sein. Gegebenenfalls sind Verstärkungen vorzusehen, die ein Ausreißen des Schließmechanismus verhindern, wenn die Türkonstruktion dies erfordert.

Bauaufsichtlich erforderliche Türschließer an Türen, deren Betätigung für die Nutzer einen außergewöhnlich hohen Kraftaufwand erfordert (Bettlägerige, Senioren, kleinere Kinder), sollen Freilaufvorrichtungen erhalten, die auf eine Brandmeldeanlage aufzuschalten sind und die sicherstellen, dass sich die Türschließer so lange im Freilauf befinden, bis die Gebäudebrandmeldeanlage oder die RMZ Alarm auslösen. Der AN weist den AG auf das Erfordernis solcher Freilauftürschließer im Rahmen seiner Werkstatt- und Montageplanung hin.

Nach Malerarbeiten und Bodenbelag, OTS und Absenkdichtungen betriebsfertig herstellen.

3.8  Feststellanlagen und Freilauftürschließer
Überall dort, wo mit betriebsbedingter Offenhaltung von Türen und Toren mit Brand- und/oder Rauchschutzanforderung zu rechnen ist, muss eine Türfeststellanlage (FSA) eingebaut werden. Bei allen flurquerenden Türen, die keinen Nutzungseinheitenabschluss darstellen, ist davon auszugehen, dass diese mit einer FSA auszustatten sind. Der AN weist den AG auf die Erfordernis von Feststellanlagen im Rahmen seiner Werkstatt- und Montageplanung hin. Alle FSA erhalten einen separaten Wandtaster zur Auslösung der FSA mit Beschriftung "Tür schließen".

Die Offenhaltung bei Drehflügeltüren erfolgt in der Regel als teilintegrierte Anlage im Obentürschließer mit im Sturz integriertem Rauchmelder, soweit nicht ausdrücklich mit Haftmagneten beschrieben. Der Offenhaltungswinkel soll mindestens 115° betragen.

Alle Feststellanlagen sind als in die Gleitschienentürschließer integrierte Feststellanlagen einschließlich Rauchmeldezentrale auszuführen. Die Höhe des auf den Rahmen aufbauenden Bauteils soll nicht mehr als 35 mm betragen.

Alle Rauchmeldezentralen weisen die Möglichkeit zum Anschluss mindestens zwei externer Deckenrauchmelder sowie einen potenzialfreien Kontakt zur Aufschaltung eines (bauseitigen) Buskopplers einer Brandmeldeanlage zur zentralen Auslösung der Türschließfunktion auf.

In Bereichen mit hohen mechanischen Beanspruchungen (Schulen, Warenhäusern, Produktionen) sind ausschließlich Wandhaftmagente vorzusehen. Der AN weist den AG mit Erstellung der Türliste auf das Erfordernis von Wandverstärkungen zur Aufnahme der Wandhaftmagnete hin. Beschriftete Auslösetaster für die Haftmagnete sind beidseits der Türelemente anzuordnen.

Soweit nicht an anderer Stelle anderslautend beschrieben, sollen folgende Schnittstellen bei der Ausführung von FSA gelten:
- Lieferung + Einbau Türschließer  AN,
- Lieferung + Einbau Rauchmeldezentrale  AN,
- Lieferung + Einbau FSA  AN,
- Lieferung + Einbau Deckenmelder  AN,
- Zuführung 230 V bis zur Tür  AG (Elektrogewerk),
- Zuführung Buskabel bis zur FSA  AG (Elektrogewerk),
- Zuleitung unter Putz für Deckenmelder  AG,
- Zuleitung auf Putz für Deckenmelder  AN,
- Zuleitung unter Putz für Taster, Taster  AG (Elektrogewerk),
- BMA-Buskoppler zur Aufschaltung  AG,
- Prüfbuch, Prüfbescheinigung, Inbetriebnahme  AN.

3.9  Kraftbetätigte Türen
Kraftbetätigte ("angetriebene") Türen sind generell an behindertengerechten Gebäudezugängen, Gewerbeküchenzugängen und allen Türen, die regelmäßig von Personen mit Warenverkehr begangen werden, vorzusehen.

Es sind ausschließlich flachbauende Antriebe, H < 70 mm, vorzusehen, alle Rahmenprofile sind hierauf abzustimmen. Alle kraftbetätigten Türen erhalten zusätzlich zum Sensorleistenantrieb beschriftete Unterputz-Betätigungstaster.

Soweit nicht an anderer Stelle anderslautend beschrieben, sollen folgende Schnittstellen bei der Ausführung kraftbetätigter Türen gelten:
- Lieferung + Einbau Türantrieb  AN,
- Lieferung + Einbau Türöffner 2-flg. Türen  AN,
- Lieferung + Einbau Bedienterminal  AN,
- Lieferung + Einbau Sensorleiste (n)  AN,
- Zuführung 230 V bis zur Tür  AG (Elektrogewerk),
- Unterputz-Taster und Kabelzuführung  AG (Elektrogewerk),
- Prüfbuch, Prüfbescheinigung, Inbetriebnahme  AN.

3.10  Beschläge, allgemein
Soweit nicht anders beschrieben, sind die Beschläge standardmäßig für alle Türen mit Rundrosetten für Drücker und Schloss anstelle von Schildern vorzusehen.

Sämtliche Bänder von Stahlblech- und Glas-Rahmentüren sind in der gleichen Farbe wie Türelemente zu verbauen. Außenliegende Bänder sind nach Montageende mit Sicherung gegen Abschrauben und Herausschlagen der Bandstifte zu versehen.

Eloxiertes Leichtmetall oder polierte Beschläge sind vom AN während der Bauzeit gegen Beschädigung und Verunreinigung mit entsprechenden Folien oder Klebestreifen zu schützen. Diese sind später wieder restlos zu entfernen.

Malerarbeiten sollen durch die Beschlagarbeiten nicht erschwert werden. Der AN wird - soweit technisch möglich - erst nach Abschluss der Malerarbeiten seine Beschläge anbauen.

Alle eingebauten Werkstücke sind einwandfrei gangbar zu machen, Schlösser, Getriebe, Schließfallen, Riegel, Bänder und alle beweglichen Teile sind zu reinigen und - soweit zulässig - zu ölen.

Die Länge von Schließzylindern ist so zu wählen, dass die Zylinder annähernd bündig zu Schildern oder Rosetten stehen, Überstände < 5 mm sind zulässig, Rückstände sind unzulässig.

Werden Bodendichtungen für Schalldämmzwecke an Türen gefordert, so sind diese seitenweise unterschiedlich einstellbar auszuführen. Das Nachstellen muss ohne Aushängen der Türen möglich sein. Die Art des Fußbodenbelages ist zu erfragen. Beschläge für Hauseingangstüren sind gegen Aushebeln gesichert zu gestalten, Hauseingangstüren von Mehrfamilienhäusern sollen Panikschlösser erhalten.

Bei Balkontüren sind grundsätzlich ein Schnäpper mit Zuziehgriff und eine Aluminium-Sattelschiene als Trittschutz auszuführen.

Für Kippflügel müssen zusätzlich zum Oberlichtbeschlag Fangscheren vorgesehen werden, welche die Kippbewegung des Flügels nach dem Aushängen der Öffnungsschere begrenzen (Fangstellung) und Durchschlagen verhindern.

Stulpflügel sind mit verdeckt liegender Handhebelbedienung auszustatten. Kantenriegelverschlüsse sind nicht zugelassen.

Bei Parallel-Schiebe-Kipptüren ist eine Aussperrsicherung vorzusehen.

Oliven und Rosetten sind standardmäßig mit Edelstahloberfläche auszuführen. Farbbeschichtete Oberflächen sind unzulässig.

Beschläge für Fernbedienung, z. B. Kurbeltriebe, sind nicht höher als 1,40 m über dem Fußboden anzubringen. Das gilt sinngemäß auch für aushängbare mechanische Fernbedienungen.

Beschläge von Dreh-Kipp-Fenstern in Bereichen zur Nutzung von Kindern oder verwirrten Personen sind vom AN generell als Kipp-vor-Dreh-Beschläge mit abschließbaren Oliven auszuführen. Für alle abschließbaren Oliven innerhalb einer Nutzungseinheit sind gleichschließende Schlösser auszuführen.

Beschläge benachbart angeordneter Elemente (z. B. Außentür und nebenliegendes Fenster) sollen auf gleicher Höhe über OKF eingebaut werden.

Die Schlösser sämtlicher Fluchtweg-, Brand- und Rauchschutztüren, insbesondere jedoch von allen Türen in Flucht- und Rettungswegen sind so zu wählen, dass mindestens zwei unterschiedliche Knaufzylinder und mechatronische Knaufzylinder mit Fluchttüreingang (frei beweglicher Sperrklinke) zum Einsatz gebracht werden können, die Türen müssen durch Brandversuch in Kombination mit diesen Zylindern geprüft sein.

3.11  Beschläge von Außentüren
Alle Außentüren mit Ausnahme von Balkontüren sind mit mindestens folgenden Beschlägen auszuführen:

Zugangs- oder Hauseingangstüren
Bänder:  3-tlg., mindestens 3 Bänder, pulverbeschichtet im Profilfarbton, mit Abschraubsicherung bei außenliegenden Bändern, 3-D-verstellbar
Drücker:  Drücker nach EN 179 in Edelstahl, kugelgelagert, mit eigener Rückstellfeder, außenseitig Knauf als Rohrrahmenbeschlag
Stange:  Edelstahlgriffstange außenseitig über ges. Türhöhe, d= > 42 mm
Rosetten:  Außenseitig als Sicherheitsrosette mit Anbohrschutz
Schloss:  Panikschloss zur Öffnung von der Innenseite als Fallenriegelschloss
Obentürschließer:  OTS als Gleitschienenschließer, silberfarbig, raumseitig, mit Anschlagbegrenzer und Feststellung in raumseitiger Montage
Schließblech:  Als E-Öffner
Verglasung:  VSG aus 2-mal SPG beidseitig als ISO-Scheiben, erforderliche Kennzeichnung nach BG-Vorgabe durch Folierung
Regenschiene:  Nach außen aufschlagende, auf der Wand liegende Türen erhalten eine Regenschiene

Notausgangstüren
Bänder:  3-tlg., mindestens 3 Bänder, pulverbeschichtet im Profilfarbton, mit Abschraubsicherung bei außenliegenden Bändern
Drücker:  Drücker nach EN 179 in Edelstahl, kugelgelagert, mit eigener Rückstellfeder, außenseitig Knauf als Rohrrahmenbeschlag
Rosetten:  Außenseitig als Sicherheitsrosette mit Anbohrschutz
Schloss:  Panikschloss zur Öffnung von der Innenseite als Fallenriegelschloss, Dreifachverriegelung
Überwachung:  Magnetkontakt für Verschlussüberwachung
Obentürschließer:  OTS als Gleitschienenschließer, silberfarbig, raumseitig, mit Anschlagbegrenzer
Schließblech:  Als Sicherheitsschließblech zur Vorrüstung für Türöffner
Verglasung:  VSG aus 2-mal SPG beidseitig als ISO-Scheiben; erforderliche Kennzeichnung nach BG-Vorgabe durch Folierung
Regenschiene:  Nach außen aufschlagende, auf der Wand liegende Türen erhalten eine Regenschiene

3.12  Verglasungen
Soweit großflächige Verglasungen an Türen oder Ganzglastüren vorgesehen sind, sind diese vom AN entsprechend berufsgenossenschaftlicher und ASR-Anforderungen mittels deutlich sichtbarer Folierung auf Augenhöhe zu kennzeichnen.

Verglasungen im Brüstungsbereich von Türen und deren Seitenteilen unterhalb 80 cm sind splittergeschützt durch Verwendung von ESG- oder VSG-Scheiben auszuführen.

Eine einbauort- und nutzungsspezifische Gefährdungsanalyse dazu, ob splitter- oder absturzsichernde Verglasungen erforderlich sind, obliegt dem AN als Teil seiner Werkstatt- und Montageplanung. Sind die entsprechenden Leistungen nicht Gegenstand der Beauftragung des AN, bietet dieser dem AG die entsprechenden Mehraufwendungen unaufgefordert an.

Soweit Verglasungen in Türen absturzsichernde Funktionen zukommen, sind die Verglasungen vom AN im Rahmen seiner Werkstatt- und Montageplanung ebenso wie die Befestigungs- und Lasteinleitpunkte der Türelemente selber entsprechend prüffähig statisch zu bemessen.

#### 12.1 Trockenbauwände

*Hinweis: WÄNDE - STANDARD*
Die nachfolgenden Positionen sind mit den einschlägig bekannten Bezeichnungen des Herstellers KNAUF benannt.

Es bleibt dem Anbieter frei, ein gleichwertiges Alternativprodukt anzubieten.

Die jeweiligen Beplankungen / Platten usw. sind dann in die jeweiligen Positionen einzutragen ( falls separat abgefragt ).

Sämtliche Materialien der Spachtelung & Befestigung sind dann entsprechend systemkonform zu verwenden.
Ein Materialmix ist nicht zulässig.

Leitfabrikat Trockenbau &  Beplankungen: Fa. KNAUF

Angebotener Hersteller / Wandsystem:

................................................................................
( durch AN einzutragen )

*Hinweis: Wände, Decken Trockenbau/Massivbau*
Erforderliche Gerüste, Leitern & Trittböcke sind einzukalkulieren.

Ebenso sämtliche Abdeckfolien, Klebebänder und dergleichen inkl. späterer Entfernung & Entsorgung!!

Angenommene Wand/Deckenhöhe bis zu 3,90 m lt. Schnitt ( ohne Estrich entsprechend höher ),
Türflächen bereits abgezogen, da > 2,5 m².

**12.1.5 W112, GKB, 100mm, 55dB, EI30**
Katalog-Nr. 30
Metallständerwand mit Einfachständerwerk und Mineralwolledämmung.

Zweck: Raumtrennung, Brandschutz
Vorleistung: Holzdecke
Folgeleistung: Malerarbeiten

Schallschutz: Rw, R ≥ 55 dB
Brandschutz: EI30 gem. EN 13501
Beplankung: GKB (DIN 18180)
A (DIN EN 520)
2-mal 12,5 mm, beidseitig
Oberflächen: Q2 verspachtelt, malerfertig
( lösemittel- & weichmacherfrei )
Gesamtstärke: 100 mm
Metallständerabstand: 62,5 cm
Zul. Wandhöhe: max. 4,00 m
Einbaubereich: 1 und 2

Einbauort: Mensa / Sanitärräume / Lernbereich-Cluster
  (Schrank)

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Menge: 140,000 m²

**12.1.10 W112, GKB, 125mm, 55dB, EI30**
Katalog-Nr. 30
Metallständerwand mit Einfachständerwerk und Mineralwolledämmung.

Zweck: Raumtrennung, Brandschutz
Vorleistung: Holzdecke
Folgeleistung: Malerarbeiten

Schallschutz: Rw, R ≥ 55 dB
Brandschutz: EI30 gem. EN 13501
Beplankung: GKB (DIN 18180)
A (DIN EN 520)
2-mal 12,5 mm, beidseitig
Oberflächen: Q2 verspachtelt, malerfertig
( lösemittel- & weichmacherfrei )
Gesamtstärke: 125 mm
Metallständerabstand: 62,5 cm
Zul. Wandhöhe: max. 4,00 m
Einbaubereich: 1 und 2

Einbauort: Mensa / Sanitärräume

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Menge: 190,000 m²

**12.1.15 W112, GKB, 150mm, 58dB, EI30**
Katalog-Nr. 40
Metallständerwand mit Einfachständerwerk und Mineralwolledämmung.

Zweck: Raumtrennung, Brandschutz
Vorleistung: Holzdecke
Folgeleistung: Malerarbeiten

Schallschutz: Rw, R ≥ 58 dB
Brandschutz: EI30 gem. EN 13501
Beplankung: GKB (DIN 18180)
A (DIN EN 520)
2-mal 12,5 mm, beidseitig
Oberflächen: Q2 verspachtelt, malerfertig
( lösemittel- & weichmacherfrei )
Gesamtstärke: 150 mm
Metallständerabstand: 62,5 cm
Zul. Wandhöhe: max 4,00 m
Einbaubereich: 1 und 2

Einbauort: Mensa / Sanitärräume

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Menge: 85,000 m²

**12.1.20 W626, GKB, 100 - 225mm, F0, freistehend**
Katalog-Nr. 1220
Vorsatzschale als freistehende Metallständerwand mit Einfachständerwerk.

Leistungsbestandteile:
- Metall-Unterkonstruktion
- Mineralwolledämmung
- Beplankung

Zweck: Wandbekleidung
Vorleistung: Massivwand
Folgeleistung: Fliesen

Brandschutz: ohne
Beplankung: GKB (DIN 18180)
H2 (DIN EN 520)
2x 12,5 mm, 1-seitig
Oberfläche: Q2 verspachtelt, malerfertig
( lösemittel- & weichmacherfrei )
Dämmschichtstärke: ab 80 mm
Gesamtstärke: ab 100 - 225 mm
Wandhöhe: max. 4,00 m
Einbaubereich: 1 und 2
Einbausituation: Mensa / Sanitärräume

Einbauort: Mensa / Sanitärräume

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Menge: 155,000 m²

**12.1.25 Wand F30 im Dachgeschoss**
Liefern und fachgerecht montieren einer F30 Wand.
Ausfürung als F30-A (feuerhemmend) einseitig bzw. gemäß Verwendbarkeitsnachweis (AbP / allgemeines bauaufsichtliches Prüfzeugnis).
Unterkonstruktion aus verzinkten Stahlblech-Wandprofilen (UW/CW-Profile), als freistehende Wand Ständerachsabstand max. 625 mm.
Dämmschicht einlegen einer Mineralwolle-Dämmschicht in den Hohlraum, Baustoffklasse DIN EN 13162, nicht brennbar (Baustoffklasse A), Rohdichte und Dicke gemäß Systemvorgabe.
Beplankung 1-lagige Beplankung mit Feuerschutzplatten (GKF / Typ DF nach DIN EN 520 bzw. DIN 18180), Plattendicke min. 12,5 mm, fachgerecht verschraubt mit Schnellbauschrauben auf die Unterkonstruktion
Verspachtelung Fugen und Schraubenköpfe verspachteln in Qualitätsstufe Q2 (Standardverspachtelung) inklusive Fugenband gemäß Herstellervorgaben.
( lösemittel- & weichmacherfrei )

Inklusive Anarbeiten an Dachschrägen.

Einbauort: DG Lüftung 2

Maße ca. 1,00 x 2,60 x 1,00 m Mitte ca. 2,60 m hoch

Die Lochmaße sind mit dem Lüftungsbauer abzustimmen!!

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Menge: 11,000 m²

**12.1.30 W115 - F30 Metall-Doppelständerwand 300 mm ( Cluster )**
Katalog-Nr. 30
Metallständerwand mit entkoppeltem Doppelständerwerk und Mineralwolledämmung.

Zweck: Raumtrennung, Brandschutz
Vorleistung: Holzdecke
Folgeleistung: Malerarbeiten

Schallschutz: Rw, R ≥ 55 dB
Brandschutz: EI30 gem. EN 13501
Beplankung: GKB (DIN 18180)
A (DIN EN 520)
2-mal 12,5 mm, beidseitig
Oberflächen: Q2 verspachtelt, malerfertig
( lösemittel- & weichmacherfrei )
Gesamtstärke: 300 mm
Metallständerabstand: 62,5 cm
Zul. Wandhöhe: max. 4,00 m
Einbaubereich: 1 und 2

Einbauort: Clusterraum/Gruppenraum

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Menge: 330,000 m²

**12.1.35 Zulage (Clusterräume) GKF-Schallschutzplatte**
Katalog-Nr. 700
Zulage zur Vorposition:
Beplankung der o.g. Doppelständerwand im Cluster- und Gruppenraum beidseitig mit einer Schallschutzplatte.

Zweck: Raumtrennung, Schalldämmend
Vorleistung: Holzdecke
Folgeleistung: Malerarbeiten

Schallschutz: Rw, R ≥ 77 dB
Brandschutz: EI90 gem. DIN EN 13501
Beplankung: GKF A2 Schallschutzplatte
DFH2 (DIN EN 520)
1x 12,5 mm, beidseitig
Oberflächen: Q2 verspachtelt, malerfertig
( lösemittel- & weichmacherfrei )
Gesamtstärke: 300 mm
Zul. Wandhöhe: max. 4,00 m

Einbauort: Clusterraum & Gruppenraum

je Seite eine Lage Schallschutzplatte
Menge: 660,000 m²

**12.1.40 Zulage (Clusterräume) 1-lagig; OSB 18,0mm statt GKB12,5mm**
Zulage Clusterraum für die Ausführung der 1. Beplankungslage mit OSB Platten, d = 18 mm
( inkl. FSC/PEFC Zertifikat und zugehörigem Lieferschein mit vermerkter COC-Nr. des Zertifikats ).

Zweck: Verstärkung für Wandtafel/Board

Einbauort: Raumseite Cluster / Klassenraum
Menge: 330,000 m²

**12.1.45 Zulage ( Clusterräume ) verstärkte U/A-Profile, 75mm**
Katalog-Nr. 2030
Verstärkte UA-Profile in GK-Wänden.

Einbau frei von Stößen und Auswechselungen, geschosshoch.

Zweck: Verstärkung der Unterkonstruktion, Aussteifung
Beanspruchung: Wandlasten, mech. Beanspruchung
Vorleistung: Trockenbauunterkonstruktion
Folgeleistung: Wandtafel/Board
Profilbreite: 75 mm

Einbauort: Cluster- & Gruppenräume beidseitig +
Teilbereiche Sanitär lt. Vorgabe Planung
Menge: 1400,000 m

**12.1.50 W115 - F30 Metall-Doppelständerwand 225mm**
Katalog-Nr. 30
Metallständerwand mit entkoppeltem Doppelständerwerk und Mineralwolledämmung.

Zweck: Raumtrennung, Brandschutz
Vorleistung: Holzdecke
Folgeleistung: Malerarbeiten

Schallschutz: Rw, R ≥ 55 dB
Brandschutz: EI30 gem. EN 13501
Beplankung: GKB (DIN 18180)
A (DIN EN 520)
2-mal 12,5 mm, beidseitig
Oberflächen: Q2 verspachtelt, malerfertig
( lösemittel- & weichmacherfrei )
Gesamtstärke: 225 mm
Metallständerabstand: 62,5 cm
Zul. Wandhöhe: max. 4,00 m
Einbaubereich: 1 und 2

Einbauort: Mensa / Sanitärräume
Menge: 25,000 m²

**12.1.55 W115 - F30 Metall-Doppelständerwand 250mm**
Katalog-Nr. 30
Metallständerwand mit entkoppeltem Doppelständerwerk und Mineralwolledämmung.

Zweck: Raumtrennung, Brandschutz
Vorleistung: Holzdecke
Folgeleistung: Malerarbeiten

Schallschutz: Rw, R ≥ 55 dB
Brandschutz: EI30 gem. EN 13501
Beplankung: GKB (DIN 18180)
A (DIN EN 520)
2-mal 12,5 mm, beidseitig
Oberflächen: Q2 verspachtelt, malerfertig
( lösemittel- & weichmacherfrei )
Gesamtstärke: 250 mm
Metallständerabstand: 62,5 cm
Zul. Wandhöhe: max. 4,00 m
Einbaubereich: 1 und 2

Einbauort: Mensa / Sanitärräume
Menge: 35,000 m²

**12.1.60 W115 - F30 Metall-Doppelständerwand 300mm**
Katalog-Nr. 30
Metallständerwand mit entkoppeltem Doppelständerwerk und Mineralwolledämmung.

Zweck: Raumtrennung, Brandschutz
Vorleistung: Holzdecke
Folgeleistung: Malerarbeiten

Schallschutz: Rw, R ≥ 55 dB
Brandschutz: EI30 gem. EN 13501
Beplankung: GKB (DIN 18180)
A (DIN EN 520)
2-mal 12,5 mm, beidseitig
Oberflächen: Q2 verspachtelt, malerfertig
( lösemittel- & weichmacherfrei )
Gesamtstärke: 300 mm
Metallständerabstand: 62,5 cm
Zul. Wandhöhe: max. 4,00 m
Einbaubereich: 1 und 2

Einbauort: Mensa / Sanitärräume
Menge: 45,000 m²

**12.1.65 Zulage gleitender Deckenanschluss, ohne opt. Anforderung**
Katalog-Nr. 1300
Ausführung eines gleitenden Deckenanschlusses ohne optische Anforderung an Stb.-Decke, beispielsweise oberhalb Abhangdecke.

Leistungsbestandteile:
- Plattenstreifen
- Befestigungsmittel
- Fugenspachtel ( lösemittel- & weichmacherfrei )
- dauerelastischer Anschluss an Beplankung Chlorparaffine. KWS-Weichmacher < 0,1%, Lösemittel < 1%

Zweck: Rissvermeidung
Beanspruchung: Durchbiegung Decke ≥ 10 mm
Vorleistung: TB-Wand, Stb.-Decke
Folgeleistung: Malerarbeiten
Brandschutz: keine Anforderungen

Einbauort: Mensa / Sanitärräume

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Menge: 159,000 m

**12.1.70 Zulage gleitender Deckenanschluss, mit opt. Anforderung Doppelständer**
Katalog-Nr. 1390
Gleitender Deckenanschluss für Doppelständerwände, mit optischen Anforderungen, an Stb.-Decke.

Leistungsbestandteile
- Deckenanschlussriegel
- Abschlussprofil im oberen Wandabschluss
  in Q2 einspachteln ( lösemittel- & weichmacherfrei )
- Acrylfuge im Anschluss Deckenriegel-DeckeChlorparaffine, KWS-Weichmacher < 0,1%, Lösemittel < 1%

Zweck: Rissvermeidung
Beanspruchung: Durchbiegung Decke ≥ 10 mm
Vorleistung: TB-Wand
Folgeleistung: Malerarbeiten

Anforderung: Sichtoberfläche, Malerfertig
Brandschutz: keine Anforderungen

Einbauort: Clusterräume
Menge: 159,000 m

**12.1.75 Zulage Anschluss/Übergäng herstellen (Kleben)**
Wandbekleidung/Anschluss/Übergang herstellen.
Gipsplatten DIN 18180 bzw. Typ A EN 520: Ausbauplatte GKB, Plattendicke 12,5 mm, mit zulässigen Ansetzkleber auf Massivwand (Beton) kleben.
Verarbeitung gemäß DIN 18181.

Einbauort: Gruppenräume Übergang GKB-Wand zum
  Fenster/Türelement Außen u. Innenwand.

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Menge: 33,000 m²

**12.1.80 Zulage Anschluss/Übergäng herstellen (Kleben)**
Wandbekleidung/Anschluss/Übergang herstellen.
Gipsplatten DIN 18180 bzw. Typ A EN 520: Ausbauplatte GKB, Plattendicke 12,5 mm, mit zulässigen Ansetzkleber auf Massivwand (Beton/Mauerwerk) kleben.
Verarbeitung gemäß DIN 18181.

Einbauort: Sanitäräume oberhalb der Wandfliesen.

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Menge: 273,000 m²

**12.1.85 Eck/Kanten/Abschlussschutzprofile für Trockenbauwände**
Eckschutz / Kanten / Abschlussschutzprofil aus Aluminium, mit gekröntem oder perforiertem Flansch/Schenkel zur optimalen Einbettung in die Spachtelmasse, gradgenau an den ausspringenden Wandkanten von Gipskarton-/Gipsfaser-Trockenbauwänden lot od. waage- und fluchtgerecht anbringen.Das Profil ist handwerklich sauber zu versetzen, vollflächig mit geeigneter Fugenspachtelmasse einzubetten und nach dem Aushärten so zu überspachteln und nachzuschleifen, dass ein stoß-, riss- und sauberer, scharfer beziehungsweise leicht verrundeter Kantenabschluss entsteht, der die Voraussetzungen für die nachfolgenden Maler- oder Beschichtungsarbeiten erfüllt. In die Einheitspreise sind alle erforderlichen Hilfsmittel, Zuschnitte und Verschnitt einzugerechen.
Menge: 234,000 m

**12.1.90 Zulage; 2-lagig; Feuerschutzplatte GKF**
Zulage; 2-lagig; Feuerschutzplatte GKF statt GKB 12,5mm, Mehrpreis für 2-lagige Beplankung Feuerschutzplatte GKF-Platte 12.5 mm dick, anstelle von Gips-Bauplatten (GKB/Typ A), 12.5 mm dick.

Einbauort: lt. Anweisung Planung / Bauleitung

angebotenes Fabrikat / Platte:

.............................................................
( durch AN auszufüllen )
Menge: 50,000 m²

**12.1.95 Zulage; 1-lagig; GKBI statt GKB12,5mm**
Zulage; 1-lagig; GKBI statt GKB 12,5mm,
Mehrpreis für 1-lagige Beplankung mit imprägnierten Gips-Bauplatten (GKBI/Typ H2), 12.5 mm dick, anstelle von Gips-Bauplatten (GKB/Typ A), 12.5 mm dick.

Einbauort: lt. Anweisung Planung / Bauleitung

angebotenes Fabrikat / Platte:

.............................................................
( durch AN auszufüllen )
Menge: 50,000 m²

**12.1.100 Türöffnung anlegen, 1flg**
Katalog-Nr. 1700
Anlegen von Türöffnungen, für 1-flg. Türen, in Trockenbauwänden.

Zweck: Durchgang
Vorleistung: Rohbau
Folgeleistung: Stahlzarge
Öffnungsbreite: lt. Planug
Abrechnungshinweis:U/A-Profile in gesonderter Position.

Einbauort: Sanitärbereiche

!!Tür Durchgang Handwaschbecken zu den Toiletten
Türlochgröße so anlegen das eine 2-teilige
Stahlzarge nachgerüstet werden kann!!
!! Höhe auf 2,26 m !! = wie Zugangstür

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Menge: 16,000 St

**12.1.105 Fensteröffnung anlegen Mensa Ausgabe**
Katalog-Nr. 1730
Anlegen von Fensteröffnungen in Trockenbauwänden.

Leistungsumfang:
- Anlegen Öffnung
- Unterkonstruktion im Sturz- und Brüstungsbereich

Zweck: Lichtöffnung
Vorleistung: Rohbau
Folgeleistung: Fenster od. Schiebeelement
Öffnungsgröße: ca. 2,50 x 1,40 m
Abrechnungshinweis: seitl. U/A-Profile in gesonderter Position

Einbauort: Mensa Ausgabe

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Menge: 1,000 St

**12.1.110 Schiebefenster-Unterkonstruktion Mensa Ausgabe**
Katalog-Nr. 2080
Schiebefensteröffnung mit -unterkonstruktion in Ständerwerkswand.

Leistungsbestandteile:
- Öffnung anlegen
- Unterkonstruktion um Fensteröffnung
- Unterkonstruktion zur Aufnahme Schiebefensterschlitten
- Schiebefensterschlitten zur Aufnahme Schiebefensterblatt
- Führung im Brüstungsbereich
- Spachtellaibung

Zweck: Durchgangsverschluss ohne Schwenkraum
Vorleistung: Trockenbauwand
Folgeleistung: Türblatt
Breite Türöffnung B 250 cm
Höhe Türöffnung H ca. 1,40 m
Wandstärke: 150 mm

Einbauort: Mensa Ausgabe

Bild dient nur zur Veranschaulichung!!

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Menge: 1,000 St

**12.1.115 Laibungsbeplankungen, bis15cm, mit Kantenschutz**
Katalog-Nr. 1740
Laibungsbeplankungen von Tür- und Fensteröffnungen mit Kantenschutzschienen.

Leistungsbestandteile:
- Laibungsbeplankung
- Kantenschutzschienen

Zweck: optische Anforderung, Brandschutz
Vorleistung: Rohbau
Folgeleistung: Malerarbeiten
Beplankung: Qualität wie Wand
Wandstärke: bis 15 cm

Einbauort: Sanitärbereiche Durchgang
  Waschtische zu den Toiletten

Türlochgröße so anlegen das eine 2-teilige
Stahlzarge nachgerüstet werden kann!!
!! Höhe auf 2,26 m !! = wie Zugangstür
Menge: 60,000 m

**12.1.120 Linienausschnitt GK-Decke, B= 30cm**
Katalog-Nr. 2700
Linienausschnitt in GK-Verkleidung mit
einer Breite bis 30 cm.

Leistungsbestandteile:
- Unterbrechung und Überbauung oder Auswechslung der Unterkonstruktion
- Verstärkung des Ausschnitts

Zweck: Einbausituation für Lüftungsschlitze/ Beleuchtungsschienen
Folgeleistung: Lüftungsschlitzschienen

Breite: bis 30 cm
Länge: bis 160 cm
Höhe baus. Einbauten:

Einbauort: Clusterräume
Menge: 28,000 m

**12.1.125 Zulage Ausschnitte Sanitärinstallation**
Zuglage für die Auschnitte u. einpassen der
GKB-Platten an den Sanitärinstallationsgegenständen.

WC:  32 Stück
Urinal:  12 Stück
WAT:  40 Stück
Menge: 84,000 St

**12.1.130 Wandnischen für Einbauteile herstellen**
Zulage fürs Anlegen von Wandnischen für bauseitig gelieferte Einbauteile / Möbel fachgerecht herstellen.

Die m² der Wand werden über die Position der 300 mm Cluster-Doppelständerwand abgerechnet.

- Nischen anlegen
- Unterkonstruktion stellen und  mit GKB 12,5 mm auskleiden
- Spachtelung in Q2 ( lösemittel- & weichmacherfrei )

Nischen: B/H/T  1,00 x 3,20 x 0,12 m

Einbauort: Gruppenräume

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Menge: 16,000 St

**12.1.135 Verstärkungen/Holztraversen zur Lasteinleitung**
Katalog-Nr. 2000
Konstruktionshölzer zur Aufnahme von Wandlasten.

Zweck: Verstärkung Trockenbauwand
Beanspruchung: Wandlasten
Vorleistung: Trockenbauunterkonstruktion
Folgeleistung: Sanitärobjekte, Halterungen, Hängeschränke, Handläufe

Material: Konstruktionsvollholz (KVH) oder OSB-Bauplatte
Abmessungen: 400 x 625 mm
Hinweis: nur für Wände, deren Brandschutzanforderung geringer als "nichtbrennbar" ist

Einbauort: wo erforderlich / Cluster Wandtafel/Board

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Menge: 40,000 m

**12.1.140 Verstärkungen/Holzraversen Sanitärobjekte**
Katalog-Nr. 2020
Unterkonstruktion für die Aufnahme von Haltebügelgriffen in Behinderten-WCs.

Zweck: Lasteinleitung in die UK von Wänden/Vorsatzschalen
Beanspruchung: Wandlasten
Vorleistung: Trockenbauunterkonstruktion
Folgeleistung: Sanitärobjekte, Halterungen

Punktlast: 1 kN an der Spitze des 1,20 m langen Haltegriffes
Ausführung: horizontale Verbindung aus mehrschichtverleimter Furniersperrholzplatte
Abrechnung: je St WC-Becke

Einbauort: Sanitäräume

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Menge: 20,000 St

**12.1.145 Zulage verstärkte U/A-Profile, 125mm**
Katalog-Nr. 2040
Verstärkte UA-Profile in GK-Wänden. Einbau frei von Stößen und Auswechselungen, geschosshoch.

Zweck: Verstärkung der Unterkonstruktion, Aussteifung
Beanspruchung: Wandlasten, mech. Beanspruchung
Vorleistung: Trockenbauunterkonstruktion
Folgeleistung: Sanitärobjekte, Türen
Profilbreite: 125 mm

Einbauort: Mansa / Sanitärräume
Menge: 40,000 m

**12.1.150 Zulage verstärkte U/A-Profile, 150mm**
Katalog-Nr. 2050
Verstärkte UA-Profile in GK-Wänden. Einbau frei von Stößen und Auswechselungen, geschosshoch.

Zweck: Verstärkung der Unterkonstruktion, Aussteifung
Beanspruchung: Wandlasten, mech. Beanspruchung
Vorleistung: Trockenbauunterkonstruktion
Folgeleistung: Sanitärobjekte, Türen
Profilbreite: 150 mm

Einbauort: Mansa / Sanitärräume
Menge: 40,000 m

**12.1.155 Aussparung für ELT/HLS, <0,50m2**
Katalog-Nr. 2220
Aussparung für Rohr / Kabeldurchführungen.

Leistungsumfang:
- Öffnung anlegen
- Profilauswechslung (falls erforderlich)

Zweck: Kabeldurchführung
Vorleistung: Trockenbauwände
Folgeleistung (baus.):endfertig

Anforderungen: ohne Brandschutzanforderung
Aussparungsform: rechteckig od. rund
Größe: bis 0,50 m2
Einbausituation: El 0-Trennwände im Abhangdeckenbereich, nicht sichtbar

Einbauort:
Menge: 40,000 St

**12.1.160 GKB, Deckenschott 150mm, ca. 60 cm**
Katalog-Nr. 2400
Deckenschott in Konstruktion einer GK-Metallständerwand.

Leistungsbestandteile:
- Deckenschott einschl. Mineralwolledämmung
- Diagonalaussteifungen jeweils am Metallständer
- Umlaufende Anschlussprofile
- U/A-Profil, horizontal, im unteren Abschluss

Zweck: Schall- und Rauchschott in Abhangdecke
Beanspruchung: Eigenlast
Vorleistung: Rohdecke
Folgeleistung: Abhangdecke

Schallschutz: Rw, R = 42 dB
Brandschutz: ohne
Beplankung: GKB, 2-mal 12,5 mm, beidseitig
Oberflächen: Q2 verspachtelt, malerfertig
( lösemittel- & weichmacherfrei )
Gesamtstärke: bis 150 mm
Schotthöhe: bis 65 cm
Einbausituation: oberhalb der Abhangdecke

Einbauort: über Türelement Lernbereich / Gruppe

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Menge: 20,000 m²

**12.1.165 Abkastung 2seitig, 1lg GKB, Abwicklung 80cm**
Katalog-Nr. 2700
Vorwand/Verkleidung auf Doppelständerwand.

Leistungsbestandteile:
- Metallprofil-UK
- Ausstopfen der Zwischenräume vollsatt mit Mineralwolle
- GK-Platten
- Anschlüsse acrylversiegelt Chlorparaffine, KWS-Weichmacher < 0,1%, Lösemittel < 1%

Folgeleistung: Malerarbeiten

Beplankung: GKB, 1x 12,5 mm Vorder u. Unterseite
Oberflächen: Q2 verspachtelt, malerfertig
( lösemittel- & weichmacherfrei )
Abwicklung: ca. 80 cm
Einbausituation:Decken-/Wandixel

Einbauort: Clusterräume im Bereich der Doppelständerwand.
  Wandaufdoppeln bzw. Wandversatz herstellen.

Schalldämmend ausführen!!
Lochgips in gesondeter Pos. Zulage

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Menge: 25,000 m²

**12.1.170 Abkastung 2seitig, 1lg GKB, Abwicklung 140cm**
Katalog-Nr. 2700
Kastenverkleidung als 2-seitige Umkleidung von Installationen, Rohren o. ä.

Leistungsbestandteile:
- Metallprofil-UK
- Ausstopfen der Zwischenräume vollsatt mit Mineralwolle
- GK-Platten
- Anschlüsse acrylversiegelt Chlorparaffine, KWS-Weichmacher < 0,1%, Lösemittel < 1%

Zweck: Umkleidung von Installationen
Vorleistung: Rohr, Trassen
Folgeleistung: Malerarbeiten

Beplankung: GKB, 1x 12,5 mm Vorder u. Unterseite
Oberflächen: Q2 verspachtelt, malerfertig
( lösemittel- & weichmacherfrei )
Abwicklung: ca. 140 cm
Einbausituation:Decken-/Wandixel

Einbauort: Clusterräume im Bereich Unterzüge linke und
  rechte Seite von der Doppelständerwand.

Schalldämmend ausführen!!
Lochgips in gesondeter Pos. Zulage

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Menge: 20,000 m²

**12.1.175 Zulage Lochgipsplatte, 1x GKB, 8/18Q**
Katalog-Nr. 120
Zulage Lochgipsplatte statt Standard GKB-Platte.

Zweck: Verbesserung Raumakustik
Folgeleistung: Malerarbeiten

Brandschutz: ohne
Dämmauflage: ohne
Beplankung: GKB Akustikplatte, 1-mal 12,5 mm,
vlieskaschiert schwarz
Lochung: rasterförmige Quadratlochung 8/18 Q,
Lochanteil > 19,8 %
Schallabsorptiongrad: 0,6 bis 0,75
Oberflächen: Fugen Q2 verspachtelt
( lösemittel- & weichmacherfrei )

Einbauort: Clusterräume

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Menge: 85,000 m²

**12.1.180 Abkastung 2seitig, 1lg Lochgips, Abwicklung 70cm**
Katalog-Nr. 2700
Vorwand/Verkleidung auf Betonwand Schalldämmend mit Lochgipsplatten

Leistungsbestandteile:
- Metallprofil-UK
- Ausstopfen der Zwischenräume vollsatt mit Mineralwolle
- Lochgipsplatten
- Anschlüsse acrylversiegelt Chlorparaffine, KWS-Weichmacher < 0,1%, Lösemittel < 1%

Folgeleistung: Malerarbeiten

Beplankung: GKB Akustikplatte, 1-mal 12,5 mm,
vlieskaschiert schwarz
Lochung: rasterförmige Quadratlochung 8/18 Q,
Lochanteil > 19,8 %
Schallabsorptiongrad: 0,6 bis 0,75
Oberflächen: Fugen Q2 verspachtelt
( lösemittel- & weichmacherfrei )
Abwicklung: ca. 70 cm
Einbausituation:Decken-/Wandixel

Einbauort: Clusterräume oberhalb Akustikpaneele (Wand)
  gegenüberleigend der Wandtafel

Schalldämmend ausführen!!

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Menge: 85,000 m²

**12.1.185 Türzarge, Stahl-UZ, 10cm, 1tlg, <1,01x2,135m**
Katalog-Nr. 2800
Stahlumfassungszarge zum Einbau während der Errichtung von Trockenbauwänden.

Leistungsbestandteile:
- Türzarge
- 3-seitige Dichtung

Zweck: Innentürelement
Beanspruchung: Türblatt, mechanisch
Vorleistung: Trockenbauwand
Folgeleistung (baus.)Endbeschichtung

Bandaufnahme: 3-tlg.
Oberfläche: grundiert, frei von Chrom-VI-Verbindungen
Wandstärke: bis einschl. 100 mm
Durchgangsbreite: bis einschl. 1,01 m
Durchgangshöhe: 2,135 m
Falzgeometrie: Normfalzzarge
Ausführung: 1-tlg.
Abrechnungshinweis:U/A-Profile und Türblätter in
gesonderten Positionen.

Einbauort: lt. Planung
Menge: 5,000 St

**12.1.190 Türzarge, Stahl-UZ, 12,5cm, 1tlg, <1,01x2,135m**
Katalog-Nr. 2800
Stahlumfassungszarge zum Einbau während der Errichtung von Trockenbauwänden.

Leistungsbestandteile:
- Türzarge
- 3-seitige Dichtung

Zweck: Innentürelement
Beanspruchung: Türblatt, mechanisch
Vorleistung: Trockenbauwand
Folgeleistung (baus.)Endbeschichtung

Bandaufnahme: 3-tlg.
Oberfläche: grundiert,frei von Chrom-VI-Verbindungen
Wandstärke: bis einschl. 125 mm
Durchgangsbreite: bis einschl. 1,01 m
Durchgangshöhe: 2,135 m
Falzgeometrie: Normfalzzarge
Ausführung: 1-tlg.
Abrechnungshinweis:U/A-Profile und Türblätter in
gesonderten Positionen.

Einbauort: lt. Planung
Menge: 1,000 St

**12.1.195 Türzarge, Stahl-UZ, 15cm, 1tlg, <1,01x2,135m**
Katalog-Nr. 2830
Stahlumfassungszarge zum Einbau während der Errichtung von Trockenbauwänden.

Leistungsbestandteile:
- Türzarge
- 3-seitige Dichtung

Zweck: Innentürelement
Beanspruchung: Türblatt, mechanisch
Vorleistung: Trockenbauwand
Folgeleistung (baus.)Endbeschichtung

Bandaufnahme: 3-tlg.
Oberfläche: grundiert, frei von Chrom-VI-Verbindungen
Wandstärke: bis einschl. 150 mm
Durchgangsbreite: bis einschl. 1,01 m
Durchgangshöhe: 2,135 m
Falzgeometrie: Normfalzzarge
Ausführung: 1-tlg.
Abrechnungshinweis:U/A-Profile und Türblätter in gesonderten Positionen.

Einbauort: lt. Planung
Menge: 2,000 St

#### 12.2 Trockenbaudecken

*Hinweis: GK-ABHANGDECKEN - STANDARD*
Die nachfolgenden Positionen sind mit den einschlägig bekannten Bezeichnungen des Herstellers KNAUF benannt.

Es bleibt dem Anbieter frei, ein gleichwertiges Alternativprodukt anzubieten.

Die jeweiligen Beplankungen / Platten usw. sind dann in die jeweiligen Positionen einzutragen ( falls separat abgefragt ).

Sämtliche Materialien der Spachtelung & Befestigung sind dann entsprechend systemkonform zu verwenden.
Ein Materialmix ist nicht zulässig.

Leitfabrikat Trockenbau & Decken: Fa. KNAUF

Angebotener Hersteller / Deckensystem:

................................................................................
( durch AN einzutragen )

*Hinweis: Wände, Decken Trockenbau/Massivbau*
Erforderliche Gerüste, Leitern & Trittböcke sind einzukalkulieren.

Ebenso sämtliche Abdeckfolien, Klebebänder und dergleichen inkl. späterer Entfernung & Entsorgung!!

Angenommene Decken/Wandhöhe bis zu 3,90 m lt. Schnitt,
Türflächen bereits abgezogen, da > 2,5 m².

**12.2.5 D112, Abhangdecke, 1x GKB**
Katalog-Nr. 20
GK-Abhangdecke/-Deckenbekleidung an Metall-Unterkonstruktion .

Leistungsbestandteile:
- Abhänger
- Metall-Unterkonstruktion
- einlagige einseitige Beplankung mit Gipskarton-Bauplatten
- Wandanschluss

Zweck: Bekleidung Decke
Vorleistung: Rohdecke
Folgeleistung: Malerarbeiten

Brandschutz: ohne
Dämmauflage: ohne
Untergrund: Holzdecke
Lastklasse (kN/m2):
Abhanghöhe:< 1200 mm
Abhänger:Direkt-/Nonius-Abhänger
Höhe Rohdecke: ca. 3,90 m
Beplankung: GKB, 1-mal 12,5 mm
Oberflächen: Q2 verspachtelt
( lösemittel- & weichmacherfrei )

Einbauort: Sanitärräume

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
Angebotener Hersteller / Deckensystem:

................................................................................
( durch AN einzutragen )
Menge: 154,000 m²

**12.2.10 D127, Akustikdecke, 1x GKB, 8/18Q, MW**
Katalog-Nr. 130
GK-Akustikabhangdecke/-Deckenbekleidung an Metall-Unterkonstruktion einschl. Mineralwolldämmung.

Leistungsbestandteile:
- Abhänger
- Metall-Unterkonstruktion
- einlagige, einseitige Beplankung mit Gipskarton-Akustikplatten
- Mineralwolle

Zweck: Verbesserung Raumakustik
Vorleistung: Rohdecke
Folgeleistung: Malerarbeiten

Brandschutz: ohne
Dämmauflage: Mineralwolle, d = 40 mm
Untergrund: Holzdecke
Lastklasse (kN/m2)
Abhanghöhe: bis zu 600 mm
Abhänger:Direkt-/ Noniusabhänger
Höhe Rohdecke: ca. 3,90 m
Beplankung: GKB Akustikplatte, 1-mal 12,5 mm,
vlieskaschiert schwarz
Lochung: rasterförmige Quadratlochung 8/18 Q,
Lochanteil > 19 %
Schallabsorptiongrad: 0,6 bis 0,75
Oberflächen: Fugen Q2 verspachtelt
( lösemittel- & weichmacherfrei )

Einbauort: Gruppenräume / Lernbereich

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
Angebotener Hersteller / Deckensystem:

................................................................................
( durch AN einzutragen )
Menge: 419,000 m²

**12.2.15 Mehrpreis Streulochung**
Lochgipsdecken im Gardroben, Durchgang, Flurbereich
als Lochgipsdecke Streulochung z.B. 8/15/20 R
Lochanteil ca. 13,1%

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
Einbauort lt. Planung.
Sollte aus gestaltungstechnischen Gründen diese Position entfallen, entspricht kein gesonderter Vergütungsanspruch.
Menge: 105,000 m²

**12.2.20 Deckenrandfries, GKB, B=35cm**
Katalog-Nr. 200
Deckenrandfries aus GKB an Metall-Unterkonstruktion, glatt, flächenbündig, umlaufend vor Wänden.

Leistungsbestandteile:
- Abhänger
- Metall-Unterkonstruktion
- einlagige, einseitige Beplankung mit Gipskarton-Bauplatten
- Wandanschluss

Zweck: optische Zwecke
Vorleistung: Betondecke
Folgeleistung: Akustikdecke

Brandschutz: ohne
Lastklasse (kN/m2)
Abhanghöhe: ca. 600 mm
Abhänger:Direkt-/ Noniusabhänger
Höhe Rohdecke: ca. 3,90 m
Beplankung: GKB, 1-mal 12,5 mm
Oberflächen: Q2 verspachtelt
( lösemittel- & weichmacherfrei )
Breite: ca. 35 cm

Einbauort: umlaufend an den Lochgipsdecken
Menge: 437,000 m

**12.2.25 Lichtkuppel innenseitig verkleiden, mit GKB**
Katalog-Nr. 2140
Lichtkuppeln innenseitig verkleiden in fertiger Arbeit.

Leistungsbestandteile:
- Wärmedämmung
- Dampfsperre
- Unterkonstruktion
- Beplankung
- Spachtelung

Zweck: Deckenverkleidung
Vorleistung: Lichtkuppel
Folgeleistung: Malerarbeiten

Brandschutz: EI30
Wärmedämmung: WLG 032, d = 180 mm
Dämmauflage: Mineralwolle, A1
nach DIN EN 13501,
Schmelzpunkt > 1.000 °C,
Rohdichte mind. 40 kg/m3,
40 mm flächig + Streifen auf
Grundprofilen, Breite 150 mm
Beplankung: GKB, 2-mal 9,5 mm
Spachtelung: Q2 ( lösemittel- & weichmacherfrei )
Öffnungsgröße: über 1,25 x R= 1,25 x 7,50 m Länge

Einbauort: Lichtkuppeln Mensa

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Menge: 2,000 St

**12.2.30 Lichtkuppel Stirnseiten verkleiden, mit GKB**
Katalog-Nr. 2140
Lichtkuppeln Stirnseitig verkleiden

Leistungsbestandteile:
- Wärmedämmung
- Dampfsperre
- Unterkonstruktion
- Beplankung
- Spachtelung

Zweck: Stirnseitenverkleidung
Vorleistung: Lichtkuppel
Folgeleistung: Malerarbeiten

Brandschutz: EI30
Wärmedämmung: WLG 032, d = 180 mm
Dämmauflage: Mineralwolle, A1
nach DIN EN 13501,
Schmelzpunkt > 1.000 °C,
Rohdichte mind. 40 kg/m3,
40 mm flächig + Streifen auf
Grundprofilen, Breite 150 mm
Beplankung: GKB, 2-mal 12,5 mm
Spachtelung: Q2 ( lösemittel- & weichmacherfrei )
Öffnungsgröße: über 1,25 x 1,25 m

Einbauort: Lichtkuppeln Mensa

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Menge: 4,000 St

**12.2.35 Laibungen Lichtkuppel, <1,25x1,25m**
Katalog-Nr. 2100
Laibungen an Lichtkuppeln.

Leistungsbestandteile:
- Windbremse
- Wärmedämmung
- Dampfsperre
- Unterkonstruktion
- Beplankung
- Kantenschutzprofile

Zweck: Laibungsverkleidung
Vorleistung: Lichtkuppel
Folgeleistung: Malerarbeiten

Brandschutz: F30
Wärmedämmung: WLG 035, d = 60 mm
Beplankung: GKF, 1-mal 12,5 mm
Spachtelung: Q2 ( lösemittel- & weichmacherfrei )
Öffnungsgröße: bis 1,25 x 1,25 m
Laibungstiefe: bis 1,00 m

Einbauort: Durchgang OG, Verbindungsgang zum Bestand.
Menge: 1,000 St

**12.2.40 D112, Abhangdecke, 2x GKF, EI30, a<-b**
Katalog-Nr. 300
GK-Abhangdecke/-Deckenbekleidung an Metall-Unterkonstruktion.

Leistungsbestandteile:
- Abhänger
- Metall-Unterkonstruktion
- zweilagige, einseitige Beplankung mit Gipskarton-Feuerschutzplatten
- Wandanschluss

Zweck: Brandschutz Decke von unten
Beanspruchung: Eigenlast
Vorleistung: Betondecke bzw. CLT-Decke
Folgeleistung: Malerarbeiten

Brandschutz: EI30, von unten (a<-b)

Anhanghöhe: bis zu 600 mm
Abhänger:Direkt-/ Noniusabhänger
Höhe Rohdecke: ca. 3,90 m
Beplankung: GKF, 2-mal 12,5 mm
Oberflächen: Q2 verspachtelt
( lösemittel- & weichmacherfrei )
Konstruktionsart: wie D112

Einbauort: Mensa Deckenbereich Ausgabe,
  Umkleide, Sanitärbereich

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Menge: 50,000 m²

**12.2.45 Zulage Dämmauflage, 40mm, MW**
Katalog-Nr. 710
Zulage für Ausführung mit zusätzlicher Dämmauflage gegenüber GK-Abhangdecke ohne Dämmauflage.

Zweck: Brandschutz, Akustik
Dämmauflage: Mineralwolle, A1
nach DIN EN 13501,
Schmelzpunkt > 1.000 °C,
Rohdichte mind. 40 kg/m3,
Dicke: 40 mm

Einbauort: lt. Planung
Menge: 100,000 m²

**12.2.50 Zulage Dämmauflage, 40mm, MW Folienverschweißt**
Katalog-Nr. 710
Zulage für Ausführung mit zusätzlicher Dämmauflage Folienverschweißt gegenüber GK-Abhangdecke ohne Dämmauflage.

Staub- und faserfrei: Die Folie verhindert zuverlässig den Austritt von Mineralfasern (Faserflug) und Staub in den Raum oder in Lüftungsströme.

Rieselschutz & Abriebsicherung: Schützt das Kernmaterial vor mechanischem Abrieb und dem Rieseln von Partikeln.

Akustisch wirksam: Die verwendete Spezialfolie (oft in Schwarz) ist so beschaffen, dass sie die Schallwellen zum Dämmkern durchlässt, wodurch eine hervorragende Schallabsorption erhalten bleibt.

Raumluftfremdlich / Hygiene: Trägt zu einer sauberen Raumlufthygiene bei, da keine Mikrofasern in den Umluft- oder Deckenbereich gelangen.

Typische Einsatzbereiche:

Abgehängte Decken: Als Auflagedämmung auf gelochten oder geschlitzten Akustikdecken (aus Gips, Holz oder Metall) zur Optimierung der Raumakustik.

Trenn- und Ständerwände: Als schallschluckende Dämmeinlage im Trockenbau.

Zweck: Brandschutz, Akustik
Dämmauflage: Mineralwolle, A1
nach DIN EN 13501,
Schmelzpunkt > 1.000 °C,
Rohdichte mind. 40 kg/m3,
Dicke: 40 mm

Einbauort: Lochgipsdecke im Lernbereich

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Menge: 58,000 m²

**12.2.55 Wandanschluss, Schattenfuge, hinterlegt**
Katalog-Nr. 800
Wandanschluss von Gipskarton-Abhangdecken als geschlossene Schattenfuge.

Leistungsbestandteile:
- Fuge zwischen Abhangdecke und Wand
- Fugenbreite 20 mm
- Kantenschutzprofile in Q2 einspachteln ( lösemittel- & weichmacherfrei )
- UD-Wandanschlussprofil in schwarz

Einbauort: Glatt / Lochgipsdecken

Bild dient nur der Veranschaulichung!!

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Menge: 680,000 m

**12.2.60 vertikaler Deckenversatz, 1x GKB/I, <100cm**
Katalog-Nr. 1610
Vertikaler Deckenversatz in Abhangdecken.

Leistungsbestandteile:
- Unterkonstruktion
- einseitige, einlagige Beplankung
Lochgips = wie Unterdecke
- Kantenschutzprofil
- Spachteln und Schleifen

Zweck: Höhenversprung
Vorleistung: Abhangdecke
Folgeleistung: Malerarbeiten

Beplankung: 1-lg. GKB Lochgips12,5 mm
Spachtelung: Q2 umlaufender Fries evtl. durch  Lochung zuspachteln ( lösemittel- & weichmacherfrei )
Höhe Versatz: zwischen ca. 65 cm

Schattenfuge von der Decke aufnehmen, links und rechts (Anschluss) an der Verkleidung hochführen

Einbauort: Lernbereich Nische zum Gruppenraum

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Menge: 20,000 m²

**12.2.65 Zulage Kreisrunde Löcher für Beleuchtung bis 80 mm**
Aussparung/Kreisrunde Löcher für Deckenleuchten.

Leistungsumfang:
- Einmessen / anlegen
- Profilauswechslung falls erforderlich

Zweck: Kabeldurchführung
Vorleistung: Trockenbaudecken
Folgeleistung (baus.):endfertig

Anforderungen: ohne Brandschutzanforderung
Aussparungsform: rund
Größe: bis Ø 80 mm

Einbauort: lt. Planung
Menge: 120,000 St

**12.2.70 Zulage Kreisrunde Löcher für Beleuchtung bis 225 mm**
Aussparung/Kreisrunde Löcher für Deckenleuchten.

Leistungsumfang:
- Einmessen / anlegen
- Profilauswechslung falls erforderlich

Zweck: Kabeldurchführung
Vorleistung: Trockenbaudecken
Folgeleistung (baus.):endfertig

Anforderungen: ohne Brandschutzanforderung
Aussparungsform: rund
Größe: bis Ø 80 mm

Einbauort: lt. Planung
Menge: 60,000 St

**12.2.75 Ausschnitt GK-Decke, rund, Ø<25cm**
Katalog-Nr. 2600
Runder Ausschnitt in GK-Decken mit einem Durchmesser bis 25 cm.

Leistungsumfang:
- Herstellung Ausschnitt
- Verstärkung
- Blechauflage

Zweck: Einbausituation für Leuchten
Beanspruchung: Einbauleuchte < 7kg
VorleistungAbhangdecke
Folgeleistung: Einbauleuchten etc

Durchmesser: bis 25 cm
Form: rund

Einbauort: lt. Planung
Menge: 90,000 St

**12.2.80 Ausschnitt GK-Decke, rund, Ø<50cm**
Katalog-Nr. 2610
Runder Ausschnitt in GK-Decken mit einem Durchmesser von 25 cm bis 50 cm.

Leistungsumfang:
- Herstellung Ausschnitt
- Einfassung
- Verstärkung

Zweck: Einbausituation für Leuchten
Beanspruchung: Einbauleuchte
VorleistungAbhangdecke
Folgeleistung: Einbauleuchten etc

Durchmesser: über 25 - 50 cm
Form: rund

Einbauort: lt. Planung
Menge: 24,000 St

**12.2.85 Herstellen eckige Ausschnitte/Durchführung in F30**
Herstellen von eckigen Ausschnitten/Durchführungrn mit Feuerwiderstandsklasse 30 Minuten.
Alle Bereiche, einschließlich Auskleidung, Randanschlüsse und Zwischenräume rauchdicht und feuerbeständig ausführen/herstellen.
Maße: bis 60 x 60 cm
Menge: 10,000 St

**12.2.90 Scherentreppe FS90 2S**
Scherentreppe, Aluminium, mit FeuerSchutz FS90 2S
Fachgerecht eingebaut in Decke mit Brandschutz als bauteilgeprüftes System:
Feuerwiderstandsdauer 90 Minuten von oben und unten
geprüft, DIN 4102-2, MPA Braunschweig

Bodentreppe (DIN EN 14975, DIN 3193) in Möbelqualität (weißer Deckel, weiße Kunststoffdeckleisten auf Gehrung)
inkl. WärmeSchutz WS3D ( Dämmung + Dichtung + Deckenanschluss für luftdichten Einbau)

SHI-Produktpass, schadstoffarm,
geprüfte Nachhaltigkeit für QNG und DGNB
15 Jahre Herstellergarantie auf Funktion
Klimaneutral, zertifiziert durch Fokus Zukunft, noch nicht vermeidbare Emissionen durch Klimaschutzzertifikate kompensiert
Einbaufuge brandschutzgerecht ausgeführt mit geprüftem Deckenanschluss-System (Blähstreifen + Fugenzöpfe + Deckleisten oben) in fertiger Arbeit.

Treppenteil:
Strangpressaluminium, Stufentiefe 11 cm, Stufen profiliert

inkl. Zugstab, Einbauhinweis, Benutzer-/Wartungshinweis

( ✓ ) Komfortbedienung für Scherentreppenteil

( ✓ ) Teleskophandlauf, Empfehlung der DIN 3191

( ✓ ) Schutzgeländer, Vorschrift der Bauordnung; Stabilität
  500N (DIN 1055)

( ✓ ) Schloss vorbereitet für Profilzylinder

Deckenöffnung:

Länge: 125 cm, Breite: 70cm

Deckenstärke:  38 cm
wichtig für DIN-gerechte Austrittsstufe
(bei FS90 2S muss Futterhöhe genau passen)

Lichte Raumhöhe: 380 cm
wichtig für DIN-gerechte Antrittsstufe

inkl. örtlichem Aufmaß
Leitfabrikat:
Wellhöfer Scherentreppe Liliput
mit FeuerSchutz FS90 2S inkl. WärmeSchutz WS3D

angebotens Fabrikat:

.........................................................................
( durch AN auszufüllen )

Einbauort: Als Zugang zum DG, Pos. L01 lt. Positionsplan Innentüren
Menge: 3,000 St

#### 12.3 DG-Ausbau, Holzbalkendeckenbekleidung

*Hinweis: DACHGESCHOSSAUSBAU*
Zur Logistik:

Es ist geplant, die Materialien mit dem Kran des Rohbauers auf die zwischengelagerten Flachdachbereiche einzuheben und von dort aus über die Gauben in die Dachgeschosse / Spitzböden zu tragen. Kranstunden sind beim Rohbauer enthalten.

Die Transport- & Laufwege auf der Dachfläche sind durch den AN fachgerecht zu schützen.

Die folgenden Leistungen enthalten somit den Transport auf dem Dach ins Innere inkl. Ladungssicherung im Baufeld zum Einheben. Dies wird nicht gesondert vergütet.

Sollte der Kran des Rohbauers für letzte Arbeiten / Teilbereiche nicht ( mehr ) zur Verfügung stehen, so sind weitere (Mobil-)Kraneinsätze mit der Bauleitung abzustimmen. Diese würden dann gesondert vergütet.

Zu den Fabrikaten:

Die nachfolgenden Positionen sind mit den einschlägig bekannten Bezeichnungen des Herstellers KNAUF benannt.

Es bleibt dem Anbieter frei, ein gleichwertiges Alternativprodukt anzubieten.

Die jeweiligen Beplankungen / Platten usw. sind dann in die jeweiligen Positionen einzutragen ( falls separat abgefragt ).

Sämtliche Materialien der Spachtelung & Befestigung sind dann entsprechend systemkonform zu verwenden.
Ein Materialmix ist nicht zulässig.

Leitfabrikat Fa. KNAUF

Angebotener Hersteller:

................................................................................
( durch AN einzutragen )

**12.3.5 Zwischensparrendämmung, Glaswolle, d=220mm**
Katalog-Nr. 720
Mineralwollewärmedämmung als Klemmfilz zwischen den Sparren/Kehlbalken.

Leistungsbestandteile
- Mineralwolledämmung als Klemmfilz
- Dampfbremsfolie als gesonderte Position

Zweck: Wärmedämmung
Vorleistung: Dachkonstruktion
Folgeleistung: Dachgeschossbekleidung
Wärmedämmung: Glaswolle
Schmelzpunkt: bis 700 °C
Baustoffklasse: A2-s1d0 nach DIN EN 13501
Ausführungsart: ohne Kaschierung
Wärmeleitstufe: WLS 035
Wärmekapazität: c= 840 J/(kgK)
Raumgewicht: ca. 20 kg/m3
Anwendungsgebiet: DZ, WH nach DIN 4108-10
Dämmstärke: ca. 220 mm
Dampfbremsfolie in gesonderter Position

Einbauort: Dachgeschosse
Menge: 1140,000 m²

**12.3.10 Dampfbremse, variabel, sd 0,20-5,00m**
Katalog-Nr. 1010
Dampfbremse im Innenbereich Dach verlegen, einschl. luftdicht, mit Dichtungsband, an alle angrenzenden und durchstoßenden Bauteile anschließen.

Leistungsbestandteile
- Dampfbremse als Feuchteschutz, diffusionsoffen
- Randanschlüsse, abgeklebt und versiegelt
- mind. 10 cm Überlappung
- Verlegen mit Tacker, Klebeband und Anschlusskleber Chlorparaffine, KWS-Weichmacher < 0,1%, Lösemittel < 1%

Zweck:  Feuchtigkeitsregulierung, Luftdichtheit
Vorleistung:  Zwischensparrendämmung
Folgeleistung:  GK-Platten auf UK
Material:  Polyethylen-Folie, diffusionsoffen
Brandverhalten:  E nach DIN EN 13501-1
sdWert:  2,30 m
sd-Wert feuchtevariabel:  0,20-5,00 m
Dampfdiffusionswiderstand:  10.000

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
Einbauort: Dachgeschoss ( Standort Lüftungsanlagen )

angebotene Dampfbremse:

................................................................................
( durch AN einzutragen )
Menge: 1140,000 m²

**12.3.15 Dachschrägen-Bekleidung, GKB, 1x 12,5mm**
Katalog-Nr. 100
Dachgeschoss-/Deckenbekleidung aus Gipskartonplatten.

Leistungsbestandteile
- Holzunterkonstruktion ( inkl. FSC/PEFC Zertifikat und zugehörigem Lieferschein mit vermerkter COC-Nr. des Zertifikats )
- einlagige Beplankung

Zweck: Bekleidung
Vorleistung: Sparren, Balken
Folgeleistung: Malerarbeiten
Brandschutz: ohne
Dämmauflage: ohne
Beplankung: 1-fach, GKB 12,5 mm
Oberfläche: Q2 verspachtelt ( lösemittel- & weichmacherfrei )
Konstruktionsart: wie D611

Einbauort: Dachgeschosse
Menge: 1140,000 m²

**12.3.20 Zulage Gaubenbekleidung, GKB, 1x 12,5mm**
Katalog-Nr. 600
Zulage für Gaubenverkleidung (analog Dachschrägen)
Dachgaubenbekleidung mit Gipskartonbauplatten.

Leistungsbestandteile
- Dämmung
- Dampfbremsfolie
- Holzunterkonstruktion ( inkl. FSC/PEFC Zertifikat und zugehörigem Lieferschein mit vermerkter COC-Nr. des Zertifikats )
- einlagige Bekleidung an Dach, Seiten- und Abseitenwänden
- Anarbeiten an Fenster und Flächenbekleidung
- Eckschutzprofile und dauerelastischer Verfugung, Chlorparaffine, KWS-Weichmacher < 0,1%, Lösemittel < 1%

Zweck: Bekleidung
Vorleistung: Holzkonstruktion Dachgaube, Fenster
Folgeleistung: Anstrich
Brandschutz: ohne
Dämmung: 180 mm WLG 035
Beplankung: GKB, 1-mal 12,5 mm
Oberfläche: Q2 verspachtelt ( lösemittel- & weichmacherfrei )
Gaubenform: Satteldach-, Schlepp- oder
Flachdachgaube
Gaubengröße (LxBxH):bis ca. 4,00x2,40x2,40 m

Einbauort: Dachgeschoss

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Menge: 4,000 St

#### 12.4 MF-Abhangdecken

**12.4.5 abgehängte MF-Decke, sichtbare UK, stumpfe Kante**
Katalog-Nr. 10
Abgehängte Mineralfaser-Rasterdecke mit einer sichtbaren Metallunterkonstruktion und stumpfer Kante.

Leistungsbestandteile
- sichtbare Metallunterkonstruktion mit stumpfer Kante
- Mineralfaserplatten
- Passelemente, Wandanschluss

Zweck: Bekleidung Decke
Vorleistung: Rohdecke
Folgeleistung: endfertig
Einlegeplatten: Mineralfaserplatte, vlieskaschiert
nach DIN EN 13964
Plattendicke: 15 mm
Größe: 625x625 mm
Kantenausbildung: stumpf, scharfkantig,
für aufgelegte Plattenmontage
Schallabsorbtionsgrad: αw bis 0,80
Baustoffklasse: A2-s1,d0 nach DIN EN 13501-1
Oberflächen: glatt
Farbton: weiß
Unterkonstruktion: aus verzinktem Stahlblechprofil,
Sichtseiten weiß beschichtet

Einbauort: untergeordnete Räume z.B. Technikräume, Pumi

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
Angebotener Hersteller / Platte:

................................................................................
( durch AN einzutragen )
Menge: 95,000 m²

**12.4.10 Wandanschluss (MF-AHD), Wandwinkelprofil, EI30, a<->b**
Katalog-Nr. 220
Wandanschluss in einfacher Ausführung.

Leistungsbestandteile
- Standard-Randwinkelprofil an Wand verschraubt / gedübelt

Vorleistung: begrenzende Wände
Folgeleistung: Rasterdecke

Einbauort: untergeordnete Räume z.B. Technikräume, Pumi

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Menge: 120,000 m

**12.4.15 Ausschnitt MF-Decke, rund, Ø<25cm**
Katalog-Nr. 400
Runde Ausschnitte in Mineralfaser-Rasterdecken.

Leistungsbestandteile
- Ausschnitt
- Verstärkung des Ausschnitts

Zweck: Einbausituation für Leuchten
Beanspruchung: Last aus Einbauleuchten, Lautsprecher etc.
Vorleistung: abgehängte Mineralfaserdecke
Folgeleistung: endfertig
Verstärkung: verzinktes Stahlblech
Aufliegendes Gewicht: bis 10 kg
Durchmesser: bis 25 cm
Durchmesser: bis 25 cm

Einbauort: untergeordnete Räume z.B. Technikräume, Pumi
Menge: 10,000 St

**12.4.20 Ausschnitt MF-Decke, rechteckig, <30x30cm**
Katalog-Nr. 410
Rechteckige Ausschnitte in Mineralfaser-Rasterdecken in einer Größe bis 30x30cm.

Leistungsbestandteile
- Einfassung
- Verstärkung des Ausschnitts

Zweck: Einbausituation für Leuchten
Beanspruchung: Last der Einbauleuchten
Vorleistung: abgehängte Mineralfaserdecke
Folgeleistung: endfertig
Verstärkung: verzinktes Stahlblech
Aufliegendes Gewicht: bis 10 kg
Öffnungsgröße: bis 30x30 cm

Einbauort: untergeordnete Räume z.B. Technikräume, Pumi
Menge: 10,000 St

#### 12.5 Revisionsklappen Decken/Wände/Vorwände

**12.5.5 Revisionsklappe mit Gipskartoneinlage 40 x 40 cm**
Katalog-Nr. 2620
Lieferung und fachgerechter Einbau einer flächenbündigen Revisionsklappe, bestehend aus einem verwindungssteifen Aluminium-Strangprofilrahmen mit verschweißten Ecken und einem herausnehmbaren bzw. aushängbaren Klappendeckel
mit verdeckten Schnappverschlüssen.

- Anlegen der Öffnung in der Decke inkl. Auswechselung
- Gipskartoneinlage: gleich wie Unterdecke

Fertig montiert inkl. Spachtelung in Q2

Maße: ca. 40 x 40 cm

Einbauort: Gruppenräume, Lernbereich

Bild dient nur der Veranschaulichung.

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Menge: 100,000 St

**12.5.10 Revisionsklappe mit Gipskartoneinlage 50 x 50 cm**
Katalog-Nr. 70
Lieferung und fachgerechter Einbau einer flächenbündigen Revisionsklappe, bestehend aus einem verwindungssteifen Aluminium-Strangprofilrahmen mit verschweißten Ecken und einem herausnehmbaren bzw. aushängbaren Klappendeckel
mit verdeckten Schnappverschlüssen.

- Anlegen der Öffnung in der Decke inkl. Auswechselung
- Gipskartoneinlage: gleich wie Unterdecke

Fertig montiert inkl. Spachtelung in Q2

Maße: ca. 50 x 50 cm

Einbauort: Gruppenräume, Lernbereich

Bild dient nur der Veranschaulichung.

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Menge: 20,000 St

**12.5.15 Reviklappe, BS, 2lg, 50x50cm, EI90**
Katalog-Nr. 370
Revisionsklappe in zweilagiger feuerbeständiger Ausführung.

Leistungsbestandteile
- Deckenrahmen einschl. Dichtung
- Klappenrahmen
- Gipskarton-Einlage
- Verspachtelung

Zweck: Brandschutz
Brandschutz: EI90 gem. DIN EN 13501
Richtung BS-Klasse: von vorne (i<-o)
Einbau in: Decke
Beplankung: 2-lg., wie Hauptbauteil
Oberfläche: wie Hauptbauteil
Größe: 50x50 cm
Beschlag: Federbeschlag, klappbar, mit Sicherungsseil

Einbauort: Mensa Küche

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Menge: 6,000 St

#### 12.6 Stahlzargen (Massivwände)

*Hinweis: Stahlzargen in Massivwände*
Die Stahlzargen können direkt zu Beginn der Arbeiten in die MW & Stb.-Wände eingebracht werden.

Lt. Positionsplan Innentüren Pos. T04.

Angebotenes Fabrikat:

.................................................
( durch AN auszufüllen )

**12.6.5 Stahlzargen MW 0,885x2,135 m**
Liefern und montieren von

Stahl-Umfassungszarge nach DIN 18111,
gefälztes Türblatt in gesonderter Position
1-teilig für Mauerwerk
Größe = b x h = 0,885 x 2,135 m
Maulweite = 15 cm ( 12 er Mauerwerk zzgl. beidseitig 12,5 mm Putz )
feuerverzinkt und grundiert ähnlich RAL 7035, frei von Chrom-VI-Verbindungen
Blechdicke 1,5 mm,
Spiegel von vorne / hinten 28 / 30 mm,
Putzwinkel vorne / hinten 8 mm,
unten mit eingeschraubter Distanzschiene,
Vorstanzung für Schließblech Drückerhöhe 1050 mm,

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
Raum: Ausgabe / Durchbruch Bestand
Menge: 1,000 St

**12.6.10 Stahlzargen MW 1,01x2,135 m**
Liefern und montieren von

Stahl-Umfassungszarge nach DIN 18111,
gefälztes Türblatt in gesonderter Position
1-teilig für Mauerwerk
Größe = b x h = 1,01 x 2,135 m
Maulweite = 27 cm ( 24er Mauerwerk zzgl. beidseitig 12,5 mm Putz )
feuerverzinkt und grundiert ähnlich RAL 7035, frei von Chrom-VI-Verbindungen
Blechdicke 1,5 mm,
Spiegel von vorne / hinten 28 / 30 mm,
Putzwinkel vorne / hinten 8 mm,
unten mit eingeschraubter Distanzschiene,
Vorstanzung für Schließblech Drückerhöhe 1050 mm,

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
Raum: Ausgabe / Durchbruch Bestand
Menge: 2,000 St

**12.6.15 Stahlzargen MW 0,885x2,26 m**
Liefern und montieren von

Stahl-Umfassungszarge nach DIN 18111,
gefälztes Türblatt in gesonderter Position
1-teilig für Mauerwerk
Größe = b x h = 0,885 x 2,26 m
Maulweite = 27 cm ( 24er Mauerwerk zzgl. beidseitig 12,5 mm Putz )
feuerverzinkt und grundiert ähnlich RAL 7035, frei von Chrom-VI-Verbindungen
Blechdicke 1,5 mm,
Spiegel von vorne / hinten 28 / 30 mm,
Putzwinkel vorne / hinten 8 mm,
unten mit eingeschraubter Distanzschiene,
Vorstanzung für Schließblech Drückerhöhe 1050 mm,

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
Raum: Cluster Zugangstüren zu den WC`s, Pumi, Steiz., Unterverteilung
Menge: 12,000 St

**12.6.20 Stahlzargen MW 1,01x2,26 m**
Liefern und montieren von

Stahl-Umfassungszarge nach DIN 18111,
gefälztes Türblatt in gesonderter Position
1-teilig für Mauerwerk
Größe = b x h = 1,01 x 2,26 m
Maulweite = 27 cm ( 24er Mauerwerk zzgl. beidseitig 12,5 mm Putz )
feuerverzinkt und grundiert ähnlich RAL 7035, frei von Chrom-VI-Verbindungen
Blechdicke 1,5 mm,
Spiegel von vorne / hinten 28 / 30 mm,
Putzwinkel vorne / hinten 8 mm,
unten mit eingeschraubter Distanzschiene,
Vorstanzung für Schließblech Drückerhöhe 1050 mm,

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
Raum: WC B1 + B3, WC
Menge: 4,000 St

#### 12.7 Stundenlohnarbeiten

*Hinweis: Stundenlöhne enthalten die Zulagen für Feiertags-, Samstags-/Sonntagsarbeit sowie für Überstunden.*
Stundenlöhne enthalten die Zulagen für Feiertags-, Samstags-/Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm-/Abbrucharbeiten etc., gelangen grundsätzlich nur die Stundensätze für Bauhelfer zur Abrechnung.

Die vom AN angegebenen Stundensätze werden als Grundlage wechselseitiger Zeitaufwandsverrechnung zwischen AN und AG herangezogen.

**12.7.5 Stundensatz: Fachwerker**
Katalog-Nr. 10
Stundensatz für Leistungen, welche nicht in den Positionen erfasst sind und nur auf ausdrückliche Anweisung der Bauleitung gegen Nachweis zur Ausführung kommen.

Fachwerker
Menge: 70,000 h

**12.7.10 Stundensatz: Bauhelfer**
Katalog-Nr. 20
Stundensatz für Leistungen, welche nicht in den Positionen erfasst sind und nur auf ausdrückliche Anweisung der Bauleitung gegen Nachweis zur Ausführung kommen.

Bauhelfer
Menge: 70,000 h
